# Inlinersanierung im Stadtgebiet Geilenkirchen-ABK Los 42
Angebotsaufforderung (GAEB DA XML 3.1, DA83)
Projekt: 26-282
Währung: EUR
Nebenangebote zugelassen: ja
Erstellt mit: GXML Toolbox V3.2 R20170508, ARRIBAp V14.6.305, 13.07.2026

## 26-282 Inlinersanierung im Stadtgebiet Geilenkrichen- ABK Los 42
Datum: 13.07.2026

*Hinweis: Hinweis Bietereignung*
Der Nachweise, des „Gütezeichens Kanalbau - RAL Gruppe S 27.3 " für die eingesetzten Schlauchliner, ist dem Angebot beizulegen.

Weiterhin sind die Nachweise zur Führung des „Gütezeichens Kanalbau - RAL Gruppe I, R, D, S10.1, S15.2, S16, und S42.2  dem Angebot beizulegen.

*Hinweis: Allgemeine Baubeschreibung*
Die Stadt Geilenkirchen beabsichtigt in den Ortschaften Teveren, Grotenrath, Niederheid und im Stadtzentrum von Geilenkirchen die Renovierung von Haltungen mittels Schlauchlinern auf einer Gesamtlänge von ca. 950 m. Auch die dazugehörigen Schächte werden saniert.

Das Sanierungsgebiet entwässert zum größten Teil  im Mischsystem; d. h. die Abwässer werden über eine gemeinsame Kanalisation gesammelt und abgeleitet. Dies hat Auswirkungen auf die Kanalsanierung (teilweise nur bei TW möglich) und ist bei der Kalkulation zu berücksichtigen. Bei den zu bearbeitenden  Haltungen handelt es sich um Kanäle mit den Dimension DN 300 bis DN 700. Eine Befahrung dieser Haltungen fand in den Jahren 2015 bis 2024 statt.

Abgrenzung der Eigentumsverhältnisse:
Zur Kanalisation der Stadt gehören gemäß Entwässerungs- satzung die Sammelkanäle und Schächte im öffentlichen Bereich sowie die Anschlussleitungen bis zur Grundstücksgrenze.

Örtliche Randbedingungen:
Die zu sanierenden Haltungen befinden sich in keinem Naturschutz- oder festgesetzten Trinkwasserschutzgebiet.Allerdings liegen die Haltungen in der Straße "Feldweg am Rodebach" an der Grenze zum Landschaftsschutzgebiet LSG-Teverener Bachtal

Öffentlicher Personen-Nahverkehr ÖPNV:
Buslinien sind während der ganzen Bauzeit in Betrieb und dürfen in Ihrem Ablauf nicht durch die Bautätigkeiten gestört werden. Evtl. erfoderliche Ersatzhaltestellen sind mit den Verkehrsbetrieben abzustimmen.

Bauausführung und Bauablauf:
Nach Auftragserteilung sind die Arbeiten zügig aufzunehmen.
Vor Baubeginn ist vom AN ein detaillierter Bauzeitenplan zu erstellen und mit dem AG abzustimmen.

Bürgerinformation:
Vor Baubeginn hat der AN eine Bürgerinformation zu erstellen und nach Freigabe durch die Stadt Geilenkirchen an die von der Sanierungsmaßnahme betroffenen Anwohner bzw.Hauseigentümer zu verteilen. Dem Informationsblatt müssen die auszuführenden Arbeiten, die Bauzeit, eventuelle verfahrensbedingte Auflagen und die entsprechenden Ansprechpartner zur Baumaßnahme entnommen werden können.

Unklarheiten:
Unklarheiten in der Leistungsbeschreibung sind vor Angebotsabgabe zu klären bzw. mit Angebotsabgabe schriftlich anzuzeigen. Spätere Einwände werden nicht berücksichtigt.

Nachunternehmer:
Beabsichtigt der Bieter Teile der Leistungen vom Nachunternehmer ausführen zu lassen, muss er in seinem Angebot Art und Umfang der durch Nachunternehmer auszuführenden Leistungen angeben und auf Verlangen die vorgesehenen Nachunternehmer benennen.

Sicherheit:
Während den Sanierungsmaßnahmen hat der AN Sicherheitsvorrichtungen wie Gaswarnmessgeräte, Selbstretter und Bergevorrichtungen (Tragegurt, Dreibock) stets mit gültiger Prüfung vorzuhalten. Weiterhin sollte sich während Schachtarbeiten immer mindestens eine Person außerhalb des Schachtes befinden. Weiterhin ist das gesamte Personal auf der Baustelle über die gültigen und relevanten Arbeitsschutzmaßnahmen zu informieren.

Kalkulationshinweis:
Dem AN wird empfohlen sich vor der Angebotsabgabe über die örtlichen Gegebenheiten zu informieren. Die in der Leistungsbeschreibung gemachten Angaben befreien den AN nicht von der Verpflichtung zur Prüfung der für das Angebot und die Ausführung maßgebenden Verhältnisse an Ort und Stelle.

Müllabfuhr:
Während der Bauarbeiten und besonders im Bereich von Vollsperrungen
ist sicherzustellen, dass die Müllabfuhr reibungslos funktioniert.
Sollten die Müllfahrzeuge die Baustelle nicht ungehindert passieren können,
sind die Mülltonnen am Tag der Müllabfuhr vom Auftragnehmer an einen
Sammelplatz, den die Müllabfuhr ungehindert erreichen kann, zu stellen und
nach der Entleerung wieder zurückzubringen. Der Aufwand ist in die
Einheitspreise einzukalkulieren.

### Bereich 1 Baustelleneinrichtung, Sonstige Leistungen

*Hinweis: Hinweis VSB*
Hinweis

Für jede Sanierungsstelle ist ein Ausführungsprotokoll
gemäß den Vorgaben des VSB Verbandes zertifizierter
Sanierungs-Berater für Entwässerungssysteme e.V. zu
erstellen und in die jeweiligen Positionen einzurechnen.

#### Abschnitt 1.1 Sonstige Leistungen

##### 1.1.1 Baustelleneinrichtung

**1.1.1.10 Baustelleneinrichtung, Vorhaltung, Räumung**
*** Pauschalposition
In die Baustelleneinrichtung sind alle Einzelmaßnahmen und auch Kleinmaßnahmen an der öffentlichen Kanalisation zu berücksichtigen.

Die in die Einheitspreise einzurechnende
Baustelleneinrichtung und Baustellenräumung umfasst
folgende Leistungen:

a) Komplette Baustelleneinrichtung für alle
  während der gesamten Bauzeit zur Bauausführung erf.
  Einrichtungen, Geräte, Werkzeuge, Maschinen, Transportmittel, Gerüste, Aussteifungen, Hebezeuge, Baubuden, Lagerschuppen, Bagger, Ladegeräte sowie
  Aufenthaltsbaracken und sanitäre Einrichtungen für
  die Belegschaft des AN.

b) Einrichten eines Bauhofes, erf. Lagerplätze für
  Materialien, Hilfsmittel, Bau- und Transportgerät
  sowie der erf. Arbeitsplätze für die Ausführung
  vorbereitender Arbeiten.

c) Herstellen der erf. Abwasserleitungen und aller
  Einrichtungen zur Entsorgung von verschmutztem
  Abwasser aus sanitären Einrichtungen des AN und bei
  der Bauausführung anfallender Abwässer.

d) Herstellen der erf. Wasserleitungen zur Trink- und
  Brauchwasserversorgung, einschließlich der
  erforderlichen Leitungen, Verteiler, Zähler und
  aller Nebenarbeiten. Lieferung, Montage,
  Unterhaltung, Betrieb, Abbau und Entfernung sowie
  alle erforderlichen Wartungs- und Kraftstoffversorgungsarbeiten und -kosten. Alle erforderlichen
  Anschlussstücke, Anschlussschacht
  und Genehmigungen sind durch den AN zu besorgen.
  Die anfallenden Kosten trägt der Auftragnehmer.
  Gegen Kaution wird von den Gemeindewerken für den
  Zeitraum der Sanierung ein Standrohr zur Verfügung gestellt.

e) Herstellen der erf. Stromleitungen und aller
  Einrichtungen zur Baustromversorgung, einschließlich
  Verteilungseinrichtungen und Stromzähler sowie Übernahme der anfallenden Kosten.

f) Messungen für das Ausführen und Abrechnen der
  Arbeiten, einschl. des Vorhaltens der Messgeräte,
  Lehren, Absteckzeichen usw., des Erhaltens der
  Lehren, Absteckzeichen usw. während der Bauausführung und des Stellens der erf. Arbeitskräfte. Die übergebenen
  Unterlagen sind vor Ort zu prüfen und ggf. auf Abweichungen
  hinzuweisen.

g)  Lieferung, Einbau, Betrieb, Vorhaltung und Abbau
  aller für eine vorschriftsmäßige Beleuchtung, Ab-
  sperrung und Bewachung erf. Materialien nach den
  Unfallverhütungsvorschriften und polizeilichen
  Vorschriften.

h) Vorhalten der oben genannten Einrichtungen und
  Gegenstände für die gesamte Bauzeit und deren
  Wartung. Hierzu gehören Vorhaltung, Unterhaltung,
  Reinigung, Entwässerung, Schneeräumung, Beleuchtung
  und Bewachung der genannten Baustelleneinrichtung.
  Ebenfalls ist das Umsetzen der Baustelleneinrichtung
  innerhalb der Ortslagen mit einzukalkulieren.
i)  Der AN hat alle gültigen Sicherheitsbestimmungen für Arbeiten im Kanal einzuhalten (Gaswarngerät, Belüftung der Schächte bzw. der Haltungen). Nach Auftragsvergabe hat der AN dem AG einen Verantwortlichen für die Einhaltung der Arbeitssicherheit auf der Baustelle schriftlich zu benennen.

j) Baustellenräumung der genannten
  Baustelleneinrichtung, Verladen und Abfahren nach
  Beendigung der Bauzeit. Aufräumen der
  Baustelleneinrichtungsfläche und des Baufeldes.
  Durch den AN verursachte Schäden sind vollständig
  zu beseitigen.

Baustelleneinrichtungsfläche kann dem AN durch den AG nicht zur Verfügung gestellt werden. BE-Flächen sind, soweit erforderlich, Sache des AN.

Die Abrechnung erfolgt gemäß dem Baufortschritt bis max. 90 %. Die restlichen 10 % werden erst nach Räumung gezahlt.
Menge: 1,000 psch

##### 1.1.2 Übergeordnete Leistungen

**1.1.2.10 Verkehrsrechtliche Anordnung einholen**
*** Pauschalposition
Verkehrsrechtliche Anordnung für die gesamte Baumaßnahme abstimmen und einholen (z. B. Kreis, Ordnungsamt, Tiefbauamt Stadt Geilenkirchen, Polizei, etc.), sämtliche Anträge für alle Bauabschnitte bzw. Teilabschnitte der Baumaßnahme, für sämtliche erforderliche Maßnahmen zur Verkehrssicherung mit allen notwendigen Anlagen, Beschilderungsplänen etc.

Eine Kopie der verkehrsrechtlichen Anordnung ist dem AG vor Ausführungsbeginn zu übergeben.
Menge: 1,000 psch

**1.1.2.20 Verkehrszeichenplan erstellen und vorlegen**
*** Pauschalposition
Erstellen von Verkehrszeichenplänen zur Leitung des
Fahrzeugs- ,  Fußgänger- und Radverkehrs in Abstimmung
mit der Verkehrsbehörde (Ordnungsamt) und dem Tiefbauamt der Stadt Geilenkirchen für die verkehrsrechtliche Anordnung.
Verkehrszeichenplan zwecks Beantragung der
Verkehrsanordnung gem. §45 Abs.2,
Straßenverkehrsordnung erstellen.
Im Plan sind die Verkehrseinrichtungen,
Verkehrszeichen, Lichtsignalanlagen, etc. darzustellen
und gem. StVO zu benennen.
Eventuelle Anpassungen während der Ausführungsphase
einzelner Abschnitte sowie Genehmigungsgebühren der
Verkehrsanordnung sind zu berücksichtigen.
Mit dieser Position werden alle notwendigen und
anfallenden Verkehrszeichenpläne pauschal vergütet.

Diese Position kommt nur auf besondere Anweisung des AG zur
Ausführung.
Menge: 1,000 psch

**1.1.2.30 Bereitstellung der technischen Unterlagen**
*** Pauschalposition
Spätestens 14 Tage nach Beauftragung sind dem AG  unaufgefordert die technischen Unterlagen  (Produktbeschreibungen, DIBT-Zulassung, Sicherheitsdatenblätter, Systemhandbuch, wasser- u.
bodenschutzrechtliche Unbedenklichkeitsbescheinigung) der vorgesehenen Produkte zur Abstimmung und Freigabe in digitaler Form (Format PDF) zu übergeben. Dies gilt insbesondere für folgende Produkte:

- Schlauchliner u. Hausanschlusslinersysteme
- Kurzlinersystem
- Zulaufeinbindungssystem
- Muffensanierungssystem
- Manschettentechnik
- Roboter u. Verpresssysteme
- Injektionssystem
- Schachtbeschichtungssystem
- Sanierungsmörtel
- Innenabsturz
etc.

Ebenfalls sind zu diesem Zeitpunkt die Eignungsnachweise der vorgesehenen und vom AN zu benennenden Mitarbeiter für die verschiedenen Sanierungsverfahren vorzulegen.
Menge: 1,000 psch

**1.1.2.40 Externe Festplatten für den Datentransfer**
Lieferung und Bereitstellung von externen HDD-Festplatten, 2,5 Zoll zur Speicherung und Übergabe der digitalen Daten im Verlauf der Sanierung/Untersuchung.

Die Festplatten dienen im Wechsel der Datenkommunikation zwischen Auftragnehmer und Auftraggeber bzw. dem überwachendem Ingenieurbüro. Die externen Festplatten werden nach Abschluss der Untersuchungen/Sanierungen Eigentum des AG.

Mindestanforderung:

- Speicherkapatzität mind. 2 TB
- USB 3.0-Anschluss einschl. USB-Kabel
- Übertragungsrate 5 Gbit/s (USB 3)
- Stromversorgung über den USB-Port, ohne externes Netzteil
- Kompatibel mit Windows 7 und höher
Menge: 2,000 St

**1.1.2.50 Statische Berechnung Schlauchliner DN 300**
*** Pauschalposition
Statische Berechnung für Schlauchliner DN 300 erstellen, entsprechend DWA-A 143-2.

Spätestens 14 Tage vor Konfektionierung des Schlauchliners ist eine prüffähige statische Berechnung dem AG vorzulegen. Vor der Statischen Berechnung ist die optische Inspektion (ges. Position) durchzuführen und die LV-Angaben für die statische Berechnung zu überprüfen. Weichen diese augenscheinlich ab, so wird eine Deformationsmessung (ges. Position) durchgeführt und dient als Grundlage für die stat. Bemessung.

Der statische Nachweis ist für jeden benannten Lastfall und jede relevante Nennweite zu führen.

Angaben zum Altrohr entsprechend den Haltungsstammdaten:

Wenn keine gesonderte Angaben in den Haltungsstammdaten vorhanden sind, sind diese zu verwenden:

Lastannahme: min. Grundwasserstand 1,50 m über Sohle
Örtliche Vorverformung: bis 2,0% vom Linerradius
Gelenkringvorverformung: 3%
Ringspaltbildung: 0,5% vom Linerradius

Kurzzeit E-Modul EN 1228: mindestens 9.500 N/mm²
Kurzzeit Biegezugfestigkeit: mindestens 180 N/mm²
Langzeit E-Modul EN 1228: mindestens 5.900 N/mm²
Langzeit Biegezugfestigkeit: mindestens 110 N/mm²

Für jede, vom Schlauchrelining betroffene Haltung ist ein separates Protokoll der statischen Berechnung zu erstellen und dem AG zu übergeben.
Menge: 1,000 psch

**1.1.2.60 Statische Berechnung Schlauchliner DN 400**
*** Pauschalposition
Statische Berechnung für Schlauchliner DN 400 erstellen, entsprechend DWA-A 143-2.

Spätestens 14 Tage vor Konfektionierung des Schlauchliners ist eine prüffähige statische Berechnung dem AG vorzulegen. Vor der Statischen Berechnung ist die optische Inspektion (ges. Position) durchzuführen und die LV-Angaben für die statische Berechnung zu überprüfen. Weichen diese augenscheinlich ab, so wird eine Deformationsmessung (ges. Position) durchgeführt und dient als Grundlage für die stat. Bemessung.

Der statische Nachweis ist für jeden benannten Lastfall und jede relevante Nennweite zu führen.

Angaben zum Altrohr entsprechend den Haltungsstammdaten:

Wenn keine gesonderte Angaben in den Haltungsstammdaten vorhanden sind, sind diese zu verwenden:

Lastannahme: min. Grundwasserstand 1,50 m über Sohle
Örtliche Vorverformung: bis 2,0% vom Linerradius
Gelenkringvorverformung: 3%
Ringspaltbildung: 0,5% vom Linerradius

Kurzzeit E-Modul EN 1228: mindestens 9.500 N/mm²
Kurzzeit Biegezugfestigkeit: mindestens 180 N/mm²
Langzeit E-Modul EN 1228: mindestens 5.900 N/mm²
Langzeit Biegezugfestigkeit: mindestens 110 N/mm²

Für jede, vom Schlauchrelining betroffene Haltung ist ein separates Protokoll der statischen Berechnung zu erstellen und dem AG zu übergeben.
Menge: 1,000 psch

**1.1.2.70 Statische Berechnung Schlauchliner DN 500**
*** Pauschalposition
Statische Berechnung für Schlauchliner DN 500 erstellen, entsprechend DWA-A 143-2.

Spätestens 14 Tage vor Konfektionierung des Schlauchliners ist eine prüffähige statische Berechnung dem AG vorzulegen. Vor der Statischen Berechnung ist die optische Inspektion (ges. Position) durchzuführen und die LV-Angaben für die statische Berechnung zu überprüfen. Weichen diese augenscheinlich ab, so wird eine Deformationsmessung (ges. Position) durchgeführt und dient als Grundlage für die stat. Bemessung.

Der statische Nachweis ist für jeden benannten Lastfall und jede relevante Nennweite zu führen.

Angaben zum Altrohr entsprechend den Haltungsstammdaten:

Wenn keine gesonderte Angaben in den Haltungsstammdaten vorhanden sind, sind diese zu verwenden:

Lastannahme: min. Grundwasserstand 1,50 m über Sohle
Örtliche Vorverformung: bis 2,0% vom Linerradius
Gelenkringvorverformung: 3%
Ringspaltbildung: 0,5% vom Linerradius

Kurzzeit E-Modul EN 1228: mindestens 9.500 N/mm²
Kurzzeit Biegezugfestigkeit: mindestens 180 N/mm²
Langzeit E-Modul EN 1228: mindestens 5.900 N/mm²
Langzeit Biegezugfestigkeit: mindestens 110 N/mm²

Für jede, vom Schlauchrelining betroffene Haltung ist ein separates Protokoll der statischen Berechnung zu erstellen und dem AG zu übergeben.
Menge: 1,000 psch

**1.1.2.80 Statische Berechnung Schlauchliner DN 600**
*** Pauschalposition
Statische Berechnung für Schlauchliner DN 600 erstellen, entsprechend DWA-A 143-2.

Spätestens 14 Tage vor Konfektionierung des Schlauchliners ist eine prüffähige statische Berechnung dem AG vorzulegen. Vor der Statischen Berechnung ist die optische Inspektion (ges. Position) durchzuführen und die LV-Angaben für die statische Berechnung zu überprüfen. Weichen diese augenscheinlich ab, so wird eine Deformationsmessung (ges. Position) durchgeführt und dient als Grundlage für die stat. Bemessung.

Der statische Nachweis ist für jeden benannten Lastfall und jede relevante Nennweite zu führen.

Angaben zum Altrohr entsprechend den Haltungsstammdaten:

Wenn keine gesonderte Angaben in den Haltungsstammdaten vorhanden sind, sind diese zu verwenden:

Lastannahme: min. Grundwasserstand 1,50 m über Sohle
Örtliche Vorverformung: bis 2,0% vom Linerradius
Gelenkringvorverformung: 3%
Ringspaltbildung: 0,5% vom Linerradius

Kurzzeit E-Modul EN 1228: mindestens 9.500 N/mm²
Kurzzeit Biegezugfestigkeit: mindestens 180 N/mm²
Langzeit E-Modul EN 1228: mindestens 5.900 N/mm²
Langzeit Biegezugfestigkeit: mindestens 110 N/mm²

Für jede, vom Schlauchrelining betroffene Haltung ist ein separates Protokoll der statischen Berechnung zu erstellen und dem AG zu übergeben.
Menge: 1,000 psch

**1.1.2.90 Statische Berechnung Schlauchliner DN 700**
*** Pauschalposition
Statische Berechnung für Schlauchliner DN 700 erstellen, entsprechend DWA-A 143-2.

Spätestens 14 Tage vor Konfektionierung des Schlauchliners ist eine prüffähige statische Berechnung dem AG vorzulegen. Vor der Statischen Berechnung ist die optische Inspektion (ges. Position) durchzuführen und die LV-Angaben für die statische Berechnung zu überprüfen. Weichen diese augenscheinlich ab, so wird eine Deformationsmessung (ges. Position) durchgeführt und dient als Grundlage für die stat. Bemessung.

Der statische Nachweis ist für jeden benannten Lastfall und jede relevante Nennweite zu führen.

Angaben zum Altrohr entsprechend den Haltungsstammdaten:

Wenn keine gesonderte Angaben in den Haltungsstammdaten vorhanden sind, sind diese zu verwenden:

Lastannahme: min. Grundwasserstand 1,50 m über Sohle
Örtliche Vorverformung: bis 2,0% vom Linerradius
Gelenkringvorverformung: 3%
Ringspaltbildung: 0,5% vom Linerradius

Kurzzeit E-Modul EN 1228: mindestens 9.500 N/mm²
Kurzzeit Biegezugfestigkeit: mindestens 180 N/mm²
Langzeit E-Modul EN 1228: mindestens 5.900 N/mm²
Langzeit Biegezugfestigkeit: mindestens 110 N/mm²

Für jede, vom Schlauchrelining betroffene Haltung ist ein separates Protokoll der statischen Berechnung zu erstellen und dem AG zu übergeben.
Menge: 1,000 psch

**1.1.2.100 Organische und mineralische Schlamm/Sandgemische**
Organische und mineralische Schlamm-/Sandgemische,
Spülgut aus der Reinigung von Abwasserkanälen, Schachtbauwerken und Abwasserleitungen (vor der Sanierung, vor der Abnahme) sowie Rückstände der Beseitigung von Abflusshindernissen,

Nicht schadstoffbelasteter, nicht gefährlicher Abfall, nicht überwachungsbedürftig transportieren und entsorgen.

Abfallschlüssel nach EWC 200306 Abfälle aus der
Kanalreinigung.

Anfallendes Material ist ordnungsgemäß zu entsorgen,
die ordnungsgemäße Entsorgung ist nachzuweisen.

Verschmutzungen, die aufgrund der Entnahme von Räumgut im Straßenbereich entstanden sind müssen wieder beseitigt werden.

Die Gebühren der Entsorgung/Deponierung übernimmt der AN. Dabei hat die Abrechnung über Einzelnachweise nach angeliefertem Fahrzeug zu erfolgen. Sammelbelege werden nicht anerkannt.
Menge: 15,000 m3

**1.1.2.110 Haltungssanierung, Injektionsstoff Epoxid**
Materialmehrverbrauch auf Nachweis,
Injektionsstoff: 2-Komponenten-Epoxidharz,
als Zulage zu den Haltungssanierungspositionen:

- Anschlussleitungen einbinden, verpressen
- Zurückstehenden Anschluss vorverpressen
- Stutzensanierung, Verpressung
- Muffensanierung, Verpressung
Menge: 5,000 kg

**1.1.2.120 Haltungssanierung, Injektionsstoff Silikatharz**
Materialmehrverbrauch auf Nachweis,
Injektionsstoff: Silikatharz,
als Zulage zu den Haltungssanierungspositionen:

- Anschlussleitungen einbinden, verpressen
- Zurückstehenden Anschluss vorverpressen
- Stutzensanierung, Verpressung
- Muffensanierung, Verpressung
Menge: 5,000 kg

**1.1.2.130 Verkehrszeichen vorübergehend außer/in Kraft setzen**
Verkehrszeichen Größe 2 nach Verkehrszeichenkatalog, vorübergehend außer Kraft setzen, mit berührungslosem Verfahren, Ausführung gemäß Verkehrszeichenplan. Nach Beendigung der Maßnahme, wieder in Kraft setzen.
Menge: 10,000 St

*Hinweis: HINWEIS*
Die nachfolgenden VZ-Positionen gelten nur für die Verkehrszeichen, die nicht Bestandteil der Regelpläne (beispielsweise Halteverbote, Fußgänger-Überwege, etc.) sind. Sämtliche Verkehrszeichen, Baken und Schranken aus den Regelplänen sind in die Positionen der Verkehrssicherung einzurechnen.

**1.1.2.140 Verkehrszeichen aufbauen und abbauen**
Verkehrszeichen nach StVO, Größe 2 nach Verkehrszeichen- katalog, mit Aufstellvorrichtung, mit Standsicherheitsnachweis, TL Aufstellvorrichtungen, aufbauen und abbauen.
Menge: 10,000 St

**1.1.2.150 Verkehrszeichen vorhalten, instand halten, betreiben**
Verkehrszeichen nach StVO, Größe 2 nach Verkehrszeichenkatalog, mit Aufstellvorrichtung, mit Standsicherheitsnachweis, TL Aufstellvorrichtungen, während der gesamten Bauteit vorhalten, instand halten und betreiben.

Ausführung gemäß Verkehrszeichenplan.
Menge: 10,000 St

**1.1.2.160 Absperrschranken außerh. Baubereich aufstell, vorh u. abräumen**
Absperrschranken einschl. gelber bzw. roter
Warnleuchten außerhalb des Baubereichs für die Regelung
des Verkehrs nach den Vorschriften der StVO aufstellen,
für die Dauer der Bauzeit vorhalten und nach Aufhebung
der Sperrung abräumen.
Alle Warnleuchten müssen während der Dunkelheit sowie
bei Nebel und Schneefall sowohl an Werk- als auch Sonn-
und Feiertagen aktiviert sein.

Aufstellung erfolgt nach Angaben des AG oder des
angeordneten Verkehrszeichenplans.
Menge: 2,000 Stk

##### 1.1.3 Messungen und Untersuchungen

**1.1.3.10 Deformationsmessung Abwasserkanal**
Kontinuierliches Messen von Deformationen eines Abwasserkanals, einschließlich Dokumentation der Ergebnisse, im Rahmen der Vorbefahrung.

Die Messung erfolgt mit stetiger Datenaufzeichnung mittels eines 4-Punkte Deformations- und Kalibermessgerätes oder Lasermessgerätes. Die Messgenauigkeit muss 0,5 % des Nominaldurchmessers betragen.

Diese Position kommt nur auf besondere Anweisung des AG zur
Ausführung, wenn in der TV-Inspektion optisch erkennbare Deformationen über den Vorgaben des LV's vorliegen, die z. B. eine Beeinflussung der Schlauchlinerstatik erwarten lassen.

Die Messung ist vom AN in Form eines Protokolls zu dokumentieren, das Protokoll ist dem AG zu übergeben.

Nennweite Abwasserkanal DN 300 bis DN 1000
Haltungslänge bis 75 m
Menge: 80,000 m

##### 1.1.4 Stundenlohnarbeiten

*Hinweis: Hinweis Stundenlohnarbeiten*
Leistungen gemäß den nachfolgend aufgeführten Positionen werden nur vergütet, wenn die Ausführung ausdrücklich durch den Auftraggeber angeordnet wurde.

Es wird vom Auftragnehmer erklärt, dass die aufgeführten Rechnungssätze unter Beachtung der preisrechtlichen Vorschriften und Vertragsbedingungen von der abgerechneten Stundenzahl gelten.

**1.1.4.10 An- und Abfahrtspauschale Kanalreinigungseinheit**
An- und Abfahrtspauschale für eine Kanalreinigungseinheit
mit kombiniertem Hochdruckspül- und Saugfahrzeug,
zwischen Firmensitz des AN und dem Einsatzort,
einschl. Gerätschaft, Fahrzeug und Bedienungspersonal.

Diese Position kommt nur auf besondere Anweisung des AG zur
Ausführung.
Menge: 1,000 St

**1.1.4.20 Stundensatz Kanalreinigungseinheit**
Stundensatz einer Kanalreinigungseinheit für
Hauptkanäle mit kombiniertem Hochdruckspül- und Saugfahrzeug, einschl. Gerätschaft, Fahrzeug und
Bedienungspersonal.

Diese Position kommt nur auf besondere Anweisung des AG zur
Ausführung.

Kanalreinigung gemäß den Vorbemerkungen über die ausgeschriebenen Leistungen hinaus, z. B. bei Verschmutzungsgraden über 25 % vom Querschnitt oder für die manuelle Förderung von sperrigem Räumgut aus den Schächten.

Vorhaltung des Reinigungsgerätes mit Wasserrückgewinnung incl. der benötigten Personalkosten, Betriebsmittel etc.
Der erhöhte Verschmutzungsgrad ist als Nachweis vom AN fototechnische zu dokumentieren.
Menge: 5,000 h

**1.1.4.30 An- und Abfahrtspauschale Kanalinspektionseinheit HK**
An- und Abfahrtspauschale für eine Kanalinspektionseinheit,
für Hauptkanäle und Schachtbauwerke,
zwischen Firmensitz des AN und dem Einsatzort,
einschl. Gerätschaft, Fahrzeug und Bedienungspersonal.

Diese Position kommt nur auf besondere Anweisung des AG zur
Ausführung.
Menge: 1,000 St

**1.1.4.40 Stundensatz Kanalinspektionseinheit HK**
Stundensatz einer Kanalinspektionseinheit,
für Hauptkanäle und Schachtbauwerke, einschl. Gerätschaft, Fahrzeug und Bedienungspersonal.

Diese Position kommt nur auf besondere Anweisung des AG zur
Ausführung.
Menge: 5,000 h

**1.1.4.50 An- und Abfahrtspauschale Fahrzeug Schachtsanierungseinheit**
An- und Abfahrtspauschale für eine Sanierungseinheit Schachtsanierung zwischen Firmensitz des AN und dem Einsatzort, einschl. Gerätschaft, Fahrzeug und Bedienungspersonal.

Diese Position kommt nur auf besondere Anweisung des AG zur
Ausführung.
Menge: 1,000 St

**1.1.4.60 Stundensatz Schachtsanierungseinheit**
Stundensatz einer Sanierungseinheit für die Schachtsanierung einschl. Gerätschaft, Fahrzeuge und Bedienungspersonal.
Menge: 5,000 h

**1.1.4.70 An- und Abfahrtspauschale Sanierungseinheit Schlauchliner**
An- und Abfahrtspauschale für eine Sanierungseinheit Schlauchliner zwischen Firmensitz des AN und dem Einsatzort,
einschl. Gerätschaft, Fahrzeug und Bedienungspersonal.

Diese Position kommt nur auf besondere Anweisung des AG zur
Ausführung.
Menge: 1,000 St

**1.1.4.80 Stundensatz Sanierungseinheit Schlauchinliner**
Stundensatz einer Sanierungseinheit für Schlauchrelining
im Hauptkanäle einschl. Gerätschaft, Fahrzeuge und Bedienungspersonal.
Menge: 5,000 h

**1.1.4.90 Schmutzwasserpumpe 50 l/s**
Stundenlohnarbeiten durch Baugeräte auf Anordnung des
AG ausführen.

Schmutzwasserpumpe 50 l/s, hman=10 m, liefern, einbauen einschl. 75 m Schlauch und betreiben
Menge: 2,000 h

### Bereich 2 Kanalrenovierung

*Hinweis: Hinweis Ausführungsbeschreibungen Haltung*
Hinweis Kanalsanierung Ringstraße

Die zu erbringenden Leistungen "Kanalrenovierung" und "Kanalreparaturen" w

**Ausführungsbeschreibung 15 Verkehrssicherung**
*Hinweis Verkehrssicherung*
Mit Abgabe des Angebotes ist der, für die Verkehrssicherung zuständige Mitarbeiter inkl. eines Vertreters zu benennen, der die Eignung und Qualifikation zur Sicherung von Arbeitsstätten gemäß MVAS 99 nachweisen kann.

Die Verkehrsgenehmigung ist bei der Verkehrsbehörde der Stadt Geilenkirchen mindestens zwei Wochen vor Baubeginn einzureichen. Verzögerungen im Bauablauf sind unverzüglich anzumelden.

Die Beschilderungen und Markierungen der durch die Baustelle bedingten Umleitungen der öffentlichen Verkehrswege im Baustellenbereich werden vom Auftragnehmer in Abstimmung mit dem Auftraggeber nach den Richtlinien der ZTV-SA durchgeführt. Während der gesamten Bauzeit ist die Unterhaltung, Wartung und Beleuchtung der Beschilderung und Absperrung sowie die Verkehrssicherung Sache des Auftragnehmers.

Bei den Sanierungsarbeiten im Bereich von Straßenquerungen sind die zur Sanierung erforderlichen oberirdischen Versorgungsleitungen, Einzugsseile und Abwasserüberleitungen gegen das Überfahren durch den Kfz- oder LKW-Verkehr sowie für Radfahrer und Fußgänger zu sichern. Die hierdurch entstehenden Kosten sind in die Einheitspreise einzurechnen.

Ebenso sind Halteverbote, Fußwegabsperrungen, Beschilderungen der verengten Fahrbahnen die teilweise nicht in den Regelplänen enthalten sind, in die Einheitspreise einzurechnen.

Eventuell erforderliche Ersatzhaltestellenschilder in Absprache mit den zuständigen Verkehrsbetrieben sind in die Einheitspreise der Verkehrssicherung einzurechnen.

Im Bereich der Kanalrenovierungen wird nur die Verkehrssicherung für den Linereinzug vergütet. Die Verkehrssicherung für die Vor- und Nacharbeiten sowie für die Schachtsanierung in Form von z.B. B IV/2 ist in diese Einheitspreise einzurechnen und wird nicht gesondert vergütet.
*Verkehrssicherung RSA 21 B I/2*
Einrichtungen zur Verkehrssicherung und Verkehrsregelung nach StVO / RSA 21 bei Bauarbeiten auf Strassen mind. gem. Regelplan B I/2 (Straße mit geringer Verkehrsstärke oder in geschwindigkeitsreduziertem Bereich und mit deutlicher Einengung) aufbauen, unterhalten, betreiben und abbauen.

Abgerechnet wird die Position pauschal nur 1-fach für die von Sanierungsmaßnahmen betroffene Haltung im Bereich von 2-streifigen Straßen.

Ergeben sich aus dem Sanierungsumfang und dem Sanierungsablauf zeitliche Unterbrechungen sowie ein mehrmaliges Einrichten der Verkehrssicherung, so ist der sich hieraus ergebende Aufwand in die Position einzurechnen.
*Verkehrssicherung RSA 21 B I/5 oder B I/7*
Einrichtungen zur Verkehrssicherung und Verkehrsregelung nach StVO / RSA 21 bei Bauarbeiten auf Strassen mind. gem. Regelplan B I/5 (2-streifige Fahrbahn mit halbseitiger Sperrung, Verkehrsregelung durch Lichtsignalanlage) oder B I/7 (2-streifige Fahrbahn mit Arbeitsstelle in Fahrbahnmitte) aufbauen, unterhalten, betreiben und abbauen.Die Ampel wird über gesonderte Position vergütet.

Abgerechnet wird die Position pauschal nur 1-fach für die von Sanierungsmaßnahmen betroffene Haltung im Bereich von 2-streifigen Straßen.

Ergeben sich aus dem Sanierungsumfang und dem Sanierungsablauf zeitliche Unterbrechungen sowie ein mehrmaliges Einrichten der Verkehrssicherung, so ist der sich hieraus ergebende Aufwand in die Position einzurechnen.
*Verkehrssicherung RSA 21 B I/15*
Einrichtungen zur Verkehrssicherung und Verkehrsregelung nach StVO / RSA 21 bei Bauarbeiten auf Strassen mind. gem. Regelplan B I/15 (Sperrung einer Straße) aufbauen, unterhalten, betreiben und abbauen.

Abgerechnet wird die Position pauschal nur 1-fach für die von Sanierungsmaßnahmen betroffene Haltung im Bereich von 2-streifigen Straßen.

Ergeben sich aus dem Sanierungsumfang und dem Sanierungsablauf zeitliche Unterbrechungen sowie ein mehrmaliges Einrichten der Verkehrssicherung, so ist der sich hieraus ergebende Aufwand in die Position einzurechnen.
*Verkehrssicherung, RSA 21 B IV/2*
Einrichtungen zur Verkehrssicherung und Verkehrsregelung nach StVO / RSA 21 bei Bauarbeiten auf Strassen mind. gem. Regelplan B IV / 2 (Arbeitsstelle von kürzerer Dauer) aufbauen, unterhalten, betreiben und abbauen.

Abgerechnet wird die Position pauschal nur 1-fach für jede von Sanierungsmaßnahmen betroffene Haltung im Bereich von öffentlichen Straßen.

Ergeben sich aus dem Sanierungsumfang und dem Sanierungsablauf zeitliche Unterbrechungen sowie ein mehrmaliges Einrichten der Verkehrssicherung, so ist der sich hieraus ergebende Aufwand in die Position einzurechnen.

**Ausführungsbeschreibung 20 Abwasserhaltung**
*Vorbemerkungen Abwasserhaltung*
Zweck der Abwasserhaltung ist eine möglichst wasserfreie Kanaluntersuchung bzw. Kanalsanierung.

Es ist darauf zu achten, dass besonders bei Regenwetter eine abgesperrte Haltung nicht über Scheitelhöhe aufgestaut wird bzw. dass kein Rückstau entstehen und Keller der Anlieger überflutet werden. Bei Regenwetter ist die Kanalsanierung ggf. zu unterbrechen und die zu sanierende Haltung freizugeben, so dass das anfallende Abwasser ungehindert ablaufen kann. Evtl. muss eine leistungsfähigere Pumpe zugeschaltet werden.  Ansonsten ist erneut die Sanierung/Untersuchung zu einem späteren Zeitpunkt zu wiederholen. Schäden Dritter, die aufgrund von Rückstau entstanden sind, gehen zu Lasten des AN.

Die von einer Abwasserhaltung / Sanierung betroffenen Anwohner sind durch den AN mindestens 72 h vorher über die zu erwartenden Einschränkungen in der Kanalbenutzung schriftlich zu informieren. Diese Leistungen sind in die Positionen einzukalkulieren.

Der Auftragnehmer ist dafür verantwortlich, dass die Vorflut aufrecht erhalten bleibt. Witterungsbedingte Einflüsse sind zu berücksichtigen. Die Maßnahmen zur Wasserüberleitung sind auf das angebotene Sanierungsverfahren abzustimmen.

Eine Abrechnung der Wasserhaltung für die Haupt- und Anschlusskanäle erfolgt nur bei tatsächlicher Ausführung und Nachweis dieser Arbeiten. Der Nachweis ist über Skizzen und Fotos zu dokumentieren.
Schäden, die durch mangelhafte bzw. unzureichende Wasserhaltung entstehen, gehen voll zu Lasten des Auftragnehmers. Für erforderliche Wasserhaltungsmaßnahmen während der Reparaturen hat der Auftragnehmer die jeweilige Zustimmung vom Auftraggeber vor Durchführung der Arbeiten einzuholen.
*Abwasserhaltung 10 l/s*
Abwasserhaltung  durch Überpumpen von Regen- und Schmutzwasser aus Kanaleinstiegs- oder Revisionsschächten in eine provisorische Schmutzwasserleitung während der gesamten Reparatur-/Sanierungszeit einschließlich Einbau, Wartung und Betreiben der Pumpanlage mit sämtlichen Nebenleistungen (Strom, etc.). Einschließlich Vorhalten und Einsatz von pneumatischen Absperrblasen.

Förderhöhe mindestens 7 m mit einer Förderleistung von
mindestens 10 l/s bei maximaler Förderhöhe.

Abgerechnet wird die Position pauschal nur 1-fach für jede von Sanierungsmaßnahmen betroffene Haltung. Ist systembedingt der mehrmalige Einsatz der Abwasserhaltung notwendig, so ist dies in die Position einzurechnen und wird nicht gesondert vergütet.
*Abwasserhaltung 20 l/s*
Abwasserhaltung  durch Überpumpen von Regen- und Schmutzwasser aus Kanaleinstiegs- oder Revisionsschächten in eine provisorische Schmutzwasserleitung während der gesamten Reparatur-/Sanierungszeit einschließlich Einbau, Wartung und Betreiben der Pumpanlage mit sämtlichen Nebenleistungen (Strom, etc.). Einschließlich Vorhalten und Einsatz von pneumatischen Absperrblasen.

Förderhöhe mindestens 7 m mit einer Förderleistung von
mindestens 20 l/s bei maximaler Förderhöhe.

Abgerechnet wird die Position pauschal nur 1-fach für jede von Sanierungsmaßnahmen betroffene Haltung. Ist systembedingt der mehrmalige Einsatz der Abwasserhaltung notwendig, so ist dies in die Position einzurechnen und wird nicht gesondert vergütet.
*Abwasserhaltung Gewebeschläuche verlegen*
Provisorische Hilfsrohrleitungen incl. Überfahrhilfen liefern, vorhalten, im vorhandenen Gefälle verlegen und wieder abbauen.
Die Sicherung der Rohrleitungen bei Straßenquerungen und sonstigen Überfahrten ist in dem Einheitspreis enthalten. Gewebeschlauch A, B und C.

Abrechnungsgrundlage ist die im Vorfeld der Sanierung festgestellte und dokumentierte Rohrlänge (Rohranfang im Schacht bis Rohrende im Schacht) zuzüglich 1,00 m.
Mehrlängen, welche durch die Fassung einer Haltung früher bzw. Einleitung einer Haltung später entstehen, sind in die Position einzukalkulieren.
*Abwasserhaltung Grundstücksanschluss*
Abwasserhaltung der Grundstücksanschlussleitungen
während der Sanierung des Hauptkanals aufbauen, vorhalten betreiben und entfernen. Einschließlich Vorhalten und Einsatz von pneumatischen Absperrblasen.

Abgerechnet wird die Position nur 1-fach für jeden Grundstücksanschluss im Bereich der von Sanierungsmaßnahmen betroffene Haltungen.

Eine Vergütung der Position für die in den Planunterlagen dargestellten "Blinde Anschlussleitungen" (ohne Gebäude) wird nicht gewährt.

**Ausführungsbeschreibung 25 Kanalreinigung**
*Kanalreinigung, vor der Sanierung*
Hochdruckreinigung vor der TV-Befahrung für die Sanierung,
Spülgut aufsaugen, Flüssigphase rückleiten, max. Verschmutzungsgrad bis 25 % vom Querschnitt.

Transport und Entsorgung der Feststoffe werden gesondert vergütet. Die An- und Abfahrt des Spül-/Saugwagens ist in die Positionen einzurechnen und wird nicht gesondert vergütet.

Das Öffnen und Schließen von Schachtabdeckungen, vorhandenen Reinigungsstücken, Rostverschraubungen etc. wird nicht gesondert vergütet und ist in den EP mit einzurechnen.

Abrechnungsgrundlage ist die im Vorfeld der Sanierung festgestellte und dokumentierte Rohrlänge (Rohranfang im Schacht bis Rohrende im Schacht) zuzüglich 1,00 m.

Die sanierungsbegleitenden Hochdruckreinigungen sind als Nebenleistungen des AN in die entsprechenden Positionen einzurechnen und werden nicht gesondert vergütet.
*Kanalreinigung, vor der Abnahmebefahrung*
Hochdruckreinigung vor der Abnahmebefahrung, Spülgut aufsaugen, Flüssigphase rückleiten, max. Verschmutzungsgrad bis 10 % vom Querschnitt.

Transport und Entsorgung der Feststoffe werden gesondert vergütet. Die An- und Abfahrt des Spül-/Saugwagens ist in die Positionen einzurechnen und wird nicht gesondert vergütet.

Das Öffnen und Schließen von Schachtabdeckungen, vorhandenen Reinigungsstücken, Rostverschraubungen etc. wird nicht gesondert vergütet und ist in den EP mit einzurechnen.

Abrechnungsgrundlage ist die im Vorfeld der Sanierung festgestellte und dokumentierte Rohrlänge (Rohranfang im Schacht bis Rohrende im Schacht) zuzüglich 1,00 m.

Die sanierungsbegleitenden Hochdruckreinigungen sind als Nebenleistungen des AN in die entsprechenden Positionen einzurechnen und werden nicht gesondert vergütet.

**Ausführungsbeschreibung 30 Kalibrierung Haltung**
*Kalibrieren des Abwasserkanales*
Im Vorfeld der Konfektionierung des Schlauchliners ist eine Kalibrierung der Rohrgeometrie des Altrohres hinsichtlich Form und Nennweite vorzunehmen. Mindestens 1 Woche vor Schlauchbestellung hat der AN den zu sanierenden Kanal auf seine Profilfreiheit und zur Festlegung des Aussendurchmessers des Schlauchliners zu kalibrieren.

Die Kalibrierung erfolgt mit einem geeigneten Gerät, wie z.B. einem Kalibermessgerät. Eine Kalibrierung durch Messung der Form und Nennweite am Rohranfang und Rohrende in den Schächten sowie durch Auswertung der vorab durchgeführten optischen Inspektion allein reicht nicht aus..

Mindestens alle 5,0 m ist ein Querprofil mit mind. 6 Messpunkten zu erstellen. Sollten vom AN kürzere Stationierungen und weniger Messpunkte ausreichend sein, so hat dies dem AG schriftlich mitzuteilen.

Die Messung/Kalibrierung ist vom AN in Form eines Protokolls zu dokumentieren. Das Protokoll ist dem AG vor Ausführungsbeginn zu übergeben.

Abgerechnet wird die Position pauschal nur 1-fach für jede von Sanierungsmaßnahmen betroffene Haltung.

Sofern in der TV-Inspektion Deformationen optisch erkennbar sind, die eine Beeinflussung der Schlauchlinerstatik erwarten lassen, sind diese vom AN dem AG unverzüglich mitzuteilen. Durch den Auftraggeber wird im Zweifelsfall eine Deformationsmessung der Haltung veranlasst.

**Ausführungsbeschreibung 35 Optische Inspektion**
*Vorbemerkung TV-Inspektion*
Die Kanalinspektionen wird dem AN 1-fach vor der Sanierung und 1-fach im Rahmen der Abnahme vergütet.Hierbei sollte die Vorbefahrung ein einem Zuge durchgeführt werden. Sofern für die Sanierungsarbeiten weitere Befahrungen erforderlich sind, sind diese in die jeweiligen Sanierungspositionen einzukalkulieren.

Das bei der Kanaluntersuchung verantwortlich eingesetzte Personal muss bau- und materialtechnisches Fachwissen aus dem Kanalbau und eine mindestens einjährige Inspektionspraxis besitzen. Nachweise sind auf Verlangen des AG vorzulegen. Das
einzusetzende Personal muss vorher benannt werden und darf nur in Abstimmung mit dem AG wechseln.

a) Optische Inspektion
Die Arbeiten sind unverzüglich nach der Kanalreinigung  durchzuführen. Während der Reinigung und/oder Inspektion entdeckte und nicht in den Bestandsunterlagen vorhandene Kanäle sind dem Auftraggeber unverzüglich anzuzeigen. Der
Auftraggeber entscheidet über Reinigung und Inspektion dieser Kanäle.

Die Inspektion hat erst nach erfolgter vollständiger Reinigung der Haltungen zu erfolgen. Keinesfalls darf sich das Reinigungsgerät noch in der inspizierten Haltung befinden.

Haltungen, in denen der Wasserstand und/oder Nebel die optische Inspektion beeinträchtigen, sind zu Zeiten geringeren Abflusses und/oder einwandfreier Sicht zu untersuchen. Die Inspektion hat so zu erfolgen, dass der Zustand der Kanalsohle beurteilt werden kann. Abzweige und Stutzen sind so zu erfassen, dass zweifelsfrei festgestellt werden kann, ob diese
verschlossen sind. Die Untersuchung hat generell in Fließrichtung zu erfolgen. Nur wo dies nicht möglich ist (z.B. Abbruch der Inspektion), ist gegen die Fließrichtung zu inspizieren. Die Ausrüstung der Kanal-TV-Anlage sollte dem neuesten Stand der Technik entsprechen. Die gesamte Anlage muss den DIN-Vorschriften, den DWA-M 149-5 und 149-8 Merkblättern entsprechen.

Zusätzlich zu den Standardvorgaben der DWA-M 149-8 sind folgende Mindestanforderungen sind zu erfüllen:

- Die Fahrgeschwindigkeit der Kanal-TV-Kamera ist im
Mittel auf 1 - 3 cm/sec. und maximal 15 cm/sec. zu
begrenzen.

- Rissbreitenmessung.

- Die Auflösung der Fernsehkamera muss bei Farbkameras mindestens 420 Zeilen betragen.

b) Speicherung der Haltungsdaten

Schäden sind gem. DIN-EN 13508-2 in  Verbindung mit DWA M-149-2 zu erfassen, aufzunehmen und zu beschreiben. Darüber hinaus sind alle Zuflüsse, Abzweige, Stutzen sowie Werkstoffe und Querschnitte mit Profilhöhe und Profilbreite zu ermitteln und zu erfassen.

Die Untersuchungsberichte sind auf der Grundlage DIN EN 13508-2  bzw. DWA M-149-2 haltungsweise zu erstellen.

In den abzuliefernden schriftlichen Berichten, Protokollen, Dokumentationen und Plänen sind ausschließlich ausgeschriebene Schadenstexte und Begriffe zu verwenden, Abkürzungen oder Codierungen sind nicht zulässig.

c) Forderungen an die optische Inspektion

Die Fernsehanlage muss der PAL-Norm bzw. CCIR-Norm
entsprechen. Die Auflösung der Fernsehkamera muss bei
Farbkameras mindestens 420 Zeilen betragen. Prüfung
durch TO5-Universaltestbild (Anwendung nach DIN 25.435,
 Teil 4). Das Kamerasystem hat korrosionsbeständig,
stoß- und vibrationsfest sowie explosionsgeschützt
(DIN 57165/VDE 0156) zu sein.

Jede nicht inspizierte Haltung ist vom Auftragnehmer gegenüber dem Auftraggeber schriftlich zu begründen. Jeder Abbruch einer Haltungsinspektion ist zu begründen. Wesentliche Mängel der TV-Inspektion,  wie Überschreiten der maximalen Fahrgeschwindigkeit, zu geringe Verweildauer am Schaden, unvollständige Erfassung von Anschlüssen und Schäden, berechtigen den Auftraggeber, vom Auftragnehmer eine erneute TV-Inspektion der betreffenden Kanalhaltung zu verlangen.

d) Ergebnisse

Zum Abschluss der optischen Inspektion sollen Datenträger mit Stammdaten, Schadens-, Werkstoff- und Querschnitts- beschreibungen in Form von Haltungsuntersuchungsdaten und Schachtuntersuchungsdaten sowie Fotodokumentationen und Videoaufnahmen einschließlich Inhaltsprotokollen vorliegen.
*Optische Inspektion, vor der Sanierung*
Durchführung der optischen Kanalinspektion mit Kanal-
TV-Anlage wie in den Vorbemerkungen beschrieben, TV-Inspektion vor der Sanierung,
Einschließlich Erstellung und Vorlage der Datenträger und der Untersuchungsberichte.

Das Öffnen und Schließen von Schachtabdeckungen, vorhandenen Reinigungsstücken, Rostverschraubungen etc. wird nicht gesondert vergütet und ist in den EP mit einzurechnen.

Abrechnungsgrundlage ist die im Vorfeld der Sanierung festgestellte und dokumentierte Rohrlänge (Rohranfang im Schacht bis Rohrende im Schacht) zuzüglich 1,00 m.

Die sanierungsbegleitenden Kanalinspektionen sind als Nebenleistungen des AN in die entsprechenden Positionen einzurechnen und werden nicht gesondert vergütet.
*Optische Inspektion, für die Abnahme (STRAKAT- Open)*
Durchführung der optischen Kanalinspektion mit Kanal-
TV-Anlage wie in den Vorbemerkungen beschrieben, TV-Inspektion für die Abnahme der Leistungen.

Als Erfassungsprogramm für die Abnahmebefahrung kommt zwingend das Erfassungsmodul Drain zum Datenbanksystem STRAKAT-Open zum Einsatz.
Einschließlich Erstellung und Vorlage der Datenträger, Untersuchungsberichte und einer "Open-Strakat-Übergabe"-
Datei.

Das Öffnen und Schließen von Schachtabdeckungen, vorhandenen Reinigungsstücken, Rostverschraubungen etc. wird nicht gesondert vergütet und ist in den EP mit einzurechnen.

Abrechnungsgrundlage ist die im Vorfeld der Sanierung festgestellte und dokumentierte Rohrlänge (Rohranfang im Schacht bis Rohrende im Schacht) zuzüglich 1,00 m.

Die sanierungsbegleitenden Kanalinspektionen sind als Nebenleistungen des AN in die entsprechenden Positionen einzurechnen und werden nicht gesondert vergütet.

**Ausführungsbeschreibung 40 Fräsarbeiten**
*Fräsroboter, Rüstposition*
Grundposition für die Fräsarbeiten, als Vorbereitung für die Sanierung, mittels selbstfahrenden, ferngesteuerten Fräsroboter,
in Abwasserkanälen, Rohrmaterial Beton, Steinzeug, PVC,
z. B. zur Beseitigung verfestigter Ablagerungen,
Inkrustierungen, Sedimentation, Geröll, Verwurzelungen, abfräsen von Muffenversätzen, fräsen von einragenden Stutzen oder zurückliegenden Anschlüssen,

Das Fräsrobotersystem muss mit einer ferngesteuert axial und radial schwenkbaren Farbkamera ausgestattet sein, die jeden Arbeitsgang permanent beobachten und auf Videoband dokumentieren kann.

Bei den vorgesehenen Fräsarbeiten auf Stundenlohnbasis sind aufgrund ihrer Leistung Frässysteme mit hydraulisch betriebenem Fräswerkzeug einzusetzen, sofern eine gleichwertige Leistung bei anderen Antriebsarten nicht nachgewiesen werden kann. Als ausreichend wird eine Leistung von 1,5 KW bei 12.000 U/min betrachtet.
Diese Position wird nur 1-mal je sanierte Haltung abgerechnet. In die Position ist die An- und Abfahrt, das Öffnen und Schließen des Schachtes, die Rüstzeit, das Einbringen der Fräsroboteranlage in den Schacht, das zwischendurch evtl. erforderliche Wechseln von Fräsköpfen sowie sämtliche vor- und nachbereitenden Maßnahmen für die Fräsarbeiten einzurechnen.

Der eigentliche Vorgang Fräsarbeiten wird als Zulage über eine separate Positionen abgerechnet.

Die sanierungsbegleitenden Fräsarbeiten sind in die entsprechenden Positionen einzurechnen und werden nicht über diese Position vergütet.
*Fräsroboter, Echtzeitfräsen*
Fräsrobotereinsatz unter kontinuierlicher Kamerabeobachtung
in Echtzeit, als Zulage zur Vorposition, Durchführung in der Haltung an mehreren Einsatzorten, abgerechnet wird nur die tatsächlich benötigte Fräszeit an den Schadstellen einschließlich An- und Abfahren des Roboters bis zur Schadstelle.

In der haltungsbezogenen Videoaufzeichnung müssen Datum, Echtzeit, Strassenname, Haltungs-/Leitungsbezeichnung sowie eine kontinuierliche Längenmessung sichtbar sein. In einem Formblatt sind für die Mengenermittlung die Uhrzeiten vom Fräsbeginn bis zum Fräsende mit Stationsangaben sowie die  Umrechnung in die Abrechnungseinheit "Stunde Echtzeitfräsen" für jede Haltung zusammenzustellen.

Die Videoaufzeichnung und die Mengenermittlung ist dem Auftraggeber als Nachweis und  Abrechnungsgrundlage in digitaler Form zu übergeben.
----------------------------------------------------------------------------------

*Hinweis: Vorbemerkungen Liner*
Vorbemerkungen Liner:

Fachkräfte
Vom Auftragnehmer sind entsprechend geschulte Fachkräfte zu stellen, deren Erfahrungen den Auflagen der Güteschutz Kanalbau Gütezeichen S entsprechen. Dies gilt auch für Nachunternehmer.

Liner
Für die Planung, Arbeitsvorbereitung und Ausführung müssen die Richtlinien der ATV-DVWK-M 143, der Güteschutz Kanalbau Gütezeichen S, des Rohrsanierungsverbandes und der GSTT AG 3 Güteschutz und Umweltverträglichkeit eingehalten werden.
Die zu verwendenden Materialien und die Einbauweisen müssen auf die örtlichen Gegebenheiten abgestimmt werden.
Die hieraus resultierenden Vorgaben des Herstellers bezüglich Transport, Lagerung, Einbau und Schutz gegen vorzeitige Aushärtung sind zu beachten.

Der Linerdurchmesser ist durch Kalibrierung der vorhandenen Beton-, Steinzeug- und Mauerwerkskanäle zu bestimmen.

Die erforderliche Wanddicke ist statisch nachzuweisen.

Die Imprägnierung und Einharzung des Liners muss werksseitig erfolgen. Eine Einharzung auf der Baustelle wird nicht zugelassen.

Das Aushärteverfahren muss eine Gefährdung der Umwelt ausschließen.

Bei dem Einbau von GFK  Linern dürfen gemäß Wasserhaushaltsgesetz keine GFK - Fasern frei an der Oberfläche liegen oder in den Kanalquerschnitt einragen. Sie müssen von einer Harzschicht überdeckt sein.

Die zu verwendenden Harze müssen abwasserbeständig, feuchtigkeitsunempfindlich und warmerhärtend oder lichterhärtend sein. Entsprechende Nachweise sind abzugeben.

In Anlehnung an die ATV-DVWK-M 143 müssen alle zum Einsatz kommenden Materialien im eingebauten Zustand resistent gegen physikalische-, chemische-, biochemische- und biologische Angriffe des Abwassers sein.
Die chemische Resistenz des ausgehärteten Liners gegen Industrieabwässer muss im pH - Bereich 2 -11 liegen.

Bei allen nicht DIN genormten Stoffen muss eine allgemeine bauaufsichtliche Zulassung des DIBT´s vorgelegt werden.

Die aufgeführten Bedingungen gelten auch für einen eventuell erforderlichen Einbau von Kurzlinern.

Einbau
Die Liner sind durch das Einzugsverfahren einzubringen.
Beim Einbau ist auf eine materialschonende Bauweise zu achten. Insbesondere bei Verfahren mit Einziehvorgang müssen die zulässigen Ziehlängen der zulässigen Zugbeanspruchung nicht ausgehärteten Laminats entsprechen.
Die Zugkräfte sind durch elektronische Messung aufzuzeichnen und zu dokumentieren.
Einzugswinden ohne Zugkraftbegrenzung sind nicht zugelassen.

Falls nichts gegenteiliges gesagt ist, erfolgt der Einzug der Liner grundsätzlich über die Schachtöffnungen DN 625. Sämtliche hierdurch entstehenden Erschwernisse (z. B. Vorfaltung der Liner) sind in die Einheitspreise einzurechnen.

Vor Einbau der Liner ist grundsätzlich eine Schutzfolie einzuziehen. Dies ist, falls die werkseitig vorgefertigte Schutzfolie nicht ausreichend ist, in die entsprechenden Einheitspreise einzurechnen.

Falls beim Einzug des Schlauches festgestellt wird, dass der Liner zu kurz ist, bzw. nach Aushärtung zu kurz sein wird, ist die Bauleitung unverzüglich über den Sachverhalt zu informieren.
Falls eine Nachbesserung akzeptiert wird, werden die hierdurch entstehenden Kosten nicht zusätzlich vergütet, sondern gehen zu Lasten des Auftragnehmers (s. a. „Mängel / Mängelbeseitigung / Kostenreduzierung“).

Vor Einbau der Liner ist der Bauleitung unaufgefordert das Verfahrenshandbuch des Güteschutz Kanalbau für die zur Sanierung eingesetzten Systeme vorzulegen.

Der Einbautermin ist min. 6 Werktage vorher schriftlich beim
AG bzw. der örtlichen Bauleitung anzuzeigen.

Probenstützrohre
Im Schachtbereich sind Probenstützrohre einzubauen.
Das angebotene Material dieser Probenstützrohre darf keine wärmedämmenden Eigenschaften vorweisen und muss die Umgebung des Kanals wiederspiegeln, sodass die Entnahme einer repräsentativen Materialprobe gewährleistet ist.

Härtungsverfahren
Die Härtung von den Linern hat mittels UV-Licht zu erfolgen.

Bei einer UV-Härtung ist die Temperatur an den Linerinnenflächen während der Lichthärtung nachzuweisen.
Die Einzugsgeschwindigkeit des Lampenzuges sowie die Lampenaktivität sind zu protokollieren.

Die erforderlichen Eigen- und Regelprüfungen sind in Anlehnung an DIN 16945 „Reaktionsharze …“ durchzuführen.

Der Anpressdruck an die Rohrwandung ist während der gesamten Aushärtungsphase gleich zu halten um die Bildung von Wasser oder Luftlinsen zu verhindern.
Die Aushärtung ist gemäß Verfahrenshandbuch und DIBT-Zulassung zu gewährleisten und zu protokollieren.

Bei der Verarbeitung von Reaktionsharzmassen und der Herstellung von Bauteilen oder Halbfabrikaten sind die einschlägigen Unfallverhütungsvorschriften sowie die Auflagen gemäß des Bundesimmissionsschutzgesetzes zu beachten.

Dichtheitsprüfung
Falls die Dichtigkeit des Liners nach den allgemeinen Anforderungen der DIN EN 1610 bei der Dichtigkeitsprüfung nicht nachgewiesen werden kann, oder falls die Prüfungsergebnisse eine Undichtigkeit aufweisen, ist der Liner auf Kosten des Auftragnehmers zu entfernen und zu ersetzen.

Eigenüberwachung / Materialprüfungen
Für jeden Bauabschnitt sind Eigenüberwachungsprüfungen durchzuführen, deren Kosten in die entsprechenden Einheitspreise eingerechnet werden müssen. Eine gesonderte Vergütung erfolgt nicht.

Für die Baumaßnahme müssen die Ergebnisse der Eigenüberwachungsprüfung zu verwendeten Harzen, Zuschlagstoffen, Verarbeitung, Trägermaterial, der mechanischen Prüfung und der Prüfung auf Resistenz gegenüber Abwasser (DIN ISO 175) und des Brandverhaltens (DIN 4102, DIN 53438), beim Auftraggeber eingereicht werden.

Die Entnahme der Probestücke hat in Anwesenheit der örtlichen Bauüberwachung oder des Auftraggebers zu erfolgen. Der Entnahmezeitpunkt ist mit dem Büro abzustimmen.

Eine ausreichende Erhärtung der Harze ist zu gewährleisten und zu protokollieren.

Mängel / Mängelbeseitigung / Kostenreduzierung
Faltenbildung im Liner:
Es dürfen keine Falten entstehen, die den sanierten Rohrquerschnitt um mehr als 2 % (Kreisprofil) überschreiten.

Werden die vorgegebenen Toleranzen überschritten, ist die Falte auf der gesamten Fläche auszufräsen und der entstandene Querschnitt zu verspachteln.
Die hierdurch entstehenden Kosten gehen zu Lasten des Auftragnehmers. Die Abrechnungslänge des Liners wird um die Schadenslänge, mindestens jedoch um 1,00 Meter gekürzt.
Die Gewährleistung ist für die entsprechende Kanalhaltung um vier Jahre zu verlängern.

Linerlänge:
Sollte der unter Punkt „Einbau“ aufgeführte Längenfehler auftreten, ist der nicht sanierte Haltungsabschnitt durch den Einbau eines Partliners, das Spachtelverfahren oder durch Überzug eines Liners zu sanieren.
Die hierdurch entstehenden Kosten gehen zu Lasten des Auftragnehmers. Die Abrechnungslänge des Liners wird um die Schadenslänge, mindestens jedoch um 1,00 Meter gekürzt.
Die Gewährleistung ist für die entsprechende Kanalhaltung um vier Jahre zu verlängern.

Wandstärke
Werden die gemäß Statik errechneten Wandstärken unterschritten, muss die Statik auf Kosten des Auftragnehmers neu berechnet werden.
Die hierdurch entstehenden Kosten gehen zu Lasten des Auftragnehmers. Die Abrechnung des Liners wird um die prozentuale Unterschreitung des statisch errechneten Wertes gekürzt.
Die Gewährleistung ist für die entsprechende Kanalhaltung um vier Jahre zu verlängern.

Kurzzeit-E-Modul:
Das Kurzzeit-E-Modul muss mindestens 90 % des in der Statik vorgegebenen Wertes entsprechen. Falls dieser Wert unterschritten wird ist der Liner auszubauen und zu ersetzen.
Bis zu einer 10%igen Unterschreitung ist die Gewährleistung für die entsprechende Kanalhaltung um vier Jahre zu verlängern.

Reststyrolgehalt:
Wird der vorgegebene Restyrolgehalt von 4 % überschritten, wird die Abrechnung des Liners um 5 % gekürzt.
Die Gewährleistung ist für die entsprechende Kanalhaltung um
vier Jahre zu verlängern.

**Ausführungsbeschreibung 45 Schlauchrelining Abwasserkanal**
*Schlauchrelining Abwasserkanal*
Entwässerungskanal im Relining-Verfahren instandsetzen,
Verfahren: Schlauchrelining, als muffenlosen GFK-Liner in Kanalrohr einbauen, Haltungslänge und Dimension entsprechend den Haltungsstammdaten.

Anforderungsprofil für Schlauchliner
Als zusätzliche technische Vertragsbedingung gilt das Merkblatt DWA-M 144-3 "Renovierung mit Schlauchlinerverfahren (vor Ort härtendes Schlauchlining) für Abwasserkanäle" Es darf nur ein Schlauchliner - System mit DIBt - Zulassung zum Einsatz kommen.

Gewebematerial:  E-CR-Textilglas gem. DIN EN ISO 2078 und DIN 1259, nach den Festlegungen der DIN EN 14020 1-3

Harze: UP-Harze (UP) nach DIN 18820-1, Gruppe 3
Gesamtstärke des Liners nach statischer Erfordernis,
jedoch mind. 3,0 mm im ausgehärteten Zustand zuzüglich Verschleißschicht bzw. Folie als integrierten Bestandteil des Liners.

angebotene Materialgruppe '....................................................'

ausgehärtete Verbunddicke '....................................................' mm

Langzeit - E-Modul '....................................................' N/qmm

Hersteller '....................................................'

Einbauverfahren '....................................................'

Abwassertyp: 2

Auf Anforderung sind vom Bieter prüffähige Unterlagen zum vorgesehenen Schlauchlinersystem vorzulegen.

Einzukalkulieren sind alle benötigten Hilfsmittel, Hilfsstoffe, Geräte und Personal. In die Position ist das provisorische Auffräsen der Hausanschlüsse zur sofortigen Wiederherstellung der Vorflut einzukalkulieren.

Vor dem Einbau sind Scherben, Ablagerungen o.ä., die eine Beschädigung des Inliners bewirken können zu beseitigen. Die Verwendung eines Preliners (Außenfolie / -beschichtung) ist vorgeschrieben. Eine Gleitfolie ist grundsätzlich einzusetzen. Die vom Hersteller vorgegebene Einziehgeschwindigkeit und die maximalen, dimensionsabhängigen Einziehkräfte sind einzuhalten und zu protokollieren. Nach dem Einzug des Liners und vor dem Aufstellen des Liners sind in Zwischenschächten in ca. 20 cm bis 25 cm Abstand vom Anfang der zu sanierenden Leitung ein oder zwei quellende profilierte Bänder zu setzen. Diese sind von Hand zu positionieren.

Abrechnungsgrundlage ist die im Vorfeld der Sanierung festgestellte und dokumentierte Rohrlänge (Rohranfang im Schacht bis Rohrende im Schacht). Die Länge der Probestücke und verfahrensbedingte Mehrlängen sind in den Einheitspreis einzurechnen.

Für jeden Schlauchliner ist ein Verlegeprotokoll anzufertigen, mit eindeutiger Lagebeschreibung (von Schacht bis Schacht) zu beschriften und an die Bauleitung zu übergeben.

Das Verlegen der Schlauchliner hat bei Trockenwetter zu erfolgen.

**Ausführungsbeschreibung 50 Schlauchliner einbinden**
*Schachteinbindung für Schlauchliner vorbereiten*
Defekte Schachteinbindung (Rohranschluss) mit Ausbrüchen, Fehlstellen und fehlenden Wandungsteilen, für den Schlauchlinereinbau vom Schacht aus in Handarbeit aufprofilieren, lose Teile entfernen, Oberfläche reinigen und profilgerecht mit geeignetem Reparaturmörtel wieder herstellen.
*Schlauchliner einbinden, Anfangs-/Endschacht Linerendmanschette*
Schlauchliner im Anfangs-/Endschacht dauerhaft wasserdicht einbinden. Anbindung mit einer Linerendmanschette aus Edelstahl mit Flächenelastomerdichung aus EPDM für Abwasser.

Liefern und versetzen von mechanisch, verspannbaren Edelstahlmanschetten V4A, mit einem stufenlosen Verriegelungsmechanismus und einer EPDM
Gummimanschettendichtung auf Kompressionsbasis im Altrohr.

Edelstahlmanschette mit DiBt- Zulassung, dauerelastisches, baumechanisches, druckdichtes System auf Kompressionsbasis.

Geklebte Edelstahlmanschetten sind nicht zulässig.

Rohrdimension: gemäß Haltungsstammdaten
Bauteillänge L:bis DN 400 > 250 mm
  ab DN 450 > 300 mm
Materialgüte: 1.4404

Vor Sanierungsausführung ist sicherzustellen, dass sich die betreffende Kanalhaltung nicht in Betrieb befindet. Es sind die entsprechenden Absperrblasen einzubringen bzw. es ist eine
Umleitungen des Abwassers vorzunehmen.

Zur dauerhaften und wasserdichten Abdichtung des Ringspaltes zwischen dem spannungsfreien Liner und dem Altrohr. Einschl. Rückschnitt des Schlauchliners unter Berücksichtigung der erforderlichen Manschettenbreite gem. Angaben des Herstellers.

Die Dokumentation der Anbindung erfolgt durch den AN in Form eines Ausführungsprotokolles sowie durch digitale Fotos der Anbindung „vorher“, „nach Freilegen/gereinigt“ und „nach Fertigstellung“. Die Dokumentation ist dem AG zu übergeben.
*Schlauchliner einbinden, Zwischenschacht Handlaminat*
Schlauchliner im Zwischenschacht dauerhaft wasserdicht einbinden mittels Handlaminat.

Vor Sanierungsausführung ist sicherzustellen, dass sich die betreffende Kanalhaltung nicht in Betrieb befindet. Es sind die entsprechenden Absperrblasen einzubringen bzw. es ist eine
Umleitungen des Abwassers vorzunehmen.

Der Schlauchliner muss im Einbindebereich und insbesondere über dem Ringspalt gegen eindringendes Wasser mit Quellband oder Vorabdichtungsmaterial, für die eine allgemein bauliche Zulassung gültig ist, abgedichtet werden.

Die Sielhaut im Bereich der herzustellenden Anbindung ist mechanisch zu entfernen. Eine fett- und staubfreie Auftragsstelle ist zwingend zu gewährleisten.
Das Handlaminat muss dauerhaft dicht, kraftformschlüssig und hinterwandungsfrei mit den vorhandenen Schachtgerinne und der Schachtwandung verbunden sein.Die Übergänge sind bündig und ohne Absätze an den Liner anzuschließen. Die Laminate sind so zu konfektionieren und anzuordnen, dass ein druchgängiger Anschlusskragen entsteht, welcher im Schacht umlaufend die Öffnung des Hauptkanals mindestens 20 cm weit überragt. Auf eine hydraulisch günstige Ausbildung ist zu achten.

Einschließlich Lieferung aller erforderlicher Verbrauchsmaterialien und des durchlaufenden Schlauchliners
im Schacht

Die Dokumentation der Anbindung erfolgt durch den AN in Form eines Ausführungsprotokolles sowie durch digitale Fotos der Anbindung „vorher“, „nach Freilegen/gereinigt“ und „nach Fertigstellung“. Die Dokumentation ist dem AG zu übergeben.

Sind im Zwischenschacht der Linersanierung darüberhinaus zusätzliche Schachtsanierungsmaßnahmen vorgesehen, so sind auch diese vom AN auf die Einbindung des Schlauchliners abzustimmen.
*Schlauchliner einbinden, Zwischenschacht Epoxidharz*
Durchlaufenden Schlauchliner im schwer zugänglichen Zwischenschacht mit Hand oder mithilfe eines Roboters auffräsen bzw. aufschneiden und mit einem Zweikomponenten-Epoxidharz kraftschlüssig an das vorhandene Gerinne anbinden.

Einschließlich Lieferung aller erforderlicher Verbrauchsmaterialiendes durchlaufenden Schlauchliners
im Schacht.

Die Dokumentation der Anbindung erfolgt durch den AN in Form eines Ausführungsprotokolles sowie durch digitale Fotos der Anbindung „vorher“, „nach Freilegen/gereinigt“ und „nach Fertigstellung“. Die Dokumentation ist dem AG zu übergeben.

Sind im Zwischenschacht der Linersanierung darüberhinaus zusätzliche Schachtsanierungsmaßnahmen vorgesehen, so sind auch diese vom AN auf die Einbindung des Schlauchliners abzustimmen.

**Ausführungsbeschreibung 55 Herstellung von Schlauchlineröffnungen**
*Herstellung von Schlauchlineröffnungen*
Öffnen bzw. Auffräsen von Zuläufen im Schlauchliner nach dem Aushärten mit selbstfahrenden, ferngesteuerten Fräsroboter, einschließlich TV-Aufzeichnung und Überwachung. Einzukalkulieren sind auch die Fräsarbeiten für die fachgerechte Einbindung der Anschlussleitung an den Schlauchliner.

Das provisorische Auffräsen zum Zwecke der Wasserhaltung wird nicht gesondert vergütet und ist in die Positionen einzurechnen.

Zur Herstellung der Öffnungen ist nicht nur die gleiche Messtechnik sondern das gleiche Gerät einzusetzen. Dies ist in den EP einzurechnen.

**Ausführungsbeschreibung 60 Anschlussleitungen einbinden**
*Anschlussleitungen einbinden, verpressen*
Anschlussleitung nach Schlauchlinersanierung oder nicht fachgerecht eingebundene Anschlussleitung einbinden,
Anschlussleitung aus PVC-,  Steinzeug- oder Betonrohr,
Nennweiten der Anschlussleitung DN 100 bis DN 150, Anschlussbereich bis zum gesunden, festen Untergrund abfräsen, hinterfräsen des Schlauchliners im Bereich der Öffnung, reinigen, entfetten und dauerhaft, wasserdicht mit Zweikomponenten-Epoxidharz verpressen / verspachteln,
nach Aushärten planschleifen,

Injektionsmaterial bis 10 kg ist einzurechnen, zusätzliches Injektionsmaterial wird gesondert vergütet.

Eine Abdichtung der ersten Rohrverbindung im Seitenzulauf wird entsprechend (DIN EN 13566, Teil 4 Abschnitt 5.4, Tabelle 3, Klasse B) erwartet.

Es gilt die VSB-Empfehlung Nr. 3 „Zulaufanbindung“

Nachzuweisende Produkteigenschaften
- Allgemeine bauaufsichtliche Zulassung
- Druckfestigkeit => 80 N/mm2
- Haftzugfestigkeit auf Beton (nass) => 3,2 N/mm2
- Wärmeformbeständigkeitstemperatur => 40°C
- Beständigkeit gegen kommunales Abwasser gem. DIN 1986-3
- Prüfung aus grundwasserhygienischer Sicht gem. DIBt-Merkblatt Bewertung der Auswirkungen von Bauprodukten auf Boden und Grundwasser (Stand 2011 oder aktueller)
*Anschlussleitungen einbinden, Anschlusskragen*
Anschlussleitungen mit einem in Harz getränkten
Anschlusskragen bzw. Hutprofil fachgerecht auskleiden.
Statisch selbstragendes System mit kraftschlüssiger
Verklebung des Hutprofils mit dem Kanalrohr und Rohrmaterial des Anschlußrohres. Der Anschlußkragen bzw. das Hutprofil
ist unter Fernsehkamerabeobachtung zu positionieren.
Der Anschlußkragen oder das Hutprofil muss aus einem mind.
40 cm (Klasse B DIN EN 13566-4) langen zylinderförmigen Schlauchträger (in die Anschlußleitung) aus einem korrosionsbeständigen Nadelfilz oder gleichwertigem Material
mit einem mindestens 50 mm breiten, umlaufenden Kragen bestehen.

Nennweiten der Anschlussleitung DN 100 bis DN 150, Anschlusswinkel 45 oder 90 Grad,
Mindestlänge gem. Klasse B, DIN EN 13566-4

Für jede Sanierungsstelle ist ein Verlegeprotokoll
anzufertigen, mit eindeutiger Lagebeschreibung zu
beschriften und an die Bauleitung zu übergeben.

Es gilt die VSB-Empfehlung Nr. 3 „Zulaufanbindung“

Als Harz ist ein niedrigviskoses, zweikomponentiges Organominerhalharz anzuwenden.
*Zulage für zurückliegende Stutzen*
Erschwerniszulage für Sanierungsmaßnahmen, wie das Verpressen, Verspachteln, Fräsen und das setzen von Schalungen, an Stutze, die 10 bis 15  cm zurück liegen.

Einzukalkulieren ist die Dokumentation der Stutzensanierung mittels Aufzeichnung und Datenblatt. Dokumentation an AG übergeben
*Zulage für tangentiale Stutzen*
Erschwerniszulage für Sanierungsmaßnahmen, wie das Verpressen, Verspachteln, Fräsen und das setzen von Schalungen,  an  tangentialen Stutzen mit einem Anschlusswinkel von 10° bis 25°.

Einzukalkulieren ist die Dokumentation der Stutzensanierung mittels Aufzeichnung und Datenblatt. Dokumentation an AG übergeben
*Anschlussleitung einbinden, Janßen-Verfahren*
Sanierung und Anbinden an den Schlauchliner von nicht fachgerecht eingebauten Seitenzuläufen bis DN 150, ohne eindringendes Wasser,

in Hauptkanälen mit Rohrdurchmessern gemäß den
Haltungsstammdaten mit einem Packer.

Packer positionieren und anschließend mit Zweikomponenten-
Silikatharz fachgerecht verpressen, nach Aushärten
planschleifen, einschließlich aller erforderlichen Vor- und
Nacharbeiten und Injektionsmaterial bis 20 kg je
Sanierungsstelle. Zusätzliches Injektionsmaterial wird über eine
seperate Position abgerechnet.

Die Fräsarbeiten bei einragenden Stutzen werden über separate
Positionen abgerechnet. Die Vorfräsarbeiten und die
sanierungsbegleitenden Fräsarbeiten (z. B. das Planschleifen)
sind in die Positionen einzurechnen und werden nicht gesondert
vergütet.

Einzukalkulieren ist die Dokumentation der Stutzensanierung
mittels Aufzeichnung

**Ausführungsbeschreibung 65 Dichtheit prüfen DIN EN 1610, Haltung**
*Dichtheit prüfen DIN EN 1610, Haltung*
Dichtheitsprüfung DIN EN 1610 des Abwasserkanals, Wasser liefern und schadlos beseitigen, wahlweise Prüfung mit Luft.
Die Prüfung der Haltung erfolgt am gesetzten Schlauchliner
vor dem Öffnen der Zu- und Abläufe.

Das Prüfprotokoll ist dem AG in digitaler Form im Format PDF zu übergeben.

**Ausführungsbeschreibung 70 Probenentnahme für Werkstoffprüfung**
*Probenentnahme für Werkstoffprüfung*
Die Proben werden durch die vom AN beauftragte Prüfstelle auf Aushärtung, Wasserdichtigkeit, E-Modul, Wandstärke, Zugfestigkeit, Ringsteifigkeit und Reststyrolgehalt geprüft.
Die vom AN gewählte Prüfstelle ist dem AG vor Ausführungsbegin zu bennenen, damit dieser anschließend die Freigabe der gewählten Prüfstelle erteilen kann.

Der nachzuweisende Styrolgehalt darf nach Aushärtung des Liners 4 % nicht überschreiten. Die am Probestück gemessenen Materialkennwerte müssen den Vorgaben der DIBT-Zulassung entsprechen.

Probenentnahme entsprechend dem ATV Merkblatt M 143 Teil 3,  Abs. 5.1.3. Es sind vom AN im Schacht Materialproben mittels Proberohr zu entnehmen und zu kennzeichnen. Die Entnahmestellen werden von der Bauleitung angegeben.
Die Proben sind mit Datum, Haltungs-/Schachtnr. + Unterschrift AG/AN zu versehen.

Die Werkstoffprüfung wird vom Auftragnehmer in Auftrag gegeben. Der Auftragnehmer ist auch für das fachgerechte Verpacken und Versenden an die entsprechende Prüfstelle verantwortlich.

Die Bauleitung ist vor der Entnahme der Probestücke rechtzeitig zu informieren, sodass diese während der Entnahme anwesend sein kann.

In diese Position ist die Probenentnahme, das Verpacken und Versenden der Probe sowie die Beprobung durch die Prüfstelle mit einzukalkulieren.

Mindestgröße Probe: 200 x 350 mm

**Ausführungsbeschreibung 75 Dokumentation Haltung**
*Dokumentation der Sanierung*
Die Dokumentation der Sanierung erfolgt 1-fach in Papier und in digitaler Form. Sämtliche Dokumente einer Haltung werden in einem objektspezifischen Ordner (z. B. "Haltungen/3016150_Drölsholz") abgelegt. Die Daten sind dem Auftraggeber auf einer mobilen Festplatte im Verlauf der Ausführung (1 x wöchtlich) als Abrechnungsgrundlage in aktualisierter Form zu übergeben. Das Mengenaufmaß hat auf mit dem AG abgestimmten Formblättern des AN oder des VSB zu erfolgen. Die Kosten hierfür sind in die Position einzurechnen und werden nicht gesondert vergütet.

Aus dem verwendeten Dateinamen für die abgelegten, digitalen Dokumente muss mindestens die Haltungsbezeichnung sowie der Inhalt des Dokumentes erkennbar sein. Die Benennung und der Aufbau des Dateinamens ist vorab mit dem Auftraggeber abzustimmen und hat für die gesamte Maßnahme einheitlich zu erfolgen. Die objektspezifische Dokumentation beinhaltet im Wesentlichen:

bei sanierten Haltungen:
1. Video der TV-Inspektion vor der Sanierung (Format MPG)
2. Video der TV-Inspektion für die Abnahme (Format MPG)
3. Haltungsgrafik der TV-Inspektion v. d. Sanierung (Format PDF)
4. Haltungsgrafik der TV-Inspektion f. d.Abnahme (Format PDF)
5. Fomblätter Mengenermittlung (Format Excel)
6. Videoaufzeichnung zum Echtzeitfräsen (Format MPG)
7. Bautagesberichte des Auftragnehmers
8. Sanierungsprotokolle Robotertechnik, Zulaufeinbindung, Manschettentechnik

zusätzlich beim Schlauchrelining:
9. Statische Berechnung des Schlauchliners (Format PDF)
10. Protokoll der Messung/Kalibrierung Altrohr (Format PDF)
11. Protokoll der Dichtheitsprüfung am geschlossenen Liner (Format PDF)
12. Probenbegleitschein der Materialprobe (Format PDF)
13. Verlegeprotokoll des Schlauchrelining (Format PDF)

#### Abschnitt 2.1 Renovierung Feldweg am Rodebach

*Hinweis: HINWEIS: ZUGÄNGLICHKEIT UND WASSERHALTUNG "FELDWEG AM RODEBACH"*
Die Schächte des Haltungstrangs im Bereich des Weges "Feldweg am Rodebach" liegen zum größten Teil, bis auf die Schächte TE0930 und TE2170 in privaten Gärten und Feldern.

Daher ist bei der Sanierung dieses Kanalabschnitts sowie beim Transport von allen für die Sanierung bzw. den Schlauchlinereinbau und die Schachtsanierungen benötigten Materialien, Kleingeräten sowie für die Einzugswinden und weiteren Einrichtungen wie z.B. mobile Licherketten mit Erschwernissen zu rechnen, die über entsprechende Zulagen vergütet werden und dort einzukalkulieren sind. Es ist auch damit zu rechnen, dass beim anfahren der Schlauchliner und Winden an die Schächte händische Zuarbeit erforderlich wird.

So ist zum Erreichen Schächte TE0960, TE1530 und TE1550 Baustraßen herzustellen.

Zum Erreichen der Schächte TE0960 und TE1550 ist eine Baustraße von Straßenflächen bzw. Feldwegen über private Felder und Gartenstücke bis zu den Schächten herzustellen und nach Anschluss der Arbeiten zu entfernen.

Für die Erreichbarkeit des Schachtes TE1530 kann die Baustraße von der öffentlichen Straßenfläche über die private Einfahrt des Hauses Nr. 21 in der Talstraße bis zum Schacht im Garten dieses Hauses geführt werden. Auch diese Baustraße ist nach Abschluss der Sanierungsmaßnahmen zu beseitigen und die Oberfläche ist wiederherzustellen.

Ebenso ist die gelegentliche Abstimmung mit den Hauseigentümer im Rahmen der Sanierungsarbeiten mit in die Einheitspreise einzukalkulieren. Eine Vergütung über gesonderte Positionen erfolgt nicht.

Zur Durchführung der Kanalsanierung des Kanalstrangs zwischen Schacht TE0930 und Schacht TE2170 im Bereich des Weges "Feldweg am Rhodebach" ist eine Wasserhaltung durch vollständige Absperrung des Kanalstrangs am Zulauf zu Schacht TE0930 mittels einer geeigneten Absperrvorrichtung vorgesehen.

Der während der Absperrung anfallende Abfluss aus den oberen angeschlossenen Ortschaften wird in dem vorhandenen unterirdischen Rückhaltebecken zwischengepeichert.

Die Sanierungsarbeiten an diesem Kanalstrang dürfen daher ausschließlich bei Trockenwetter durchgeführt werden.

Folgende Punkte sind vom Auftragnehmer zwingend zu beachten:

Wetterbeobachtung: Der zuständige Bauleiter des Auftragnehmers hat die Wetterlage und insbesondere Starkregenereignisse sowie kurzfristige Abflussänderungen im Kanalnetz während der gesamten Absperrdauer kontinuierlich zu beobachten und zu bewerten. Hierzu sind geeignete Wetterdienstquellen (z. B. Regenradar, DWD-Warnungen) zu nutzen.

Sofortmaßnahme bei Starkregenereignis: Im Falle eines Starkregenereignisses oder eines kurzfristig und stark zunehmenden Kanalabflusses sind die eingebauten Absperrvorrichtungen unverzüglich und eigenverantwortlich aus den Schächten zu entnehmen, um einen schadenfreien Abfluss durch den Kanalstrang sicherzustellen.

Zudemsind die Absperrvorrichtungen spätestens am Ende eines jeden Arbeitstages zu Entfernen und dürfen nicht über Nacht im Schacht verleiben

Arbeitsvorbereitung und Planung: Der Auftragnehmer hat die Einsatzzeiten der Absperrvorrichtungen entsprechend der Wetterprognose zu planen. Eine Absperrung darf nur eingebracht werden, wenn die Wettervorhersage für den gesamten Arbeitszeitraum Trockenheit prognostiziert.

Haftung: Eine Haftung des Auftraggebers für Schäden, die durch eine verzögerte Entnahme der Absperrvorrichtung bei veränderter Wetterlage entstehen, ist ausgeschlossen.

Die Sanierung des Kanalstranges soll in den folgenden Abschnitten erfolgen. Das mehrfache ein- und ausbauen der Absperrvorrichtungen ist entsprechend der vorhandenen Positionen einzukalkulieren.

Abschnitt 1: Von Schacht TE0930 bis Schacht TE0960
Abschnitt 2: Von Schacht TE0960 bis Schacht TE0980
Abschnitt 3: Von Schacht TE0980 bis Schacht TE1530
Abschnitt 4: Von Schacht TE1530 bis Schacht TE1550
Abschnitt 5: Von Schacht TE1550 bist Schacht TE2170

##### 2.1.1 TE0930 Feldweg am Rodebach

*Hinweis: Haltungsstammdaten DN 300*
Haltung:  TE0930
Straßenname: Feldweg am Rodebach
Zugänglichkeit:
Bemerkung:
Kanalart:  KM
Länge:  44,31 m
Material:  B
Profilhöhe DN:300
Baujahr:  1990
Schacht oben: TE0930
Tiefe:  2,87 m
Schacht unten: TE0950
Tiefe:  1,94 m
Altrohrzustand: II
Anzahl Abzweige: 1

**2.1.1.10 Verkehrssicherung RSA 21 B I/5**
*** Pauschalposition
*** gemäß Ausführungsbeschreibung 15
Menge: 1,000 psch

**2.1.1.20 Einsetzen und Entfernen von Absperrvorichtung DN 300**
Einsetzen, betreiben und nach erfolgter Sanierung entfernen einer Absperrvorrichtung DN 300 wie pneumatischen Absperrblasen im Zulauf zu Schacht TE0930 für den Schlauchlinereinbau von Schacht TE0930 bis TE0960.

Abgerechnet wird die Position pauschal nur 1-fach für den Schlauchlinereinbau im jeweils benannten Sanierungsabschnitt.

Das zusätzliche Einsetzen und Entfernen der Absperrvorrichtung für Nebenarbeiten wie zur Reinigung des Kanals, zur Anschlussanbindung oder für Arbeiten an den Schächten, sind in diesen EP einzukalkulieren.

Die Absperrvorrichtungen sind spätestens am Ende eines jeden Arbeitstages zu Entfernen und dürfen nicht über Nacht im Schacht verleiben. Im Falle eines Starkregenereignisses oder eines kurzfristig stark zunehmenden Kanalabflusses sind die Absperrvorrichtungen ebenfalls kurzfristig aus dem Schacht zu entnehmen.
Menge: 1,000 St

**2.1.1.30 Abwasserhaltung Grundstücksanschluss**
*** gemäß Ausführungsbeschreibung 20
Menge: 1,000 St

**2.1.1.40 Kanalreinigung, vor der Sanierung**
*** gemäß Ausführungsbeschreibung 25
Menge: 44,310 m

**2.1.1.50 Kalibrierung, Haltung**
*** Pauschalposition
*** gemäß Ausführungsbeschreibung 30
Menge: 1,000 psch

**2.1.1.60 Optische Inspektion, vor der Sanierung**
*** gemäß Ausführungsbeschreibung 35
Menge: 44,310 m

**2.1.1.70 Fräsroboter, Rüstposition**
*** Pauschalposition
*** gemäß Ausführungsbeschreibung 40
Menge: 1,000 psch

**2.1.1.80 Fräsroboter, Echtzeitfräsen**
*** gemäß Ausführungsbeschreibung 40
Menge: 2,000 h

**2.1.1.90 Schlauchrelining Abwasserkanal DN 300**
*** gemäß Ausführungsbeschreibung 45
Menge: 43,310 m

**2.1.1.100 Schachteinbindung für Schlauchliner vorbereiten**
*** gemäß Ausführungsbeschreibung 50
Menge: 2,000 St

**2.1.1.110 Schlauchliner einbinden, Anfangs-/Endschacht Linerendmanschette**
*** gemäß Ausführungsbeschreibung 50
Menge: 1,000 St

**2.1.1.120 Schlauchliner einbinden, Zwischenschacht Epoxidharz**
*** gemäß Ausführungsbeschreibung 50
Menge: 1,000 St

**2.1.1.130 Herstellung von Schlauchlineröffnungen**
*** gemäß Ausführungsbeschreibung 55
Menge: 1,000 St

**2.1.1.140 Anschlussleitungen einbinden, Anschlusskragen**
*** gemäß Ausführungsbeschreibung 60
Menge: 1,000 St

**2.1.1.150 Probenentnahme für Werkstoffprüfung**
*** gemäß Ausführungsbeschreibung 70
Menge: 1,000 St

**2.1.1.160 Kanalreinigung, vor der Abnahmebefahrung**
*** gemäß Ausführungsbeschreibung 25
Menge: 44,310 m

**2.1.1.170 Optische Inspektion, für die Abnahme**
*** gemäß Ausführungsbeschreibung 35
Menge: 44,310 m

**2.1.1.180 Dichtheit prüfen DIN EN 1610, Haltung**
*** gemäß Ausführungsbeschreibung 65
Menge: 1,000 St

**2.1.1.190 Dokumentation der Sanierung**
*** Pauschalposition
*** gemäß Ausführungsbeschreibung 75
Menge: 1,000 psch

##### 2.1.2 TE0950 Feldweg am Rodebach

*Hinweis: Haltungsstammdaten DN 300*
Haltung:  TE0950
Straßenname: Feldweg am Rodebach
Zugänglichkeit:
Bemerkung:
Kanalart:  KM
Länge:  48,83 m
Material:  B
Profilhöhe DN:300
Baujahr:  19590
Schacht oben: TE0950
Tiefe:  1,94 m
Schacht unten: TE0960
Tiefe:  1,75 m
Altrohrzustand: II
Anzahl Abzweige: 0

**2.1.2.10 Verkehrssicherung, RSA 21 B IV/2**
*** Pauschalposition
*** gemäß Ausführungsbeschreibung 15
Menge: 1,000 psch

**2.1.2.20 Zulage für den Schlauchlinereinbau durch verdeckte Schächte**
*** Pauschalposition
Erschwerniszulage für den Schlauchlinereinbau und alle weiteren Sanierung-, Inspektions- und Reinigungsarbeiten durch verdeckte Schächte in privaten Gärten oder Grundstücken.

Ich Rahmen der Sanierung mittels Schlauchliner fungieren diese Schächte als Zwischenschächte.
Menge: 1,000 psch

**2.1.2.30 Kanalreinigung, vor der Sanierung**
*** gemäß Ausführungsbeschreibung 25
Menge: 48,830 m

**2.1.2.40 Kalibrierung, Haltung**
*** Pauschalposition
*** gemäß Ausführungsbeschreibung 30
Menge: 1,000 psch

**2.1.2.50 Optische Inspektion, vor der Sanierung**
*** gemäß Ausführungsbeschreibung 35
Menge: 48,830 m

**2.1.2.60 Fräsroboter, Rüstposition**
*** Pauschalposition
*** gemäß Ausführungsbeschreibung 40
Menge: 1,000 psch

**2.1.2.70 Fräsroboter, Echtzeitfräsen**
*** gemäß Ausführungsbeschreibung 40
Menge: 2,000 h

**2.1.2.80 Schlauchrelining Abwasserkanal DN 300**
*** gemäß Ausführungsbeschreibung 45
Menge: 47,830 m

**2.1.2.90 Schachteinbindung für Schlauchliner vorbereiten**
*** gemäß Ausführungsbeschreibung 50
Menge: 2,000 St

**2.1.2.100 Schlauchliner einbinden, Anfangs-/Endschacht Linerendmanschette**
*** gemäß Ausführungsbeschreibung 50
Menge: 1,000 St

**2.1.2.110 Probenentnahme für Werkstoffprüfung**
*** gemäß Ausführungsbeschreibung 70
Menge: 1,000 St

**2.1.2.120 Kanalreinigung, vor der Abnahmebefahrung**
*** gemäß Ausführungsbeschreibung 25
Menge: 48,830 m

**2.1.2.130 Optische Inspektion, für die Abnahme**
*** gemäß Ausführungsbeschreibung 35
Menge: 48,830 m

**2.1.2.140 Dichtheit prüfen DIN EN 1610, Haltung**
*** gemäß Ausführungsbeschreibung 65
Menge: 1,000 St

**2.1.2.150 Dokumentation der Sanierung**
*** Pauschalposition
*** gemäß Ausführungsbeschreibung 75
Menge: 1,000 psch

##### 2.1.3 TE0960 Feldweg am Rodebach

*Hinweis: Haltungsstammdaten DN 300*
Haltung:  TE0960
Straßenname: Feldweg am Rodebach
Zugänglichkeit:
Bemerkung:
Kanalart:  KM
Länge:  59,91 m
Material:  B
Profilhöhe DN:300
Baujahr:  1959
Schacht oben: TE0960
Tiefe:  1,75 m
Schacht unten: TE0970
Tiefe:  1,80 m
Altrohrzustand: II
Anzahl Abzweige: 2

**2.1.3.10 Erschwerniszulage für Schächte in Privatgärten und Feldern**
*** Pauschalposition
Erschwerniszulage für Arbeiten an Schächten die in Privatgärten und Feldern liegen in Zusammenhang mit dem Schlauchlinereinbau (auch vorbereitende Reinigungs, und Inspektionsarbeiten sowie ergänzende Anschlussanbindungen) und Schachtsanierungen.
Zulage für den erschwerten Transport von allen benötigten Materialien, Kleingräte sowie für die Einzugswinden, Schlauchliner für die Sanierungsteilabschnitte und  die dazugehörigen Einrichtungen wie z.B. mobile Lichterketten.

Es ist damit zu rechnen, dass beim anfahren der Schlauchliner und Winden an die Schächte händische Zuarbeit erforderlich wird.
Menge: 1,000 psch

**2.1.3.20 Baustraße herstellen, vorhalten, beseitigen**
Mobile Baustraße zum Ereichen von Schächten des öffentlichen Kanals, die in privaten Gärten liegen, in geraden und geneigten  Feldern bzw. Gärten herstellen, für die Dauer der Bauzeit unterhalten und nach Beendigung beseitigen,
Die zur Erstellung der Baustrasse verwendeten Materialien sind restlos auszubauen und zur Verwendung des AN abzufahren. Die Lieferung der erforderlichen Materialien sowie die Unterhaltung der Baustrasse ist in den Einheitspreis mit einzurechnen.

Die Baustraße soll häuptsachlich zum anfahren der Winden und . der Schlauchliner DN 300 für die benannten Teilabschnitte an die Schächte in privaten Gärten dienen. Auch sonstige Kleingeräte und Materialien können über die Baustraße zu den Schächten in den Gärten befördert werden.Es ist damit zu rechnen das zusätzliche handarbeit beim anfahren der Winden und Schlauchliner an diese Schächte notwendig wird.

Ausführung als Mobile Baustraße auf Vlies (GRK 5, >300g/m²), aus Kunststoff- oder Stahlplatten einschl. der erforderlichen Auffahrrampen und sämtlichem Zubehör

Die Menge der auf der Baustelle vorzuhaltenden / umzusetzenden Baustrassenelemente bleibt dem AN vorbehalten.

Nach dem Rückbau der Baustrasse ist der Ursprungszustand wieder herzustellen, einschl. Auflockerung des Mutterbodens.

Der AN verpflichtet sich die wiederhergestellte Fläche gemeinsam mit dem jeweiligen Eigentümer abzunehmen und hierüber ein Abnahmeprotokoll zu fertigen und beim AG einzureichen.

Abgerechnet wird die Baustraße nach laufenden Metern (lfdm) Breite minimum 3,0 Meter.
Menge: 80,000 lfm

**2.1.3.30 Weidezaun aufnehmen, lagern, wieder aufbauen**
Weidezaun aus Maschendraht oder vier Holzplanken  aufnehmen, in Teillängen,
einschließlich Pfosten,
Zaunhöhe bis 1,5 m,
Pfostenabstand ca. 3,0 m,
Zaun einschließlich Pfosten aufnehmen, lagern und wieder aufstellen.
Menge: 5,000 m

**2.1.3.40 Verkehrssicherung, RSA 21 B IV/2**
*** Pauschalposition
*** gemäß Ausführungsbeschreibung 15
Menge: 1,000 psch

**2.1.3.50 Einsetzen und Entfernen von Absperrvorichtung DN 300**
Einsetzen, betreiben und nach erfolgter Sanierung entfernen einer Absperrvorrichtung DN 300 wie pneumatischen Absperrblasen im Zulauf zu Schacht TE0930 für den Schlauchlinereinbau von Schacht TE0960 bis TE0980.

Abgerechnet wird die Position pauschal nur 1-fach für den Schlauchlinereinbau im jeweils benannten Sanierungsabschnitt.

Das zusätzliche Einsetzen und Entfernen der Absperrvorrichtung für Nebenarbeiten wie zur Reinigung des Kanals, zur Anschlussanbindung oder für Arbeiten in den Schächten, sind in diesen EP einzukalkulieren.

Die Absperrvorrichtungen sind spätestens am Ende eines jeden Arbeitstages zu Entfernen und dürfen nicht über Nacht im Schacht verleiben. Im Falle eines Starkregenereignisses oder eines kurzfristig stark zunehmenden Kanalabflusses sind die Absperrvorrichtungen ebenfalls kurzfristig aus dem Schacht zu entnehmen.
Menge: 1,000 St

**2.1.3.60 Abwasserhaltung Grundstücksanschluss**
*** gemäß Ausführungsbeschreibung 20
Menge: 2,000 St

**2.1.3.70 Kanalreinigung, vor der Sanierung**
*** gemäß Ausführungsbeschreibung 25
Menge: 51,910 m

**2.1.3.80 Kalibrierung, Haltung**
*** Pauschalposition
*** gemäß Ausführungsbeschreibung 30
Menge: 1,000 psch

**2.1.3.90 Optische Inspektion, vor der Sanierung**
*** gemäß Ausführungsbeschreibung 35
Menge: 51,910 m

**2.1.3.100 Fräsroboter, Rüstposition**
*** Pauschalposition
*** gemäß Ausführungsbeschreibung 40
Menge: 1,000 psch

**2.1.3.110 Fräsroboter, Echtzeitfräsen**
*** gemäß Ausführungsbeschreibung 40
Menge: 4,000 h

**2.1.3.120 Schlauchrelining Abwasserkanal DN 300**
*** gemäß Ausführungsbeschreibung 45
Menge: 50,910 m

**2.1.3.130 Schachteinbindung für Schlauchliner vorbereiten**
*** gemäß Ausführungsbeschreibung 50
Menge: 2,000 St

**2.1.3.140 Schlauchliner einbinden, Anfangs-/Endschacht Linerendmanschette**
*** gemäß Ausführungsbeschreibung 50
Menge: 1,000 St

**2.1.3.150 Schlauchliner einbinden, Zwischenschacht Epoxidharz**
*** gemäß Ausführungsbeschreibung 50
Menge: 1,000 St

**2.1.3.160 Herstellung von Schlauchlineröffnungen**
*** gemäß Ausführungsbeschreibung 55
Menge: 2,000 St

**2.1.3.170 Anschlussleitungen einbinden, Anschlusskragen**
*** gemäß Ausführungsbeschreibung 60
Menge: 1,000 St

**2.1.3.180 Anschlussleitungen einbinden, verpressen**
*** gemäß Ausführungsbeschreibung 60
Menge: 1,000 St

**2.1.3.190 Probenentnahme für Werkstoffprüfung**
*** gemäß Ausführungsbeschreibung 70
Menge: 1,000 St

**2.1.3.200 Kanalreinigung, vor der Abnahmebefahrung**
*** gemäß Ausführungsbeschreibung 25
Menge: 50,910 m

**2.1.3.210 Optische Inspektion, für die Abnahme**
*** gemäß Ausführungsbeschreibung 35
Menge: 50,910 m

**2.1.3.220 Dichtheit prüfen DIN EN 1610, Haltung**
*** gemäß Ausführungsbeschreibung 65
Menge: 1,000 St

**2.1.3.230 Dokumentation der Sanierung**
*** Pauschalposition
*** gemäß Ausführungsbeschreibung 75
Menge: 1,000 psch

##### 2.1.4 TE0970 Feldweg am Rodebach

*Hinweis: Haltungsstammdaten DN 300*
Haltung:  TE0970
Straßenname: Feldweg am Rodebach
Zugänglichkeit:
Bemerkung:
Kanalart:  KM
Länge:  56,21 m
Material:  B
Profilhöhe DN:300
Baujahr:  1959
Schacht oben: TE0970
Tiefe:  1,80 m
Schacht unten: TE0980
Tiefe:  2,05 m
Altrohrzustand: II
Anzahl Abzweige: 0

**2.1.4.10 Verkehrssicherung, RSA 21 B IV/2**
*** Pauschalposition
*** gemäß Ausführungsbeschreibung 15
Menge: 1,000 psch

**2.1.4.20 Zulage für den Schlauchlinereinbau durch verdeckte Schächte**
*** Pauschalposition
Erschwerniszulage für den Schlauchlinereinbau und alle weiteren Sanierung-, Inspektions- und Reinigungsarbeiten durch verdeckte Schächte in privaten Gärten oder Grundstücken.

Ich Rahmen der Sanierung mittels Schlauchliner fungieren diese Schächte als Zwischenschächte.
Menge: 1,000 psch

**2.1.4.30 Kanalreinigung, vor der Sanierung**
*** gemäß Ausführungsbeschreibung 25
Menge: 56,210 m

**2.1.4.40 Kalibrierung, Haltung**
*** Pauschalposition
*** gemäß Ausführungsbeschreibung 30
Menge: 1,000 psch

**2.1.4.50 Optische Inspektion, vor der Sanierung**
*** gemäß Ausführungsbeschreibung 35
Menge: 56,210 m

**2.1.4.60 Fräsroboter, Rüstposition**
*** Pauschalposition
*** gemäß Ausführungsbeschreibung 40
Menge: 1,000 psch

**2.1.4.70 Fräsroboter, Echtzeitfräsen**
*** gemäß Ausführungsbeschreibung 40
Menge: 7,000 h

**2.1.4.80 Schlauchrelining Abwasserkanal DN 300**
*** gemäß Ausführungsbeschreibung 45
Menge: 55,210 m

**2.1.4.90 Schachteinbindung für Schlauchliner vorbereiten**
*** gemäß Ausführungsbeschreibung 50
Menge: 2,000 St

**2.1.4.100 Schlauchliner einbinden, Anfangs-/Endschacht Linerendmanschette**
*** gemäß Ausführungsbeschreibung 50
Menge: 1,000 St

**2.1.4.110 Probenentnahme für Werkstoffprüfung**
*** gemäß Ausführungsbeschreibung 70
Menge: 1,000 St

**2.1.4.120 Kanalreinigung, vor der Abnahmebefahrung**
*** gemäß Ausführungsbeschreibung 25
Menge: 56,210 m

**2.1.4.130 Optische Inspektion, für die Abnahme**
*** gemäß Ausführungsbeschreibung 35
Menge: 56,210 m

**2.1.4.140 Dichtheit prüfen DIN EN 1610, Haltung**
*** gemäß Ausführungsbeschreibung 65
Menge: 1,000 St

**2.1.4.150 Dokumentation der Sanierung**
*** Pauschalposition
*** gemäß Ausführungsbeschreibung 75
Menge: 1,000 psch

##### 2.1.5 TE0980 Feldweg am Rodebach

*Hinweis: Haltungsstammdaten DN 400*
Haltung:  TE0980
Straßenname: Feldweg am Rodebach
Zugänglichkeit:
Bemerkung:
Kanalart:  KM
Länge:  46,46 m
Material:  B
Profilhöhe DN:400
Baujahr:  1959
Schacht oben: TE0980
Tiefe:  2,05 m
Schacht unten: TE0990
Tiefe:  1,92 m
Altrohrzustand: II
Anzahl Abzweige: 1

**2.1.5.10 Verkehrssicherung, RSA 21 B IV/2**
*** Pauschalposition
*** gemäß Ausführungsbeschreibung 15
Menge: 1,000 psch

**2.1.5.20 Einsetzen und Entfernen von Absperrvorichtung DN 300**
Einsetzen, betreiben und nach erfolgter Sanierung entfernen einer Absperrvorrichtung DN 300 wie pneumatischen Absperrblasen im Zulauf zu Schacht TE0930 für den Schlauchlinereinbau von Schacht TE0980 bis TE1530.

Abgerechnet wird die Position pauschal nur 1-fach für den Schlauchlinereinbau im jeweils benannten Sanierungsabschnitt.

Das zusätzliche Einsetzen und Entfernen der Absperrvorrichtung für Nebenarbeiten wie zur Reinigung des Kanals, zur Anschlussanbindung oder für Arbeiten in den Schächten, sind in diesen EP einzukalkulieren.

Die Absperrvorrichtungen sind spätestens am Ende eines jeden Arbeitstages zu Entfernen und dürfen nicht über Nacht im Schacht verleiben. Im Falle eines Starkregenereignisses oder eines kurzfristig stark zunehmenden Kanalabflusses sind die Absperrvorrichtungen ebenfalls kurzfristig aus dem Schacht zu entnehmen.
Menge: 1,000 St

**2.1.5.30 Abwasserhaltung Grundstücksanschluss**
*** gemäß Ausführungsbeschreibung 20
Menge: 1,000 St

**2.1.5.40 Kanalreinigung, vor der Sanierung**
*** gemäß Ausführungsbeschreibung 25
Menge: 46,460 m

**2.1.5.50 Kalibrierung, Haltung**
*** Pauschalposition
*** gemäß Ausführungsbeschreibung 30
Menge: 1,000 psch

**2.1.5.60 Optische Inspektion, vor der Sanierung**
*** gemäß Ausführungsbeschreibung 35
Menge: 46,460 m

**2.1.5.70 Fräsroboter, Rüstposition**
*** Pauschalposition
*** gemäß Ausführungsbeschreibung 40
Menge: 1,000 psch

**2.1.5.80 Fräsroboter, Echtzeitfräsen**
*** gemäß Ausführungsbeschreibung 40
Menge: 2,000 h

**2.1.5.90 Schlauchrelining Abwasserkanal DN 400**
*** gemäß Ausführungsbeschreibung 45
Menge: 45,460 m

**2.1.5.100 Schachteinbindung für Schlauchliner vorbereiten**
*** gemäß Ausführungsbeschreibung 50
Menge: 2,000 St

**2.1.5.110 Schlauchliner einbinden, Anfangs-/Endschacht Linerendmanschette**
*** gemäß Ausführungsbeschreibung 50
Menge: 1,000 St

**2.1.5.120 Schlauchliner einbinden, Zwischenschacht Epoxidharz**
*** gemäß Ausführungsbeschreibung 50
Menge: 1,000 St

**2.1.5.130 Herstellung von Schlauchlineröffnungen**
*** gemäß Ausführungsbeschreibung 55
Menge: 1,000 St

**2.1.5.140 Anschlussleitungen einbinden, Anschlusskragen**
*** gemäß Ausführungsbeschreibung 60
Menge: 1,000 St

**2.1.5.150 Probenentnahme für Werkstoffprüfung**
*** gemäß Ausführungsbeschreibung 70
Menge: 1,000 St

**2.1.5.160 Kanalreinigung, vor der Abnahmebefahrung**
*** gemäß Ausführungsbeschreibung 25
Menge: 46,460 m

**2.1.5.170 Optische Inspektion, für die Abnahme**
*** gemäß Ausführungsbeschreibung 35
Menge: 46,460 m

**2.1.5.180 Dichtheit prüfen DIN EN 1610, Haltung**
*** gemäß Ausführungsbeschreibung 65
Menge: 1,000 St

**2.1.5.190 Dokumentation der Sanierung**
*** Pauschalposition
*** gemäß Ausführungsbeschreibung 75
Menge: 1,000 psch

##### 2.1.6 TE0990 Feldweg am Rodebach

*Hinweis: Haltungsstammdaten DN 400*
Haltung:  TE0990
Straßenname: Feldweg am Rodebach
Zugänglichkeit:
Bemerkung:
Kanalart:  KM
Länge:  50,50 m
Material:  B
Profilhöhe DN:400
Baujahr:  1959
Schacht oben: TE0990
Tiefe:  1,92 m
Schacht unten: TE1503
Tiefe:  1,78 m
Altrohrzustand: II
Anzahl Abzweige: 1

**2.1.6.10 Verkehrssicherung, RSA 21 B IV/2**
*** Pauschalposition
*** gemäß Ausführungsbeschreibung 15
Menge: 1,000 psch

**2.1.6.20 Zulage für den Schlauchlinereinbau durch verdeckte Schächte**
*** Pauschalposition
Erschwerniszulage für den Schlauchlinereinbau und alle weiteren Sanierung-, Inspektions- und Reinigungsarbeiten durch verdeckte Schächte in privaten Gärten oder Grundstücken.

Ich Rahmen der Sanierung mittels Schlauchliner fungieren diese Schächte als Zwischenschächte.
Menge: 1,000 psch

**2.1.6.30 Abwasserhaltung Grundstücksanschluss**
*** gemäß Ausführungsbeschreibung 20
Menge: 1,000 St

**2.1.6.40 Kanalreinigung, vor der Sanierung**
*** gemäß Ausführungsbeschreibung 25
Menge: 50,500 m

**2.1.6.50 Kalibrierung, Haltung**
*** Pauschalposition
*** gemäß Ausführungsbeschreibung 30
Menge: 1,000 psch

**2.1.6.60 Optische Inspektion, vor der Sanierung**
*** gemäß Ausführungsbeschreibung 35
Menge: 50,500 m

**2.1.6.70 Fräsroboter, Rüstposition**
*** Pauschalposition
*** gemäß Ausführungsbeschreibung 40
Menge: 1,000 psch

**2.1.6.80 Fräsroboter, Echtzeitfräsen**
*** gemäß Ausführungsbeschreibung 40
Menge: 1,000 h

**2.1.6.90 Schlauchrelining Abwasserkanal DN 400**
*** gemäß Ausführungsbeschreibung 45
Menge: 49,500 m

**2.1.6.100 Schachteinbindung für Schlauchliner vorbereiten**
*** gemäß Ausführungsbeschreibung 50
Menge: 2,000 St

**2.1.6.110 Schlauchliner einbinden, Anfangs-/Endschacht Linerendmanschette**
*** gemäß Ausführungsbeschreibung 50
Menge: 1,000 St

**2.1.6.120 Herstellung von Schlauchlineröffnungen**
*** gemäß Ausführungsbeschreibung 55
Menge: 1,000 St

**2.1.6.130 Anschlussleitungen einbinden, Anschlusskragen**
*** gemäß Ausführungsbeschreibung 60
Menge: 1,000 St

**2.1.6.140 Probenentnahme für Werkstoffprüfung**
*** gemäß Ausführungsbeschreibung 70
Menge: 1,000 St

**2.1.6.150 Kanalreinigung, vor der Abnahmebefahrung**
*** gemäß Ausführungsbeschreibung 25
Menge: 50,500 m

**2.1.6.160 Optische Inspektion, für die Abnahme**
*** gemäß Ausführungsbeschreibung 35
Menge: 50,500 m

**2.1.6.170 Dichtheit prüfen DIN EN 1610, Haltung**
*** gemäß Ausführungsbeschreibung 65
Menge: 1,000 St

**2.1.6.180 Dokumentation der Sanierung**
*** Pauschalposition
*** gemäß Ausführungsbeschreibung 75
Menge: 1,000 psch

##### 2.1.7 TE1530 Feldweg am Rodebach

*Hinweis: Haltungsstammdaten DN 400*
Haltung:  TE1530
Straßenname: Feldweg am Rodebach
Zugänglichkeit:
Bemerkung:
Kanalart:  KM
Länge:  49,00 m
Material:  B
Profilhöhe DN:400
Baujahr:  1959
Schacht oben: TE1530
Tiefe:  1,78 m
Schacht unten: TE1540
Tiefe:  1,59 m
Altrohrzustand: II
Anzahl Abzweige: 1

**2.1.7.10 Erschwerniszulage für Schächte in Privatgärten und Feldern**
*** Pauschalposition
Erschwerniszulage für Arbeiten an Schächten die in Privatgärten und Feldern liegen in Zusammenhang mit dem Schlauchlinereinbau (auch vorbereitende Reinigungs, und Inspektionsarbeiten sowie ergänzende Anschlussanbindungen) und Schachtsanierungen.
Zulage für den erschwerten Transport von allen benötigten Materialien, Kleingräte sowie für die Einzugswinden, Schlauchliner für die Sanierungsteilabschnitte und  die dazugehörigen Einrichtungen wie z.B. mobile Lichterketten.

Es ist damit zu rechnen, dass beim anfahren der Schlauchliner und Winden an die Schächte händische Zuarbeit erforderlich wird.
Menge: 1,000 psch

**2.1.7.20 Rasenansaat RSM 2.3**
Liefern und Herstellen einer Rasenansaat auf den Oberflächen in privaten Gärten.

Ausbringung einer Regel-Saatgut-Mischung RSM 2.3 (Gebrauchsrasen) gemäß FLL-Richtlinien, angepasst an die standörtlichen Bedingungen.

Die Oberfläche ist vor der Ansaat fachgerecht vorzubereiten (Feinplanum herstellen, ggf. leicht aufrauen und von groben Bestandteilen befreien). Das Saatgut ist gleichmäßig auszubringen, leicht einzuarbeiten und anschließend anzuwalzen.
Menge: 18,000 m2

**2.1.7.30 Baustraße herstellen, vorhalten, beseitigen**
Mobile Baustraße zum Ereichen von Schächten des öffentlichen Kanals, die in privaten Gärten liegen, in geraden und geneigten  Feldern bzw. Gärten herstellen, für die Dauer der Bauzeit unterhalten und nach Beendigung beseitigen,
Die zur Erstellung der Baustrasse verwendeten Materialien sind restlos auszubauen und zur Verwendung des AN abzufahren. Die Lieferung der erforderlichen Materialien sowie die Unterhaltung der Baustrasse ist in den Einheitspreis mit einzurechnen.

Die Baustraße soll häuptsachlich zum anfahren der Winden und . der Schlauchliner DN 300 für die benannten Teilabschnitte an die Schächte in privaten Gärten dienen. Auch sonstige Kleingeräte und Materialien können über die Baustraße zu den Schächten in den Gärten befördert werden.Es ist damit zu rechnen das zusätzliche handarbeit beim anfahren der Winden und Schlauchliner an diese Schächte notwendig wird.

Ausführung als Mobile Baustraße auf Vlies (GRK 5, >300g/m²), aus Kunststoff- oder Stahlplatten einschl. der erforderlichen Auffahrrampen und sämtlichem Zubehör

Die Menge der auf der Baustelle vorzuhaltenden / umzusetzenden Baustrassenelemente bleibt dem AN vorbehalten.

Nach dem Rückbau der Baustrasse ist der Ursprungszustand wieder herzustellen, einschl. Auflockerung des Mutterbodens.

Der AN verpflichtet sich die wiederhergestellte Fläche gemeinsam mit dem jeweiligen Eigentümer abzunehmen und hierüber ein Abnahmeprotokoll zu fertigen und beim AG einzureichen.

Abgerechnet wird die Baustraße nach laufenden Metern (lfdm) Breite minimum 3,0 Meter.
Menge: 40,000 lfm

**2.1.7.40 Verkehrssicherung, RSA 21 B IV/2**
*** Pauschalposition
*** gemäß Ausführungsbeschreibung 15
Menge: 1,000 psch

**2.1.7.50 Einsetzen und Entfernen von Absperrvorichtung DN 300**
Einsetzen, betreiben und nach erfolgter Sanierung entfernen einer Absperrvorrichtung DN 300 wie pneumatischen Absperrblasen im Zulauf zu Schacht TE0930 für den Schlauchlinereinbau von Schacht TE1530 bis TE1550.

Abgerechnet wird die Position pauschal nur 1-fach für den Schlauchlinereinbau im jeweils benannten Sanierungsabschnitt.

Das zusätzliche Einsetzen und Entfernen der Absperrvorrichtung für Nebenarbeiten wie zur Reinigung des Kanals, zur Anschlussanbindung oder für Arbeiten in den Schächten, sind in diesen EP einzukalkulieren.

Die Absperrvorrichtungen sind spätestens am Ende eines jeden Arbeitstages zu Entfernen und dürfen nicht über Nacht im Schacht verleiben. Im Falle eines Starkregenereignisses oder eines kurzfristig stark zunehmenden Kanalabflusses sind die Absperrvorrichtungen ebenfalls kurzfristig aus dem Schacht zu entnehmen.
Menge: 1,000 St

**2.1.7.60 Abwasserhaltung Grundstücksanschluss**
*** gemäß Ausführungsbeschreibung 20
Menge: 2,000 St

**2.1.7.70 Kanalreinigung, vor der Sanierung**
*** gemäß Ausführungsbeschreibung 25
Menge: 49,000 m

**2.1.7.80 Kalibrierung, Haltung**
*** Pauschalposition
*** gemäß Ausführungsbeschreibung 30
Menge: 1,000 psch

**2.1.7.90 Optische Inspektion, vor der Sanierung**
*** gemäß Ausführungsbeschreibung 35
Menge: 49,000 m

**2.1.7.100 Fräsroboter, Rüstposition**
*** Pauschalposition
*** gemäß Ausführungsbeschreibung 40
Menge: 1,000 psch

**2.1.7.110 Fräsroboter, Echtzeitfräsen**
*** gemäß Ausführungsbeschreibung 40
Menge: 2,000 h

**2.1.7.120 Schlauchrelining Abwasserkanal DN 400**
*** gemäß Ausführungsbeschreibung 45
Menge: 48,000 m

**2.1.7.130 Schachteinbindung für Schlauchliner vorbereiten**
*** gemäß Ausführungsbeschreibung 50
Menge: 2,000 St

**2.1.7.140 Schlauchliner einbinden, Anfangs-/Endschacht Linerendmanschette**
*** gemäß Ausführungsbeschreibung 50
Menge: 1,000 St

**2.1.7.150 Schlauchliner einbinden, Zwischenschacht Epoxidharz**
*** gemäß Ausführungsbeschreibung 50
Menge: 1,000 St

**2.1.7.160 Herstellung von Schlauchlineröffnungen**
*** gemäß Ausführungsbeschreibung 55
Menge: 2,000 St

**2.1.7.170 Anschlussleitungen einbinden, verpressen**
*** gemäß Ausführungsbeschreibung 60
Menge: 2,000 St

**2.1.7.180 Probenentnahme für Werkstoffprüfung**
*** gemäß Ausführungsbeschreibung 70
Menge: 1,000 St

**2.1.7.190 Kanalreinigung, vor der Abnahmebefahrung**
*** gemäß Ausführungsbeschreibung 25
Menge: 49,000 m

**2.1.7.200 Optische Inspektion, für die Abnahme**
*** gemäß Ausführungsbeschreibung 35
Menge: 49,000 m

**2.1.7.210 Dichtheit prüfen DIN EN 1610, Haltung**
*** gemäß Ausführungsbeschreibung 65
Menge: 1,000 St

**2.1.7.220 Dokumentation der Sanierung**
*** Pauschalposition
*** gemäß Ausführungsbeschreibung 75
Menge: 1,000 psch

##### 2.1.8 TE1540 Feldweg am Rodebach

*Hinweis: Haltungsstammdaten DN 400*
Haltung:  TE1540
Straßenname: Feldweg am Rodebach
Zugänglichkeit:
Bemerkung:
Kanalart:  KM
Länge:  57,0 m
Material:  B
Profilhöhe DN:400
Baujahr:  1959
Schacht oben: TE1540
Tiefe:  1,59 m
Schacht unten: TE1550
Tiefe:  1,60 m
Altrohrzustand: II
Anzahl Abzweige: 1

**2.1.8.10 Verkehrssicherung, RSA 21 B IV/2**
*** Pauschalposition
*** gemäß Ausführungsbeschreibung 15
Menge: 1,000 psch

**2.1.8.20 Zulage für den Schlauchlinereinbau durch verdeckte Schächte**
*** Pauschalposition
Erschwerniszulage für den Schlauchlinereinbau und alle weiteren Sanierung-, Inspektions- und Reinigungsarbeiten durch verdeckte Schächte in privaten Gärten oder Grundstücken.

Ich Rahmen der Sanierung mittels Schlauchliner fungieren diese Schächte als Zwischenschächte.
Menge: 1,000 psch

**2.1.8.30 Abwasserhaltung Grundstücksanschluss**
*** gemäß Ausführungsbeschreibung 20
Menge: 1,000 St

**2.1.8.40 Kanalreinigung, vor der Sanierung**
*** gemäß Ausführungsbeschreibung 25
Menge: 57,000 m

**2.1.8.50 Kalibrierung, Haltung**
*** Pauschalposition
*** gemäß Ausführungsbeschreibung 30
Menge: 1,000 psch

**2.1.8.60 Optische Inspektion, vor der Sanierung**
*** gemäß Ausführungsbeschreibung 35
Menge: 57,000 m

**2.1.8.70 Fräsroboter, Rüstposition**
*** Pauschalposition
*** gemäß Ausführungsbeschreibung 40
Menge: 1,000 psch

**2.1.8.80 Fräsroboter, Echtzeitfräsen**
*** gemäß Ausführungsbeschreibung 40
Menge: 3,000 h

**2.1.8.90 Schlauchrelining Abwasserkanal DN 400**
*** gemäß Ausführungsbeschreibung 45
Menge: 56,000 m

**2.1.8.100 Schachteinbindung für Schlauchliner vorbereiten**
*** gemäß Ausführungsbeschreibung 50
Menge: 2,000 St

**2.1.8.110 Schlauchliner einbinden, Zwischenschacht Epoxidharz**
*** gemäß Ausführungsbeschreibung 50
Menge: 1,000 St

**2.1.8.120 Herstellung von Schlauchlineröffnungen**
*** gemäß Ausführungsbeschreibung 55
Menge: 1,000 St

**2.1.8.130 Anschlussleitungen einbinden, verpressen**
*** gemäß Ausführungsbeschreibung 60
Menge: 1,000 St

**2.1.8.140 Anschlussleitung einbinden, Janßen-Verfahren**
*** gemäß Ausführungsbeschreibung 60
Menge: 1,000 St

**2.1.8.150 Probenentnahme für Werkstoffprüfung**
*** gemäß Ausführungsbeschreibung 70
Menge: 1,000 St

**2.1.8.160 Kanalreinigung, vor der Abnahmebefahrung**
*** gemäß Ausführungsbeschreibung 25
Menge: 57,000 m

**2.1.8.170 Optische Inspektion, für die Abnahme**
*** gemäß Ausführungsbeschreibung 35
Menge: 57,000 m

**2.1.8.180 Dichtheit prüfen DIN EN 1610, Haltung**
*** gemäß Ausführungsbeschreibung 65
Menge: 1,000 St

**2.1.8.190 Dokumentation der Sanierung**
*** Pauschalposition
*** gemäß Ausführungsbeschreibung 75
Menge: 1,000 psch

##### 2.1.9 TE1550 Feldweg am Rodebach

*Hinweis: Haltungsstammdaten DN 400*
Haltung:  TE1550
Straßenname: Feldweg am Rodebach
Zugänglichkeit:
Bemerkung:
Kanalart:  KM
Länge:  7 m
Material:  32,0
Profilhöhe DN:400
Baujahr:  1959
Schacht oben: TE1550
Tiefe:  1,60 m
Schacht unten: TE2170
Tiefe:  1,81 m
Altrohrzustand: II
Anzahl Abzweige: 0

**2.1.9.10 Verkehrssicherung RSA 21 B I/5**
*** Pauschalposition
*** gemäß Ausführungsbeschreibung 15
Menge: 1,000 psch

**2.1.9.20 Einsetzen und Entfernen von Absperrvorichtung DN 300**
Einsetzen, betreiben und nach erfolgter Sanierung entfernen einer Absperrvorrichtung DN 300 wie pneumatischen Absperrblasen im Zulauf zu Schacht TE0930 für den Schlauchlinereinbau von Schacht TE1550 bis TE2170.

Abgerechnet wird die Position pauschal nur 1-fach für den Schlauchlinereinbau im jeweils benannten Sanierungsabschnitt.

Das zusätzliche Einsetzen und Entfernen der Absperrvorrichtung für Nebenarbeiten wie zur Reinigung des Kanals, zur Anschlussanbindung oder für Arbeiten an Schachtgerinnen, sind in diesen EP einzukalkulieren.

Die Absperrvorrichtungen sind spätestens am Ende eines jeden Arbeitstages zu Entfernen und dürfen nicht über Nacht im Schacht verleiben. Im Falle eines Starkregenereignisses oder eines kurzfristig stark zunehmenden Kanalabflusses sind die Absperrvorrichtungen ebenfalls kurzfristig aus dem Schacht zu entnehmen.
Menge: 1,000 St

**2.1.9.30 Baustraße herstellen, vorhalten, beseitigen**
Mobile Baustraße zum Ereichen von Schächten des öffentlichen Kanals, die in privaten Gärten liegen, in geraden und geneigten  Feldern bzw. Gärten herstellen, für die Dauer der Bauzeit unterhalten und nach Beendigung beseitigen,
Die zur Erstellung der Baustrasse verwendeten Materialien sind restlos auszubauen und zur Verwendung des AN abzufahren. Die Lieferung der erforderlichen Materialien sowie die Unterhaltung der Baustrasse ist in den Einheitspreis mit einzurechnen.

Die Baustraße soll häuptsachlich zum anfahren der Winden und . der Schlauchliner DN 300 für die benannten Teilabschnitte an die Schächte in privaten Gärten dienen. Auch sonstige Kleingeräte und Materialien können über die Baustraße zu den Schächten in den Gärten befördert werden.Es ist damit zu rechnen das zusätzliche handarbeit beim anfahren der Winden und Schlauchliner an diese Schächte notwendig wird.

Ausführung als Mobile Baustraße auf Vlies (GRK 5, >300g/m²), aus Kunststoff- oder Stahlplatten einschl. der erforderlichen Auffahrrampen und sämtlichem Zubehör

Die Menge der auf der Baustelle vorzuhaltenden / umzusetzenden Baustrassenelemente bleibt dem AN vorbehalten.

Nach dem Rückbau der Baustrasse ist der Ursprungszustand wieder herzustellen, einschl. Auflockerung des Mutterbodens.

Der AN verpflichtet sich die wiederhergestellte Fläche gemeinsam mit dem jeweiligen Eigentümer abzunehmen und hierüber ein Abnahmeprotokoll zu fertigen und beim AG einzureichen.

Abgerechnet wird die Baustraße nach laufenden Metern (lfdm) Breite minimum 3,0 Meter.
Menge: 20,000 lfm

**2.1.9.40 Erschwerniszulage für Schächte in Privatgärten und Feldern**
*** Pauschalposition
Erschwerniszulage für Arbeiten an Schächten die in Privatgärten und Feldern liegen in Zusammenhang mit dem Schlauchlinereinba (auch vorbereitende Reinigungs, und Inspektionsarbeiten sowie ergänzende Anschlussanbindungen) und Schachtsanierungen.
Zulage für den erschwerten Transport von allen benötigten Materialien, Kleingräte sowie für die Einzugswinden, Schlauchliner für die Sanierungsteilabschnitte und  die dazugehörigen Einrichtungen wie z.B. mobile Lichterketten.

Es ist damit zu rechnen, dass beim anfahren der Schlauchliner und Winden an die Schächte händische Zuarbeit erforderlich wird.
Menge: 1,000 psch

**2.1.9.50 Kanalreinigung, vor der Sanierung**
*** gemäß Ausführungsbeschreibung 25
Menge: 32,000 m

**2.1.9.60 Kalibrierung, Haltung**
*** Pauschalposition
*** gemäß Ausführungsbeschreibung 30
Menge: 1,000 psch

**2.1.9.70 Optische Inspektion, vor der Sanierung**
*** gemäß Ausführungsbeschreibung 35
Menge: 32,000 m

**2.1.9.80 Fräsroboter, Rüstposition**
*** Pauschalposition
*** gemäß Ausführungsbeschreibung 40
Menge: 1,000 psch

**2.1.9.90 Fräsroboter, Echtzeitfräsen**
*** gemäß Ausführungsbeschreibung 40
Menge: 1,000 h

**2.1.9.100 Schlauchrelining Abwasserkanal DN 400**
*** gemäß Ausführungsbeschreibung 45
Menge: 31,000 m

**2.1.9.110 Schachteinbindung für Schlauchliner vorbereiten**
*** gemäß Ausführungsbeschreibung 50
Menge: 2,000 St

**2.1.9.120 Schlauchliner einbinden, Anfangs-/Endschacht Linerendmanschette**
*** gemäß Ausführungsbeschreibung 50
Menge: 2,000 St

**2.1.9.130 Probenentnahme für Werkstoffprüfung**
*** gemäß Ausführungsbeschreibung 70
Menge: 1,000 St

**2.1.9.140 Kanalreinigung, vor der Abnahmebefahrung**
*** gemäß Ausführungsbeschreibung 25
Menge: 32,000 m

**2.1.9.150 Optische Inspektion, für die Abnahme**
*** gemäß Ausführungsbeschreibung 35
Menge: 32,000 m

**2.1.9.160 Dichtheit prüfen DIN EN 1610, Haltung**
*** gemäß Ausführungsbeschreibung 65
Menge: 1,000 St

**2.1.9.170 Dokumentation der Sanierung**
*** Pauschalposition
*** gemäß Ausführungsbeschreibung 75
Menge: 1,000 psch

#### Abschnitt 2.2 Renovierung Waldstraße

##### 2.2.1 GR0030 Waldstraße

*Hinweis: Haltungsstammdaten DN 500*
Haltung:  GR0030
Straßenname: Waldstraße
Zugänglichkeit:
Bemerkung:
Kanalart:  KM
Länge:  10,56 m
Material:  B
Profilhöhe DN:500
Baujahr:  1959
Schacht oben: GR0030
Tiefe:  3,97 m
Schacht unten: GR0030.1
Tiefe:  4,02 m
Altrohrzustand: II
Anzahl Abzweige: 0

**2.2.1.10 Verkehrssicherung RSA 21 B I/7**
*** Pauschalposition
*** gemäß Ausführungsbeschreibung 15
Menge: 1,000 psch

**2.2.1.20 Abwasserhaltung Gewebeschläuche verlegen**
*** gemäß Ausführungsbeschreibung 20
Menge: 10,560 m

**2.2.1.30 Abwasserhaltung 20 l/s**
*** gemäß Ausführungsbeschreibung 20
Menge: 1,000 St

**2.2.1.40 Kanalreinigung, vor der Sanierung**
*** gemäß Ausführungsbeschreibung 25
Menge: 10,560 m

**2.2.1.50 Kalibrierung, Haltung**
*** Pauschalposition
*** gemäß Ausführungsbeschreibung 30
Menge: 1,000 psch

**2.2.1.60 Optische Inspektion, vor der Sanierung**
*** gemäß Ausführungsbeschreibung 35
Menge: 10,560 m

**2.2.1.70 Fräsroboter, Rüstposition**
*** Pauschalposition
*** gemäß Ausführungsbeschreibung 40
Menge: 1,000 psch

**2.2.1.80 Fräsroboter, Echtzeitfräsen**
*** gemäß Ausführungsbeschreibung 40
Menge: 2,000 h

**2.2.1.90 Schlauchrelining Abwasserkanal DN 500**
*** gemäß Ausführungsbeschreibung 45
Menge: 9,560 m

**2.2.1.100 Schachteinbindung für Schlauchliner vorbereiten**
*** gemäß Ausführungsbeschreibung 50
Menge: 2,000 St

**2.2.1.110 Schlauchliner einbinden, Anfangs-/Endschacht Linerendmanschette**
*** gemäß Ausführungsbeschreibung 50
Menge: 1,000 St

**2.2.1.120 Schlauchliner einbinden, Zwischenschacht Handlaminat**
*** gemäß Ausführungsbeschreibung 50
Menge: 1,000 St

**2.2.1.130 Probenentnahme für Werkstoffprüfung**
*** gemäß Ausführungsbeschreibung 70
Menge: 1,000 St

**2.2.1.140 Kanalreinigung, vor der Abnahmebefahrung**
*** gemäß Ausführungsbeschreibung 25
Menge: 10,560 m

**2.2.1.150 Optische Inspektion, für die Abnahme**
*** gemäß Ausführungsbeschreibung 35
Menge: 10,560 m

**2.2.1.160 Dichtheit prüfen DIN EN 1610, Haltung**
*** gemäß Ausführungsbeschreibung 65
Menge: 1,000 St

**2.2.1.170 Dokumentation der Sanierung**
*** Pauschalposition
*** gemäß Ausführungsbeschreibung 75
Menge: 1,000 psch

##### 2.2.2 GR0030.1 Waldstraße

*Hinweis: Haltungsstammdaten DN 500*
Haltung:  GR0030.1
Straßenname: Waldstraße
Zugänglichkeit:
Bemerkung:
Kanalart:  KM
Länge:  37,51 m
Material:  B
Profilhöhe DN:500
Baujahr:  1959
Schacht oben: GR0030.1
Tiefe:  4,02 m
Schacht unten: GR0040
Tiefe:  4,18 m
Altrohrzustand: II
Anzahl Abzweige: 4

**2.2.2.10 Verkehrssicherung RSA 21 B I/5**
*** Pauschalposition
*** gemäß Ausführungsbeschreibung 15
Menge: 1,000 psch

**2.2.2.20 Abwasserhaltung Gewebeschläuche verlegen**
*** gemäß Ausführungsbeschreibung 20
Menge: 37,510 m

**2.2.2.30 Abwasserhaltung 20 l/s**
*** gemäß Ausführungsbeschreibung 20
Menge: 1,000 St

**2.2.2.40 Abwasserhaltung Grundstücksanschluss**
*** gemäß Ausführungsbeschreibung 20
Menge: 4,000 St

**2.2.2.50 Kanalreinigung, vor der Sanierung**
*** gemäß Ausführungsbeschreibung 25
Menge: 37,510 m

**2.2.2.60 Kalibrierung, Haltung**
*** Pauschalposition
*** gemäß Ausführungsbeschreibung 30
Menge: 1,000 psch

**2.2.2.70 Optische Inspektion, vor der Sanierung**
*** gemäß Ausführungsbeschreibung 35
Menge: 37,510 m

**2.2.2.80 Fräsroboter, Rüstposition**
*** Pauschalposition
*** gemäß Ausführungsbeschreibung 40
Menge: 1,000 psch

**2.2.2.90 Fräsroboter, Echtzeitfräsen**
*** gemäß Ausführungsbeschreibung 40
Menge: 4,000 h

**2.2.2.100 Schlauchrelining Abwasserkanal DN 500**
*** gemäß Ausführungsbeschreibung 45
Menge: 36,510 m

**2.2.2.110 Schachteinbindung für Schlauchliner vorbereiten**
*** gemäß Ausführungsbeschreibung 50
Menge: 2,000 St

**2.2.2.120 Schlauchliner einbinden, Anfangs-/Endschacht Linerendmanschette**
*** gemäß Ausführungsbeschreibung 50
Menge: 1,000 St

**2.2.2.130 Herstellung von Schlauchlineröffnungen**
*** gemäß Ausführungsbeschreibung 55
Menge: 4,000 St

**2.2.2.140 Anschlussleitungen einbinden, Anschlusskragen**
*** gemäß Ausführungsbeschreibung 60
Menge: 1,000 St

**2.2.2.150 Anschlussleitungen einbinden, verpressen**
*** gemäß Ausführungsbeschreibung 60
Menge: 3,000 St

**2.2.2.160 Probenentnahme für Werkstoffprüfung**
*** gemäß Ausführungsbeschreibung 70
Menge: 1,000 St

**2.2.2.170 Kanalreinigung, vor der Abnahmebefahrung**
*** gemäß Ausführungsbeschreibung 25
Menge: 37,510 m

**2.2.2.180 Optische Inspektion, für die Abnahme**
*** gemäß Ausführungsbeschreibung 35
Menge: 37,510 m

**2.2.2.190 Dichtheit prüfen DIN EN 1610, Haltung**
*** gemäß Ausführungsbeschreibung 65
Menge: 1,000 St

**2.2.2.200 Dokumentation der Sanierung**
*** Pauschalposition
*** gemäß Ausführungsbeschreibung 75
Menge: 1,000 psch

##### 2.2.3 GR0040 Waldstraße

*Hinweis: Haltungsstammdaten DN 500*
Haltung:  GR0040
Straßenname: Waldstraße
Zugänglichkeit:
Bemerkung:
Kanalart:  KM
Länge:  51,38 m
Material:  B
Profilhöhe DN:500
Baujahr:  1959
Schacht oben: GR0040
Tiefe:  4,22 m
Schacht unten: GR0050
Tiefe:  4,15 m
Altrohrzustand: II
Anzahl Abzweige: 6

**2.2.3.10 Verkehrssicherung RSA 21 B I/5**
*** Pauschalposition
*** gemäß Ausführungsbeschreibung 15
Menge: 1,000 psch

**2.2.3.20 Abwasserhaltung Gewebeschläuche verlegen**
*** gemäß Ausführungsbeschreibung 20
Menge: 51,380 m

**2.2.3.30 Abwasserhaltung 20 l/s**
*** gemäß Ausführungsbeschreibung 20
Menge: 1,000 St

**2.2.3.40 Abwasserhaltung Grundstücksanschluss**
*** gemäß Ausführungsbeschreibung 20
Menge: 6,000 St

**2.2.3.50 Kanalreinigung, vor der Sanierung**
*** gemäß Ausführungsbeschreibung 25
Menge: 51,380 m

**2.2.3.60 Kalibrierung, Haltung**
*** Pauschalposition
*** gemäß Ausführungsbeschreibung 30
Menge: 1,000 psch

**2.2.3.70 Optische Inspektion, vor der Sanierung**
*** gemäß Ausführungsbeschreibung 35
Menge: 51,380 m

**2.2.3.80 Fräsroboter, Rüstposition**
*** Pauschalposition
*** gemäß Ausführungsbeschreibung 40
Menge: 1,000 psch

**2.2.3.90 Fräsroboter, Echtzeitfräsen**
*** gemäß Ausführungsbeschreibung 40
Menge: 5,000 h

**2.2.3.100 Schlauchrelining Abwasserkanal DN 500**
*** gemäß Ausführungsbeschreibung 45
Menge: 50,380 m

**2.2.3.110 Schachteinbindung für Schlauchliner vorbereiten**
*** gemäß Ausführungsbeschreibung 50
Menge: 2,000 St

**2.2.3.120 Schlauchliner einbinden, Anfangs-/Endschacht Linerendmanschette**
*** gemäß Ausführungsbeschreibung 50
Menge: 2,000 St

**2.2.3.130 Herstellung von Schlauchlineröffnungen**
*** gemäß Ausführungsbeschreibung 55
Menge: 6,000 St

**2.2.3.140 Anschlussleitungen einbinden, Anschlusskragen**
*** gemäß Ausführungsbeschreibung 60
Menge: 1,000 St

**2.2.3.150 Anschlussleitungen einbinden, verpressen**
*** gemäß Ausführungsbeschreibung 60
Menge: 5,000 St

**2.2.3.160 Probenentnahme für Werkstoffprüfung**
*** gemäß Ausführungsbeschreibung 70
Menge: 1,000 St

**2.2.3.170 Kanalreinigung, vor der Abnahmebefahrung**
*** gemäß Ausführungsbeschreibung 25
Menge: 51,380 m

**2.2.3.180 Optische Inspektion, für die Abnahme**
*** gemäß Ausführungsbeschreibung 35
Menge: 51,380 m

**2.2.3.190 Dichtheit prüfen DIN EN 1610, Haltung**
*** gemäß Ausführungsbeschreibung 65
Menge: 1,000 St

**2.2.3.200 Dokumentation der Sanierung**
*** Pauschalposition
*** gemäß Ausführungsbeschreibung 75
Menge: 1,000 psch

##### 2.2.4 GR0050 Waldstraße

*Hinweis: Haltungsstammdaten DN 600*
Haltung:  GR0050
Straßenname: Waldstraße
Zugänglichkeit:
Bemerkung:
Kanalart:  KM
Länge:  28,99 m
Material:  B
Profilhöhe DN:600
Baujahr:  1959
Schacht oben: GR0050
Tiefe:  4,15 m
Schacht unten: GR0060
Tiefe:  4,05 m
Altrohrzustand: II
Anzahl Abzweige: 6

  Einsatz eines Förderbandes ist in der EP Schlauchliner
  einzurechnen.

**2.2.4.10 Verkehrssicherung RSA 21 B I/5**
*** Pauschalposition
*** gemäß Ausführungsbeschreibung 15
Menge: 1,000 psch

**2.2.4.20 Abwasserhaltung Gewebeschläuche verlegen**
*** gemäß Ausführungsbeschreibung 20
Menge: 28,990 m

**2.2.4.30 Abwasserhaltung 20 l/s**
*** gemäß Ausführungsbeschreibung 20
Menge: 1,000 St

**2.2.4.40 Abwasserhaltung Grundstücksanschluss**
*** gemäß Ausführungsbeschreibung 20
Menge: 6,000 St

**2.2.4.50 Kanalreinigung, vor der Sanierung**
*** gemäß Ausführungsbeschreibung 25
Menge: 28,990 m

**2.2.4.60 Kalibrierung, Haltung**
*** Pauschalposition
*** gemäß Ausführungsbeschreibung 30
Menge: 1,000 psch

**2.2.4.70 Optische Inspektion, vor der Sanierung**
*** gemäß Ausführungsbeschreibung 35
Menge: 28,990 m

**2.2.4.80 Fräsroboter, Rüstposition**
*** Pauschalposition
*** gemäß Ausführungsbeschreibung 40
Menge: 1,000 psch

**2.2.4.90 Fräsroboter, Echtzeitfräsen**
*** gemäß Ausführungsbeschreibung 40
Menge: 4,000 h

**2.2.4.100 Schlauchrelining Abwasserkanal DN 600**
*** gemäß Ausführungsbeschreibung 45
Menge: 27,990 m

**2.2.4.110 Schachteinbindung für Schlauchliner vorbereiten**
*** gemäß Ausführungsbeschreibung 50
Menge: 2,000 St

**2.2.4.120 Schlauchliner einbinden, Anfangs-/Endschacht Linerendmanschette**
*** gemäß Ausführungsbeschreibung 50
Menge: 1,000 St

**2.2.4.130 Schlauchliner einbinden, Zwischenschacht Handlaminat**
*** gemäß Ausführungsbeschreibung 50
Menge: 1,000 St

**2.2.4.140 Herstellung von Schlauchlineröffnungen**
*** gemäß Ausführungsbeschreibung 55
Menge: 6,000 St

**2.2.4.150 Anschlussleitungen einbinden, verpressen**
*** gemäß Ausführungsbeschreibung 60
Menge: 6,000 St

**2.2.4.160 Probenentnahme für Werkstoffprüfung**
*** gemäß Ausführungsbeschreibung 70
Menge: 1,000 St

**2.2.4.170 Kanalreinigung, vor der Abnahmebefahrung**
*** gemäß Ausführungsbeschreibung 25
Menge: 28,990 m

**2.2.4.180 Optische Inspektion, für die Abnahme**
*** gemäß Ausführungsbeschreibung 35
Menge: 28,990 m

**2.2.4.190 Dichtheit prüfen DIN EN 1610, Haltung**
*** gemäß Ausführungsbeschreibung 65
Menge: 1,000 St

**2.2.4.200 Dokumentation der Sanierung**
*** Pauschalposition
*** gemäß Ausführungsbeschreibung 75
Menge: 1,000 psch

##### 2.2.5 GR0060 Waldstraße

*Hinweis: Haltungsstammdaten DN 600*
Haltung:  GR0060
Straßenname: Waldstraße
Zugänglichkeit:
Bemerkung:
Kanalart:  KM
Länge:  51,05 m
Material:  B
Profilhöhe DN:600
Baujahr:  1959
Schacht oben: GR0060
Tiefe:  4,05 m
Schacht unten: GR0070
Tiefe:  3,96 m
Altrohrzustand: II
Anzahl Abzweige: 8

  Einsatz eines Förderbandes ist in der EP Schlauchliner
  einzurechnen.

**2.2.5.10 Verkehrssicherung RSA 21 B I/5**
*** Pauschalposition
*** gemäß Ausführungsbeschreibung 15
Menge: 1,000 psch

**2.2.5.20 Abwasserhaltung Gewebeschläuche verlegen**
*** gemäß Ausführungsbeschreibung 20
Menge: 51,050 m

**2.2.5.30 Abwasserhaltung 20 l/s**
*** gemäß Ausführungsbeschreibung 20
Menge: 1,000 St

**2.2.5.40 Abwasserhaltung Grundstücksanschluss**
*** gemäß Ausführungsbeschreibung 20
Menge: 8,000 St

**2.2.5.50 Kanalreinigung, vor der Sanierung**
*** gemäß Ausführungsbeschreibung 25
Menge: 51,050 m

**2.2.5.60 Kalibrierung, Haltung**
*** Pauschalposition
*** gemäß Ausführungsbeschreibung 30
Menge: 1,000 psch

**2.2.5.70 Optische Inspektion, vor der Sanierung**
*** gemäß Ausführungsbeschreibung 35
Menge: 51,050 m

**2.2.5.80 Fräsroboter, Rüstposition**
*** Pauschalposition
*** gemäß Ausführungsbeschreibung 40
Menge: 1,000 psch

**2.2.5.90 Fräsroboter, Echtzeitfräsen**
*** gemäß Ausführungsbeschreibung 40
Menge: 6,000 h

**2.2.5.100 Schlauchrelining Abwasserkanal DN 600**
*** gemäß Ausführungsbeschreibung 45
Menge: 50,050 m

**2.2.5.110 Schachteinbindung für Schlauchliner vorbereiten**
*** gemäß Ausführungsbeschreibung 50
Menge: 2,000 St

**2.2.5.120 Schlauchliner einbinden, Zwischenschacht Handlaminat**
*** gemäß Ausführungsbeschreibung 50
Menge: 1,000 St

**2.2.5.130 Herstellung von Schlauchlineröffnungen**
*** gemäß Ausführungsbeschreibung 55
Menge: 8,000 St

**2.2.5.140 Anschlussleitungen einbinden, verpressen**
*** gemäß Ausführungsbeschreibung 60
Menge: 8,000 St

**2.2.5.150 Probenentnahme für Werkstoffprüfung**
*** gemäß Ausführungsbeschreibung 70
Menge: 1,000 St

**2.2.5.160 Kanalreinigung, vor der Abnahmebefahrung**
*** gemäß Ausführungsbeschreibung 25
Menge: 51,050 m

**2.2.5.170 Optische Inspektion, für die Abnahme**
*** gemäß Ausführungsbeschreibung 35
Menge: 51,050 m

**2.2.5.180 Dichtheit prüfen DIN EN 1610, Haltung**
*** gemäß Ausführungsbeschreibung 65
Menge: 1,000 St

**2.2.5.190 Dokumentation der Sanierung**
*** Pauschalposition
*** gemäß Ausführungsbeschreibung 75
Menge: 1,000 psch

##### 2.2.6 GR0070 Waldstraße

*Hinweis: Haltungsstammdaten DN 600*
Haltung:  GR0070
Straßenname: Waldstraße
Zugänglichkeit:
Bemerkung:
Kanalart:  KM
Länge:  34,34 m
Material:  B
Profilhöhe DN:600
Baujahr:  1959
Schacht oben: GR0070
Tiefe:  4,00 m
Schacht unten: GR0080
Tiefe:  4,17 m
Altrohrzustand: II
Anzahl Abzweige: 4

  Einsatz eines Förderbandes ist in der EP Schlauchliner
  einzurechnen.

**2.2.6.10 Verkehrssicherung RSA 21 B I/5**
*** Pauschalposition
*** gemäß Ausführungsbeschreibung 15
Menge: 1,000 psch

**2.2.6.20 Abwasserhaltung Gewebeschläuche verlegen**
*** gemäß Ausführungsbeschreibung 20
Menge: 34,340 m

**2.2.6.30 Abwasserhaltung 20 l/s**
*** gemäß Ausführungsbeschreibung 20
Menge: 1,000 St

**2.2.6.40 Abwasserhaltung Grundstücksanschluss**
*** gemäß Ausführungsbeschreibung 20
Menge: 4,000 St

**2.2.6.50 Kanalreinigung, vor der Sanierung**
*** gemäß Ausführungsbeschreibung 25
Menge: 34,340 m

**2.2.6.60 Kalibrierung, Haltung**
*** Pauschalposition
*** gemäß Ausführungsbeschreibung 30
Menge: 1,000 psch

**2.2.6.70 Optische Inspektion, vor der Sanierung**
*** gemäß Ausführungsbeschreibung 35
Menge: 34,340 m

**2.2.6.80 Fräsroboter, Rüstposition**
*** Pauschalposition
*** gemäß Ausführungsbeschreibung 40
Menge: 1,000 psch

**2.2.6.90 Fräsroboter, Echtzeitfräsen**
*** gemäß Ausführungsbeschreibung 40
Menge: 3,000 h

**2.2.6.100 Schlauchrelining Abwasserkanal DN 600**
*** gemäß Ausführungsbeschreibung 45
Menge: 33,340 m

**2.2.6.110 Schachteinbindung für Schlauchliner vorbereiten**
*** gemäß Ausführungsbeschreibung 50
Menge: 2,000 St

**2.2.6.120 Schlauchliner einbinden, Anfangs-/Endschacht Linerendmanschette**
*** gemäß Ausführungsbeschreibung 50
Menge: 1,000 St

**2.2.6.130 Herstellung von Schlauchlineröffnungen**
*** gemäß Ausführungsbeschreibung 55
Menge: 4,000 St

**2.2.6.140 Anschlussleitungen einbinden, verpressen**
*** gemäß Ausführungsbeschreibung 60
Menge: 4,000 St

**2.2.6.150 Probenentnahme für Werkstoffprüfung**
*** gemäß Ausführungsbeschreibung 70
Menge: 1,000 St

**2.2.6.160 Kanalreinigung, vor der Abnahmebefahrung**
*** gemäß Ausführungsbeschreibung 25
Menge: 34,340 m

**2.2.6.170 Optische Inspektion, für die Abnahme**
*** gemäß Ausführungsbeschreibung 35
Menge: 34,340 m

**2.2.6.180 Dichtheit prüfen DIN EN 1610, Haltung**
*** gemäß Ausführungsbeschreibung 65
Menge: 1,000 St

**2.2.6.190 Dokumentation der Sanierung**
*** Pauschalposition
*** gemäß Ausführungsbeschreibung 75
Menge: 1,000 psch

##### 2.2.7 GR0080 Waldstraße

*Hinweis: Haltungsstammdaten DN 600*
Haltung:  GR0080
Straßenname: Waldstraße
Zugänglichkeit:
Bemerkung:
Kanalart:  KM
Länge:  25,07 m
Material:  B
Profilhöhe DN:600
Baujahr:  1959
Schacht oben: GR0080
Tiefe:  4,17 m
Schacht unten: GR0090
Tiefe:  4,63 m
Altrohrzustand: II
Anzahl Abzweige: 4

  Einsatz eines Förderbandes ist in der EP Schlauchliner
  einzurechnen.

**2.2.7.10 Verkehrssicherung RSA 21 B I/5**
*** Pauschalposition
*** gemäß Ausführungsbeschreibung 15
Menge: 1,000 psch

**2.2.7.20 Abwasserhaltung Gewebeschläuche verlegen**
*** gemäß Ausführungsbeschreibung 20
Menge: 25,070 m

**2.2.7.30 Abwasserhaltung 20 l/s**
*** gemäß Ausführungsbeschreibung 20
Menge: 1,000 St

**2.2.7.40 Abwasserhaltung Grundstücksanschluss**
*** gemäß Ausführungsbeschreibung 20
Menge: 4,000 St

**2.2.7.50 Kanalreinigung, vor der Sanierung**
*** gemäß Ausführungsbeschreibung 25
Menge: 25,070 m

**2.2.7.60 Kalibrierung, Haltung**
*** Pauschalposition
*** gemäß Ausführungsbeschreibung 30
Menge: 1,000 psch

**2.2.7.70 Optische Inspektion, vor der Sanierung**
*** gemäß Ausführungsbeschreibung 35
Menge: 25,070 m

**2.2.7.80 Fräsroboter, Rüstposition**
*** Pauschalposition
*** gemäß Ausführungsbeschreibung 40
Menge: 1,000 psch

**2.2.7.90 Fräsroboter, Echtzeitfräsen**
*** gemäß Ausführungsbeschreibung 40
Menge: 3,000 h

**2.2.7.100 Schlauchrelining Abwasserkanal DN 600**
*** gemäß Ausführungsbeschreibung 45
Menge: 24,070 m

**2.2.7.110 Schachteinbindung für Schlauchliner vorbereiten**
*** gemäß Ausführungsbeschreibung 50
Menge: 2,000 St

**2.2.7.120 Schlauchliner einbinden, Zwischenschacht Handlaminat**
*** gemäß Ausführungsbeschreibung 50
Menge: 1,000 St

**2.2.7.130 Schlauchliner einbinden, Anfangs-/Endschacht Linerendmanschette**
*** gemäß Ausführungsbeschreibung 50
Menge: 1,000 St

**2.2.7.140 Herstellung von Schlauchlineröffnungen**
*** gemäß Ausführungsbeschreibung 55
Menge: 4,000 St

**2.2.7.150 Anschlussleitungen einbinden, verpressen**
*** gemäß Ausführungsbeschreibung 60
Menge: 4,000 St

**2.2.7.160 Zulage für tangentiale Stutzen**
*** gemäß Ausführungsbeschreibung 60
Menge: 1,000 St

**2.2.7.170 Probenentnahme für Werkstoffprüfung**
*** gemäß Ausführungsbeschreibung 70
Menge: 1,000 St

**2.2.7.180 Kanalreinigung, vor der Abnahmebefahrung**
*** gemäß Ausführungsbeschreibung 25
Menge: 25,070 m

**2.2.7.190 Optische Inspektion, für die Abnahme**
*** gemäß Ausführungsbeschreibung 35
Menge: 25,070 m

**2.2.7.200 Dichtheit prüfen DIN EN 1610, Haltung**
*** gemäß Ausführungsbeschreibung 65
Menge: 1,000 St

**2.2.7.210 Dokumentation der Sanierung**
*** Pauschalposition
*** gemäß Ausführungsbeschreibung 75
Menge: 1,000 psch

##### 2.2.8 GR0090 Waldstraße

*Hinweis: Haltungsstammdaten DN 600*
Haltung:  GR0090
Straßenname: Waldstraße
Zugänglichkeit:
Bemerkung:
Kanalart:  KM
Länge:  22,53 m
Material:  B
Profilhöhe DN:600
Baujahr:  1959
Schacht oben: GR0090
Tiefe:  4,63 m
Schacht unten: GR0100
Tiefe:  4,65 m
Altrohrzustand: II
Anzahl Abzweige: 1

  Einsatz eines Förderbandes ist in der EP Schlauchliner
  einzurechnen.

**2.2.8.10 Verkehrssicherung RSA 21 B I/5**
*** Pauschalposition
*** gemäß Ausführungsbeschreibung 15
Menge: 1,000 psch

**2.2.8.20 Abwasserhaltung Gewebeschläuche verlegen**
*** gemäß Ausführungsbeschreibung 20
Menge: 22,530 m

**2.2.8.30 Abwasserhaltung 20 l/s**
*** gemäß Ausführungsbeschreibung 20
Menge: 1,000 St

**2.2.8.40 Abwasserhaltung Grundstücksanschluss**
*** gemäß Ausführungsbeschreibung 20
Menge: 1,000 St

**2.2.8.50 Kanalreinigung, vor der Sanierung**
*** gemäß Ausführungsbeschreibung 25
Menge: 22,530 m

**2.2.8.60 Kalibrierung, Haltung**
*** Pauschalposition
*** gemäß Ausführungsbeschreibung 30
Menge: 1,000 psch

**2.2.8.70 Optische Inspektion, vor der Sanierung**
*** gemäß Ausführungsbeschreibung 35
Menge: 22,530 m

**2.2.8.80 Fräsroboter, Rüstposition**
*** Pauschalposition
*** gemäß Ausführungsbeschreibung 40
Menge: 1,000 psch

**2.2.8.90 Fräsroboter, Echtzeitfräsen**
*** gemäß Ausführungsbeschreibung 40
Menge: 2,000 h

**2.2.8.100 Schlauchrelining Abwasserkanal DN 600**
*** gemäß Ausführungsbeschreibung 45
Menge: 21,530 m

**2.2.8.110 Schachteinbindung für Schlauchliner vorbereiten**
*** gemäß Ausführungsbeschreibung 50
Menge: 2,000 St

**2.2.8.120 Schlauchliner einbinden, Zwischenschacht Handlaminat**
*** gemäß Ausführungsbeschreibung 50
Menge: 1,000 St

**2.2.8.130 Herstellung von Schlauchlineröffnungen**
*** gemäß Ausführungsbeschreibung 55
Menge: 1,000 St

**2.2.8.140 Anschlussleitungen einbinden, verpressen**
*** gemäß Ausführungsbeschreibung 60
Menge: 1,000 St

**2.2.8.150 Probenentnahme für Werkstoffprüfung**
*** gemäß Ausführungsbeschreibung 70
Menge: 1,000 St

**2.2.8.160 Kanalreinigung, vor der Abnahmebefahrung**
*** gemäß Ausführungsbeschreibung 25
Menge: 22,530 m

**2.2.8.170 Optische Inspektion, für die Abnahme**
*** gemäß Ausführungsbeschreibung 35
Menge: 22,530 m

**2.2.8.180 Dichtheit prüfen DIN EN 1610, Haltung**
*** gemäß Ausführungsbeschreibung 65
Menge: 1,000 St

**2.2.8.190 Dokumentation der Sanierung**
*** Pauschalposition
*** gemäß Ausführungsbeschreibung 75
Menge: 1,000 psch

##### 2.2.9 GR0100 Waldstraße

*Hinweis: Haltungsstammdaten DN 600*
Haltung:  GR0100
Straßenname: Waldstraße
Zugänglichkeit:
Bemerkung:
Kanalart:  KM
Länge:  21,46 m
Material:  B
Profilhöhe DN:600
Baujahr:  1959
Schacht oben: GR0100
Tiefe:  4,70 m
Schacht unten: GR0120
Tiefe:  4,81 m
Altrohrzustand: II
Anzahl Abzweige: 0

  Einsatz eines Förderbandes ist in der EP Schlauchliner
  einzurechnen.

**2.2.9.10 Verkehrssicherung RSA 21 B I/7**
*** Pauschalposition
*** gemäß Ausführungsbeschreibung 15
Menge: 1,000 psch

**2.2.9.20 Abwasserhaltung Gewebeschläuche verlegen**
*** gemäß Ausführungsbeschreibung 20
Menge: 21,460 m

**2.2.9.30 Abwasserhaltung 20 l/s**
*** gemäß Ausführungsbeschreibung 20
Menge: 1,000 St

**2.2.9.40 Kanalreinigung, vor der Sanierung**
*** gemäß Ausführungsbeschreibung 25
Menge: 21,460 m

**2.2.9.50 Kalibrierung, Haltung**
*** Pauschalposition
*** gemäß Ausführungsbeschreibung 30
Menge: 1,000 psch

**2.2.9.60 Optische Inspektion, vor der Sanierung**
*** gemäß Ausführungsbeschreibung 35
Menge: 21,460 m

**2.2.9.70 Fräsroboter, Rüstposition**
*** Pauschalposition
*** gemäß Ausführungsbeschreibung 40
Menge: 1,000 psch

**2.2.9.80 Fräsroboter, Echtzeitfräsen**
*** gemäß Ausführungsbeschreibung 40
Menge: 2,000 h

**2.2.9.90 Schlauchrelining Abwasserkanal DN 600**
*** gemäß Ausführungsbeschreibung 45
Menge: 20,460 m

**2.2.9.100 Schachteinbindung für Schlauchliner vorbereiten**
*** gemäß Ausführungsbeschreibung 50
Menge: 2,000 St

**2.2.9.110 Schlauchliner einbinden, Anfangs-/Endschacht Linerendmanschette**
*** gemäß Ausführungsbeschreibung 50
Menge: 1,000 St

**2.2.9.120 Probenentnahme für Werkstoffprüfung**
*** gemäß Ausführungsbeschreibung 70
Menge: 1,000 St

**2.2.9.130 Kanalreinigung, vor der Abnahmebefahrung**
*** gemäß Ausführungsbeschreibung 25
Menge: 21,460 m

**2.2.9.140 Optische Inspektion, für die Abnahme**
*** gemäß Ausführungsbeschreibung 35
Menge: 21,460 m

**2.2.9.150 Dichtheit prüfen DIN EN 1610, Haltung**
*** gemäß Ausführungsbeschreibung 65
Menge: 1,000 St

**2.2.9.160 Dokumentation der Sanierung**
*** Pauschalposition
*** gemäß Ausführungsbeschreibung 75
Menge: 1,000 psch

#### Abschnitt 2.3 Renovierung Pater-Esser-Weg

##### 2.3.1 NI0590 Pater-Esser-Weg

*Hinweis: Haltungsstammdaten DN 700*
Haltung:  NI0590
Straßenname: Pater-Esser-Weg
Zugänglichkeit:
Bemerkung:
Kanalart:  KM
Länge:  58,29 m
Material:  B
Profilhöhe DN:700
Baujahr:  1988
Schacht oben: NI0590
Tiefe:  4,97 m
Schacht unten: NI5160
Tiefe:  5,01 m
Altrohrzustand: II
Anzahl Abzweige: 4

  Einsatz eines Förderbandes ist in der EP Schlauchliner
  einzurechnen.

**2.3.1.10 Verkehrssicherung RSA 21 B I/15**
*** Pauschalposition
*** gemäß Ausführungsbeschreibung 15
Menge: 1,000 psch

**2.3.1.20 Abwasserhaltung Gewebeschläuche verlegen**
*** gemäß Ausführungsbeschreibung 20
Menge: 58,290 m

**2.3.1.30 Abwasserhaltung 20 l/s**
*** gemäß Ausführungsbeschreibung 20
Menge: 1,000 St

**2.3.1.40 Abwasserhaltung Grundstücksanschluss**
*** gemäß Ausführungsbeschreibung 20
Menge: 4,000 St

**2.3.1.50 Kanalreinigung, vor der Sanierung**
*** gemäß Ausführungsbeschreibung 25
Menge: 58,290 m

**2.3.1.60 Kalibrierung, Haltung**
*** Pauschalposition
*** gemäß Ausführungsbeschreibung 30
Menge: 1,000 psch

**2.3.1.70 Optische Inspektion, vor der Sanierung**
*** gemäß Ausführungsbeschreibung 35
Menge: 58,290 m

**2.3.1.80 Fräsroboter, Rüstposition**
*** Pauschalposition
*** gemäß Ausführungsbeschreibung 40
Menge: 1,000 psch

**2.3.1.90 Fräsroboter, Echtzeitfräsen**
*** gemäß Ausführungsbeschreibung 40
Menge: 3,000 h

**2.3.1.100 Schlauchrelining Abwasserkanal DN 700**
*** gemäß Ausführungsbeschreibung 45
Menge: 57,890 m

**2.3.1.110 Schachteinbindung für Schlauchliner vorbereiten**
*** gemäß Ausführungsbeschreibung 50
Menge: 2,000 St

**2.3.1.120 Schlauchliner einbinden, Anfangs-/Endschacht Linerendmanschette**
*** gemäß Ausführungsbeschreibung 50
Menge: 2,000 St

**2.3.1.130 Herstellung von Schlauchlineröffnungen**
*** gemäß Ausführungsbeschreibung 55
Menge: 4,000 St

**2.3.1.140 Anschlussleitungen einbinden, verpressen**
*** gemäß Ausführungsbeschreibung 60
Menge: 4,000 St

**2.3.1.150 Probenentnahme für Werkstoffprüfung**
*** gemäß Ausführungsbeschreibung 70
Menge: 1,000 St

**2.3.1.160 Kanalreinigung, vor der Abnahmebefahrung**
*** gemäß Ausführungsbeschreibung 25
Menge: 58,290 m

**2.3.1.170 Optische Inspektion, für die Abnahme**
*** gemäß Ausführungsbeschreibung 35
Menge: 58,290 m

**2.3.1.180 Dichtheit prüfen DIN EN 1610, Haltung**
*** gemäß Ausführungsbeschreibung 65
Menge: 1,000 St

**2.3.1.190 Dokumentation der Sanierung**
*** Pauschalposition
*** gemäß Ausführungsbeschreibung 75
Menge: 1,000 psch

#### Abschnitt 2.4 Renovierung Tannenweg

##### 2.4.1 N2320 Tannenweg

*Hinweis: Haltungsstammdaten DN 300*
Haltung:  N2320
Straßenname: Tannenweg
Zugänglichkeit:
Bemerkung:
Kanalart:  KM
Länge:  40,35 m
Material:  B
Profilhöhe DN:300
Baujahr:  1960
Schacht oben: N2320
Tiefe:  1,39 m
Schacht unten: N2310
Tiefe:  2,08 m
Altrohrzustand: II
Anzahl Abzweige: 5

**2.4.1.10 Verkehrssicherung RSA 21 B I/15**
*** Pauschalposition
*** gemäß Ausführungsbeschreibung 15
Menge: 1,000 psch

**2.4.1.20 Abwasserhaltung Gewebeschläuche verlegen**
*** gemäß Ausführungsbeschreibung 20
Menge: 40,350 m

**2.4.1.30 Abwasserhaltung 20 l/s**
*** gemäß Ausführungsbeschreibung 20
Menge: 1,000 St

**2.4.1.40 Abwasserhaltung Grundstücksanschluss**
*** gemäß Ausführungsbeschreibung 20
Menge: 5,000 St

**2.4.1.50 Kanalreinigung, vor der Sanierung**
*** gemäß Ausführungsbeschreibung 25
Menge: 40,350 m

**2.4.1.60 Kalibrierung, Haltung**
*** Pauschalposition
*** gemäß Ausführungsbeschreibung 30
Menge: 1,000 psch

**2.4.1.70 Optische Inspektion, vor der Sanierung**
*** gemäß Ausführungsbeschreibung 35
Menge: 40,350 m

**2.4.1.80 Fräsroboter, Rüstposition**
*** Pauschalposition
*** gemäß Ausführungsbeschreibung 40
Menge: 1,000 psch

**2.4.1.90 Fräsroboter, Echtzeitfräsen**
*** gemäß Ausführungsbeschreibung 40
Menge: 5,000 h

**2.4.1.100 Schlauchrelining Abwasserkanal DN 300**
*** gemäß Ausführungsbeschreibung 45
Menge: 39,350 m

**2.4.1.110 Schachteinbindung für Schlauchliner vorbereiten**
*** gemäß Ausführungsbeschreibung 50
Menge: 2,000 St

**2.4.1.120 Schlauchliner einbinden, Anfangs-/Endschacht Linerendmanschette**
*** gemäß Ausführungsbeschreibung 50
Menge: 1,000 St

**2.4.1.130 Schlauchliner einbinden, Zwischenschacht Handlaminat**
*** gemäß Ausführungsbeschreibung 50
Menge: 1,000 St

**2.4.1.140 Herstellung von Schlauchlineröffnungen**
*** gemäß Ausführungsbeschreibung 55
Menge: 5,000 St

**2.4.1.150 Anschlussleitungen einbinden, verpressen**
*** gemäß Ausführungsbeschreibung 60
Menge: 4,000 St

**2.4.1.160 Anschlussleitungen einbinden, Anschlusskragen**
*** gemäß Ausführungsbeschreibung 60
Menge: 1,000 St

**2.4.1.170 Anschlussleitung einbinden, Janßen-Verfahren**
*** gemäß Ausführungsbeschreibung 60
Menge: 1,000 St

**2.4.1.180 Zulage für tangentiale Stutzen**
*** gemäß Ausführungsbeschreibung 60
Menge: 1,000 St

**2.4.1.190 Probenentnahme für Werkstoffprüfung**
*** gemäß Ausführungsbeschreibung 70
Menge: 1,000 St

**2.4.1.200 Kanalreinigung, vor der Abnahmebefahrung**
*** gemäß Ausführungsbeschreibung 25
Menge: 40,350 m

**2.4.1.210 Optische Inspektion, für die Abnahme**
*** gemäß Ausführungsbeschreibung 35
Menge: 40,350 m

**2.4.1.220 Dichtheit prüfen DIN EN 1610, Haltung**
*** gemäß Ausführungsbeschreibung 65
Menge: 1,000 St

**2.4.1.230 Dokumentation der Sanierung**
*** Pauschalposition
*** gemäß Ausführungsbeschreibung 75
Menge: 1,000 psch

##### 2.4.2 N2310 Tannenweg

*Hinweis: Haltungsstammdaten DN 300*
Haltung:  N2310
Straßenname: Tannenweg
Zugänglichkeit:
Bemerkung:
Kanalart:  KM
Länge:  46,03 m
Material:  B
Profilhöhe DN:300
Baujahr:  1960
Schacht oben: N2310
Tiefe:  2,08 m
Schacht unten: N2131
Tiefe:  2,45 m
Altrohrzustand: II
Anzahl Abzweige: 5

**2.4.2.10 Verkehrssicherung RSA 21 B I/15**
*** Pauschalposition
*** gemäß Ausführungsbeschreibung 15
Menge: 1,000 psch

**2.4.2.20 Abwasserhaltung Gewebeschläuche verlegen**
*** gemäß Ausführungsbeschreibung 20
Menge: 46,030 m

**2.4.2.30 Abwasserhaltung 20 l/s**
*** gemäß Ausführungsbeschreibung 20
Menge: 1,000 St

**2.4.2.40 Abwasserhaltung Grundstücksanschluss**
*** gemäß Ausführungsbeschreibung 20
Menge: 5,000 St

**2.4.2.50 Kanalreinigung, vor der Sanierung**
*** gemäß Ausführungsbeschreibung 25
Menge: 46,030 m

**2.4.2.60 Kalibrierung, Haltung**
*** Pauschalposition
*** gemäß Ausführungsbeschreibung 30
Menge: 1,000 psch

**2.4.2.70 Optische Inspektion, vor der Sanierung**
*** gemäß Ausführungsbeschreibung 35
Menge: 46,030 m

**2.4.2.80 Fräsroboter, Rüstposition**
*** Pauschalposition
*** gemäß Ausführungsbeschreibung 40
Menge: 1,000 psch

**2.4.2.90 Fräsroboter, Echtzeitfräsen**
*** gemäß Ausführungsbeschreibung 40
Menge: 5,000 h

**2.4.2.100 Schlauchrelining Abwasserkanal DN 300**
*** gemäß Ausführungsbeschreibung 45
Menge: 45,030 m

**2.4.2.110 Schachteinbindung für Schlauchliner vorbereiten**
*** gemäß Ausführungsbeschreibung 50
Menge: 2,000 St

**2.4.2.120 Schlauchliner einbinden, Anfangs-/Endschacht Linerendmanschette**
*** gemäß Ausführungsbeschreibung 50
Menge: 1,000 St

**2.4.2.130 Herstellung von Schlauchlineröffnungen**
*** gemäß Ausführungsbeschreibung 55
Menge: 5,000 St

**2.4.2.140 Anschlussleitungen einbinden, verpressen**
*** gemäß Ausführungsbeschreibung 60
Menge: 4,000 St

**2.4.2.150 Anschlussleitungen einbinden, Anschlusskragen**
*** gemäß Ausführungsbeschreibung 60
Menge: 1,000 St

**2.4.2.160 Zulage für tangentiale Stutzen**
*** gemäß Ausführungsbeschreibung 60
Menge: 1,000 St

**2.4.2.170 Probenentnahme für Werkstoffprüfung**
*** gemäß Ausführungsbeschreibung 70
Menge: 1,000 St

**2.4.2.180 Kanalreinigung, vor der Abnahmebefahrung**
*** gemäß Ausführungsbeschreibung 25
Menge: 46,030 m

**2.4.2.190 Optische Inspektion, für die Abnahme**
*** gemäß Ausführungsbeschreibung 35
Menge: 46,030 m

**2.4.2.200 Dichtheit prüfen DIN EN 1610, Haltung**
*** gemäß Ausführungsbeschreibung 65
Menge: 1,000 St

**2.4.2.210 Dokumentation der Sanierung**
*** Pauschalposition
*** gemäß Ausführungsbeschreibung 75
Menge: 1,000 psch

#### Abschnitt 2.5 Renovierung Kreuzstraße

##### 2.5.1 C2021 Kreuzstraße

*Hinweis: Haltungsstammdaten DN 400*
Haltung:  C2021
Straßenname: Kreuzstraße
Zugänglichkeit:
Bemerkung:
Kanalart:  KM
Länge:  26,17 m
Material:  B
Profilhöhe DN:400
Baujahr:  1968
Schacht oben: C2021
Tiefe:  2,69 m
Schacht unten: C2021A
Tiefe:  2,71 m
Altrohrzustand: II
Anzahl Abzweige: 4

**2.5.1.10 Verkehrssicherung RSA 21 B I/5**
*** Pauschalposition
*** gemäß Ausführungsbeschreibung 15
Menge: 1,000 psch

**2.5.1.20 Abwasserhaltung Gewebeschläuche verlegen**
*** gemäß Ausführungsbeschreibung 20
Menge: 26,170 m

**2.5.1.30 Abwasserhaltung 20 l/s**
*** gemäß Ausführungsbeschreibung 20
Menge: 1,000 St

**2.5.1.40 Abwasserhaltung Grundstücksanschluss**
*** gemäß Ausführungsbeschreibung 20
Menge: 4,000 St

**2.5.1.50 Kanalreinigung, vor der Sanierung**
*** gemäß Ausführungsbeschreibung 25
Menge: 26,170 m

**2.5.1.60 Kalibrierung, Haltung**
*** Pauschalposition
*** gemäß Ausführungsbeschreibung 30
Menge: 1,000 psch

**2.5.1.70 Optische Inspektion, vor der Sanierung**
*** gemäß Ausführungsbeschreibung 35
Menge: 26,170 m

**2.5.1.80 Fräsroboter, Rüstposition**
*** Pauschalposition
*** gemäß Ausführungsbeschreibung 40
Menge: 1,000 psch

**2.5.1.90 Fräsroboter, Echtzeitfräsen**
*** gemäß Ausführungsbeschreibung 40
Menge: 3,000 h

**2.5.1.100 Schlauchrelining Abwasserkanal DN 400**
*** gemäß Ausführungsbeschreibung 45
Menge: 25,170 m

**2.5.1.110 Schachteinbindung für Schlauchliner vorbereiten**
*** gemäß Ausführungsbeschreibung 50
Menge: 2,000 St

**2.5.1.120 Schlauchliner einbinden, Anfangs-/Endschacht Linerendmanschette**
*** gemäß Ausführungsbeschreibung 50
Menge: 2,000 St

**2.5.1.130 Herstellung von Schlauchlineröffnungen**
*** gemäß Ausführungsbeschreibung 55
Menge: 4,000 St

**2.5.1.140 Anschlussleitungen einbinden, verpressen**
*** gemäß Ausführungsbeschreibung 60
Menge: 4,000 St

**2.5.1.150 Probenentnahme für Werkstoffprüfung**
*** gemäß Ausführungsbeschreibung 70
Menge: 1,000 St

**2.5.1.160 Kanalreinigung, vor der Abnahmebefahrung**
*** gemäß Ausführungsbeschreibung 25
Menge: 26,170 m

**2.5.1.170 Optische Inspektion, für die Abnahme**
*** gemäß Ausführungsbeschreibung 35
Menge: 26,170 m

**2.5.1.180 Dichtheit prüfen DIN EN 1610, Haltung**
*** gemäß Ausführungsbeschreibung 65
Menge: 1,000 St

**2.5.1.190 Dokumentation der Sanierung**
*** Pauschalposition
*** gemäß Ausführungsbeschreibung 75
Menge: 1,000 psch

#### Abschnitt 2.6 Renovierung Akazienweg

##### 2.6.1 N3320 Akazienweg

*Hinweis: Haltungsstammdaten DN 300*
Haltung:  N3320
Straßenname: Akazienweg
Zugänglichkeit:
Bemerkung:
Kanalart:  KM
Länge:  45,80 m
Material:  B
Profilhöhe DN:300
Baujahr:  1957
Schacht oben: N3320
Tiefe:  2,66 m
Schacht unten: N3310
Tiefe:  2,40 m
Altrohrzustand: II
Anzahl Abzweige: 2

**2.6.1.10 Verkehrssicherung, RSA 21 B I/7**
*** Pauschalposition
*** gemäß Ausführungsbeschreibung 15
Menge: 1,000 psch

**2.6.1.20 Abwasserhaltung Gewebeschläuche verlegen**
*** gemäß Ausführungsbeschreibung 20
Einsetzen, betreiben und nach erfolgter Sanierung entfernen einer Absperrvorrichtung DN 300 wie pneumatischen Absperrblasen im Zulauf zu Schacht TE0930 für den Schlauchlinereinbau von Schacht TE1530 bis TE2170.

Abgerechnet wird die Position pauschal nur 1-fach für den Schlauchlinereinbau im jeweils benannten Sanierungsabschnitt.

Das zusätzliche Einsetzen und Entfernen der Absperrvorrichtung für Nebenarbeiten wie zur Reinigung des Kanals, zur Anschlussanbindung oder für Arbeiten an Schachtgerinnen, sind in diesen EP einzukalkulieren.

Die Absperrvorrichtungen sind spätestens am Ende eines jeden Arbeitstages zu Entfernen und dürfen nicht über Nacht im Schacht verleiben. Im Falle eines Starkregenereignisses oder eines kurzfristig stark zunehmenden Kanalabflusses sind die Absperrvorrichtungen ebenfalls kurzfristig aus dem Schacht zu entnehmen.
Menge: 45,800 m

**2.6.1.30 Abwasserhaltung 10 l/s**
*** gemäß Ausführungsbeschreibung 20
Menge: 1,000 St

**2.6.1.40 Abwasserhaltung Grundstücksanschluss**
*** gemäß Ausführungsbeschreibung 20
Menge: 2,000 St

**2.6.1.50 Kanalreinigung, vor der Sanierung**
*** gemäß Ausführungsbeschreibung 25
Menge: 45,800 m

**2.6.1.60 Kalibrierung, Haltung**
*** Pauschalposition
*** gemäß Ausführungsbeschreibung 30
Menge: 1,000 psch

**2.6.1.70 Optische Inspektion, vor der Sanierung**
*** gemäß Ausführungsbeschreibung 35
Menge: 45,800 m

**2.6.1.80 Fräsroboter, Rüstposition**
*** Pauschalposition
*** gemäß Ausführungsbeschreibung 40
Menge: 1,000 psch

**2.6.1.90 Fräsroboter, Echtzeitfräsen**
*** gemäß Ausführungsbeschreibung 40
Menge: 2,000 h

**2.6.1.100 Schlauchrelining Abwasserkanal DN 300**
*** gemäß Ausführungsbeschreibung 45
Menge: 44,800 m

**2.6.1.110 Schachteinbindung für Schlauchliner vorbereiten**
*** gemäß Ausführungsbeschreibung 50
Menge: 2,000 St

**2.6.1.120 Schlauchliner einbinden, Anfangs-/Endschacht Linerendmanschette**
*** gemäß Ausführungsbeschreibung 50
Menge: 1,000 St

**2.6.1.130 Schlauchliner einbinden, Zwischenschacht Handlaminat**
*** gemäß Ausführungsbeschreibung 50
Menge: 1,000 St

**2.6.1.140 Herstellung von Schlauchlineröffnungen**
*** gemäß Ausführungsbeschreibung 55
Menge: 2,000 St

**2.6.1.150 Anschlussleitungen einbinden, verpressen**
*** gemäß Ausführungsbeschreibung 60
Menge: 2,000 St

**2.6.1.160 Zulage für tangentiale Stutzen**
*** gemäß Ausführungsbeschreibung 60
Menge: 2,000 St

**2.6.1.170 Probenentnahme für Werkstoffprüfung**
*** gemäß Ausführungsbeschreibung 70
Menge: 1,000 St

**2.6.1.180 Kanalreinigung, vor der Abnahmebefahrung**
*** gemäß Ausführungsbeschreibung 25
Menge: 45,800 m

**2.6.1.190 Optische Inspektion, für die Abnahme**
*** gemäß Ausführungsbeschreibung 35
Menge: 45,800 m

**2.6.1.200 Dichtheit prüfen DIN EN 1610, Haltung**
*** gemäß Ausführungsbeschreibung 65
Menge: 1,000 St

**2.6.1.210 Dokumentation der Sanierung**
*** Pauschalposition
*** gemäß Ausführungsbeschreibung 75
Menge: 1,000 psch

##### 2.6.2 N3330 Akazienweg

*Hinweis: Haltungsstammdaten DN 300*
Haltung:  N3330
Straßenname: Akazienweg
Zugänglichkeit:
Bemerkung:
Kanalart:  KM
Länge:  59,15 m
Material:  B
Profilhöhe DN:300
Baujahr:  1957
Schacht oben: N3330
Tiefe:  2,65 m
Schacht unten: N3320
Tiefe:  2,66 m
Altrohrzustand: II
Anzahl Abzweige: 7

**2.6.2.10 Verkehrssicherung, RSA 21 B I/15**
*** Pauschalposition
*** gemäß Ausführungsbeschreibung 15
Menge: 1,000 psch

**2.6.2.20 Abwasserhaltung Gewebeschläuche verlegen**
*** gemäß Ausführungsbeschreibung 20
Einsetzen, betreiben und nach erfolgter Sanierung entfernen einer Absperrvorrichtung DN 300 wie pneumatischen Absperrblasen im Zulauf zu Schacht TE0930 für den Schlauchlinereinbau von Schacht TE1530 bis TE2170.

Abgerechnet wird die Position pauschal nur 1-fach für den Schlauchlinereinbau im jeweils benannten Sanierungsabschnitt.

Das zusätzliche Einsetzen und Entfernen der Absperrvorrichtung für Nebenarbeiten wie zur Reinigung des Kanals, zur Anschlussanbindung oder für Arbeiten an Schachtgerinnen, sind in diesen EP einzukalkulieren.

Die Absperrvorrichtungen sind spätestens am Ende eines jeden Arbeitstages zu Entfernen und dürfen nicht über Nacht im Schacht verleiben. Im Falle eines Starkregenereignisses oder eines kurzfristig stark zunehmenden Kanalabflusses sind die Absperrvorrichtungen ebenfalls kurzfristig aus dem Schacht zu entnehmen.
Menge: 59,150 m

**2.6.2.30 Abwasserhaltung 10 l/s**
*** gemäß Ausführungsbeschreibung 20
Menge: 1,000 St

**2.6.2.40 Abwasserhaltung Grundstücksanschluss**
*** gemäß Ausführungsbeschreibung 20
Menge: 7,000 St

**2.6.2.50 Kanalreinigung, vor der Sanierung**
*** gemäß Ausführungsbeschreibung 25
Menge: 59,150 m

**2.6.2.60 Kalibrierung, Haltung**
*** Pauschalposition
*** gemäß Ausführungsbeschreibung 30
Menge: 1,000 psch

**2.6.2.70 Optische Inspektion, vor der Sanierung**
*** gemäß Ausführungsbeschreibung 35
Menge: 59,150 m

**2.6.2.80 Fräsroboter, Rüstposition**
*** Pauschalposition
*** gemäß Ausführungsbeschreibung 40
Menge: 1,000 psch

**2.6.2.90 Fräsroboter, Echtzeitfräsen**
*** gemäß Ausführungsbeschreibung 40
Menge: 5,000 h

**2.6.2.100 Schlauchrelining Abwasserkanal DN 300**
*** gemäß Ausführungsbeschreibung 45
Menge: 58,150 m

**2.6.2.110 Schachteinbindung für Schlauchliner vorbereiten**
*** gemäß Ausführungsbeschreibung 50
Menge: 2,000 St

**2.6.2.120 Schlauchliner einbinden, Anfangs-/Endschacht Linerendmanschette**
*** gemäß Ausführungsbeschreibung 50
Menge: 1,000 St

**2.6.2.130 Herstellung von Schlauchlineröffnungen**
*** gemäß Ausführungsbeschreibung 55
Menge: 7,000 St

**2.6.2.140 Anschlussleitungen einbinden, Anschlusskragen**
*** gemäß Ausführungsbeschreibung 60
Menge: 1,000 St

**2.6.2.150 Anschlussleitungen einbinden, verpressen**
*** gemäß Ausführungsbeschreibung 60
Menge: 6,000 St

**2.6.2.160 Zulage für tangentiale Stutzen**
*** gemäß Ausführungsbeschreibung 60
Menge: 4,000 St

**2.6.2.170 Zulage für zurückliegende Stutzen**
*** gemäß Ausführungsbeschreibung 60
Menge: 1,000 St

**2.6.2.180 Probenentnahme für Werkstoffprüfung**
*** gemäß Ausführungsbeschreibung 70
Menge: 1,000 St

**2.6.2.190 Kanalreinigung, vor der Abnahmebefahrung**
*** gemäß Ausführungsbeschreibung 25
Menge: 59,150 m

**2.6.2.200 Optische Inspektion, für die Abnahme**
*** gemäß Ausführungsbeschreibung 35
Menge: 59,150 m

**2.6.2.210 Dichtheit prüfen DIN EN 1610, Haltung**
*** gemäß Ausführungsbeschreibung 65
Menge: 1,000 St

**2.6.2.220 Dokumentation der Sanierung**
*** Pauschalposition
*** gemäß Ausführungsbeschreibung 75
Menge: 1,000 psch

### Bereich 3 Schachtsanierung

*Hinweis: Hinweis Ausführungsbeschreibungen Schacht*
Hinweis Ausführungsbeschreibungen

Die zu erbringenden Leistungen "Schachtsanierung"  werden in den folgenden Ausführungsbeschreibungen beschrieben, diese ersetzen bzw. ergänzen den Langtext der jeweiligen Positionen.

Die in den schachtbezogenen Titeln vorab aufgeführten Stammdaten und Hinweise sind Bestandteil der zu bepreisenden Leistungspositionen des jeweiligen Titels und somit bei der Kalkulation zu berücksichtigen.

*Hinweis: Hinweis Ausführungsbeschreibungen Schacht*
Hinweis Dokumentation Schachtsanierung

Die Schachtsanierungen sind durch Ausmaße und durch die Erstellung eines Sanierungsprotokolls für jeden sanierten Schacht zu belegen. Zusätlich sind digitale Fotos vor und nach der Sanierung der entsprechenden Schächte einzureichen. Der Aufwand für diese Leistungen ist in den Einheitspreisen einzurechnen

Weiterhin erfolgt die Abrechnung der Sanierungsmaßnahmen, welche die Schachtsohlen betreffen nach projezierter Draufsicht.

**Ausführungsbeschreibung 80 Abwasserhaltung Schacht**
*Abwasserhaltung Schacht 10 l/s*
Abwasserhaltung  durch Überpumpen von Regen- und Schmutzwasser aus Kanaleinstiegs- oder Revisionsschächten in eine provisorische Schmutzwasserleitung während der gesamten Reparatur-/Sanierungszeit einschließlich Einbau, Wartung und Betreiben der Pumpanlage mit sämtlichen Nebenleistungen (Strom, etc.). Einschließlich Vorhalten und Einsatz von pneumatischen Absperrblasen oder Absperrkissen.

Förderhöhe mindestens 7 m mit einer Förderleistung von
mindestens 10 l/s bei maximaler Förderhöhe.
Abgerechnet wird die Position pauschal nur 1-fach für jede von Sanierungsmaßnahmen betroffene Schacht, bei dem Maßnahmen zur Wasserhaltung durchgeführt wurden. Ist systembedingt der mehrmalige Einsatz der Abwasserhaltung notwendig, so ist dies in die Position einzurechnen und wird nicht gesondert vergütet.
*Abwasserhaltung Schacht 20 l/s*
Abwasserhaltung  durch Überpumpen von Regen- und Schmutzwasser aus Kanaleinstiegs- oder Revisionsschächten in eine provisorische Schmutzwasserleitung während der gesamten Reparatur-/Sanierungszeit einschließlich Einbau, Wartung und Betreiben der Pumpanlage mit sämtlichen Nebenleistungen (Strom, etc.). Einschließlich Vorhalten und Einsatz von pneumatischen Absperrblasen oder Absperrkissen.

Förderhöhe mindestens 7 m mit einer Förderleistung von
mindestens 20 l/s bei maximaler Förderhöhe.
Abgerechnet wird die Position pauschal nur 1-fach für jede von Sanierungsmaßnahmen betroffene Schacht, bei dem Maßnahmen zur Wasserhaltung durchgeführt wurden. Ist systembedingt der mehrmalige Einsatz der Abwasserhaltung notwendig, so ist dies in die Position einzurechnen und wird nicht gesondert vergütet.

**Ausführungsbeschreibung 85 Schachtreinigung**
*Schachtreinigung MW-Schacht*
Reinigung der Schachtinnenfläche (inkl. Konus- und Distanzringbereich) von Verunreinigungen mittels kombiniertem HD-Spül/Saugfahrzeug vor Beginn der Sanierungsarbeiten.

Der Inhalt der Schmutzfänger in Schächten ist aufzunehmen und zu entsorgen. Vor dem Wiedereinsetzen der Schachtdeckel ist der Auflagerand von Rost, Schmutz und anderen Fremdstoffen zu säubern.

Der Untergrund muss nach dieser Maßnahme frei von Verunreinigungen sein, so dass bei der folgenden Schadensdiagnose (z.B. Abklopfen, Überprüfen der Steighilfen) Schadstellen wie z.B. Hohlstellen, lose Teile und korrodierte Bewehrungsteile erkannt und gekennzeichnet werden.

**Ausführungsbeschreibung 90 Schmutzfänger ersetzen**
*Schmutzfänger liefern und einbauen*
Schmutzfänger nach DIN 1221, feuerverzinkt, in schwerer Ausführung mit Kreuzgriff liefern und einbauen.

**Ausführungsbeschreibung 95 Reparatur Schachtkopf**
*Reparatur Schachtkopf*
Schadhafter Bereich zwischen Konus und Schachtdeckel aufstemmen, verstopfen und anschließend mit einem kunststoffmodifiziertem Mörtel verspachteln.

Sanierungshöhe bis 40 cm
Fugentiefe bis 10 cm
Durchmesser 625 mm

Die Abrechnung erfolgt in Stück je saniertem Schachtkopf.

Angebotener Sanierungsmörtel '....................................................'

**Ausführungsbeschreibung 100 Steigeisen ersetzen**
*Steigeisen entfernen*
Vorhandene Steigeisen entfernen.

Stemmarbeiten und Ausbesserung der Ausbruchstellen mittels Mörtel sowie die Entsorgung der entfernten Steigeisen sind in mit einzukalkulieren.
*Steigeisen liefern und einbauen*
Steigeisen des Typs1212-G mit seitlicher Aufkantungen gemäß DIN EN 13101 aus Grauguss mit schwarz bituminierter Oberfläche liefern und an der Schachtwand aus Mauerwerk oder Beton mit geeigneten Steigeisenankern montieren.

Auftrittsbreite: 155 mm
Auftrittstiefe: 150 mm

Beim Einbau und Anordnung ist die DIN V 1264 und die DIN EN 1917 zu beachten.
*Steigbügel liefern und einbauen*
Steigbügel gemäß DIN 19555 Edelstahl (V4A) mit trittfester PE Vollummantelung, Form B, zur Erstellung von einläufigen Steigeisengängen liefern und einbauen.

Die Steigbügel sind im Abstand von 250 mm inklusive einer Einsteckhülse aus Edelstahl (V4A) zum Einstecken einer Haltestange gemäß DIN 19459 einzubauen.

Auftrittsbreite: 330  mm
Auftrittstiefe: 150 mm
Dübellänge: 70 mm

**Ausführungsbeschreibung 105 Einragende Anschlüsse beseitigen**
*Einragende Anschlüsse, DN 150 bis DN 300, beseitigen*
In den Schacht einragende Anschlussleitungen mit den Dimensionen DN 150 bis DN 300 beseitigen.

Alle Geräte und hierzu benötogten Hilfsmittel sind mit einzurechnen.
*Zuläufe DN 150 bis DN 300, dicht anbinden*
Schadhafte Zuläufe, DN 150 bis DN 300, in der Schachtwand in vollem Umfang ausfräsen (händisch), reinigen, mit Haftbrücke und einem kunstoffmodifizierten Mörtel dicht anbinden und nach dem Aushärten planschleifen.

Der Materialverbreich ist einzukalkulieren.

Angebotener Sanierungsmörtel '....................................................'

**Ausführungsbeschreibung 110 Schachtwandung ausbessern**
*Beschichtung von Schachtwandung*
Beschichtung von Schachtwandungen aus Beton oder Mauerwerk  mit einem sulfatbeständigen, kunststoffvergüteten, rissfrei aushärtenden Spezialmörtel in einer Stärke von 10 bis 20 mm. Das Auftragen der Mörtels erfolgt von Hand, die Oberflächen sind scheibenrauh abzuglätten. Das Aufbringen einer Haftbrücke ist mit einzukalkulieren.

Leistungen kann ich Schächten, Schachtbauwerken oder Tangentialschächten anfallen. Die Leistung kann aufgeteilt als Teilflächen an verschiedenen Stellen anfallen.

Eventuell erforderliche Nachbehandlungen werden nicht vergütet.

Angebotener Sanierungsmörtel '....................................................'

Beschichtung kann in Teilflächen erfolgen.

**Ausführungsbeschreibung 115 Schachtsohle ausbessern**
*Schachtsohlen zurückbauen*
Vorhandene Schachtsohle mit Unterbau aufstemmen und zurückbauen.

Aubbruch aus dem Schacht befördern, und fachgerecht entsorgen.
*Schachtsohlen aus Mörtel herstellen*
Aufbau bzw. Neuprofilierung des Schachtgerinnes bzw. der Schachtsohle mit einem sulfatbeständigen, rissfrei aushärtenden Mörtel bzw. Estrich inkl. Haftbrücke.

In den Schächten, die im Rahmen des Schlauchlinereinbaus Zwischenschächte darstellen, ist die Schachtsohle auf den geöffneten Schlauchliner als Gerinne auszurichten und an diesen dicht anzubinden. Bei Zwischenschächten erfolgt die Abdichtung zwischen Liner und Mörtelbett durch Handlaminat im Rahmen der Zwischenschachtanbindung.

In Schächten ohne Schlauchliner ist das Gerinne durch eine Schalung oder Leerkörper auf den Ablauf herzustellen.

Generell sind die Schachtsohlen mit einer Neigung von 1:20 in Richtung des Gerinnes herzustellen.

Angebotener Sanierungsmörtel '....................................................'
*Gerinne instandsetzen*
Vorhandenes schadhaftes Schachtgerinne aus Beton oder Kanalklinker ausstemmen und instandsetzen.
Den schadhaften Gerinnebereich bis auf die vorhändene Schadenstiefe ausstemmen, Haftbrücke einarbeiten, Ausbrüche mit einem sulfatbeständigem, kuststoffvergüteten, Mörtel verfüllen und auf Höhe der vorhandenen Berme zu einer ebenen Oberfläche modelieren. Die Sohlhöhe ist auf das Sohlniveau der an- und abkommenden Kanäle anzupassen.

Gerinnelänge: 1 m  (Zu - und Ablauf)
Gerinneform: gerade

Die Abrechnung erfolgt je Stück instandgesetztem Gerinne einschließlich Material und allen erorderlichen Nebenarbeiten.

Angebotener Sanierungsmörtel '....................................................'
*Beschichtung Schachtsohle und Gerinne*
Beschichtung von schadhaften Schachtsohlen und Gerinnen mit einem sulfatbeständigen, kunststoffvergüteten, rissfrei aushärtenden Spezialmörtel in einer Stärke von 10 bis 20 mm. Das Auftragen der Mörtels erfolgt von Hand, die Oberflächen sind scheibenrauh abzuglätten.

Eventuell erforderliche Nachbehandlungen werden nicht vergütet.

Angebotener Sanierungsmörtel '....................................................'

#### Abschnitt 3.1 Schachtsanierung Feldweg am Rodebach

##### 3.1.1 Schacht TE0960

*Hinweis: Bauwerksdaten*
Bauwerk TE1090
Deckelhöhe: 89,84
Sohlhöhe: 88,09
Schachttiefe: 1,75
Einstiegsöffnung: 625 mm
Abmessungen: DN 1000
Material Oberteil: Beton
Material Unterteil: Mauerwerk

**3.1.1.10 Schacht reinigen MW-Schacht**
*** gemäß Ausführungsbeschreibung 85
Menge: 1,000 St

**3.1.1.20 Schachtabdeckung höhenmäßig anpassen**
*** Pauschalposition
Schacht in privater Gagtenfläche höhenmäßig anpassen.
Vorhandene Abdeckplatte von Schmutz befreien und Höhendifferenz (ca. 20 cm siehe Foto) bis zur GOK mit Auflagerungen D = 625 mm  und neuer Schachtabdeckung mit Lüftungsöffnungen, Klasse D 625 mm in  privaten Gartenflächen ausgleichen.

Anfallender Schutt ist zu entsorgen.

Ebenso ist das andecken mit Mutterboden, die Wiederherstellung der Geländeoberfläche sowie das wiederherstellen des aufgenommenen Pflasterbandes aus Naturstein in den EP einzukalkulieren.

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Menge: 1,000 psch

**3.1.1.30 Steigeisen entfernen**
*** gemäß Ausführungsbeschreibung 100
Menge: 2,000 St

**3.1.1.40 Steigbügel liefern und einbauen**
*** gemäß Ausführungsbeschreibung 100
Menge: 2,000 St

**3.1.1.50 Provisorium aus PVC/PP-Halbschale aus Gerinne entfernen**
Provisorium aus PP/PVC-Halbschale aus Herinne entfernen und entsorgen.

Gerinnelänge: 1 m, DN 300 (Zu- und Ablauf)
Gerinneform: gerade
Menge: 1,000 St

**3.1.1.60 Gerinne instandsetzen**
*** gemäß Ausführungsbeschreibung 115
Menge: 1,000 St

##### 3.1.2 Schacht TE0980

*Hinweis: Bauwerksdaten*
Bauwerk TE0980
Deckelhöhe: 89,22
Sohlhöhe: 87,17
Schachttiefe: 2,05
Einstiegsöffnung: 625 mm
Abmessungen: DN 1000
Material Oberteil: Beton
Material Unterteil: Mauerwerk

**3.1.2.10 Schacht reinigen MW-Schacht**
*** gemäß Ausführungsbeschreibung 85
Menge: 1,000 St

**3.1.2.20 Reparatur Schachtkopf**
*** gemäß Ausführungsbeschreibung 95
Menge: 1,000 St

##### 3.1.3 Schacht TE1550

*Hinweis: Bauwerksdaten*
Bauwerk TE1550
Deckelhöhe: 87,61
Sohlhöhe: 86,01
Schachttiefe: 1,60
Einstiegsöffnung: 625 mm
Abmessungen: DN 1000
Material Oberteil: Beton
Material Unterteil: Mauerwerk

**3.1.3.10 Vorhandenen Schmutzfänger entsorgen**
*** gemäß Ausführungsbeschreibung 90
Vorhandenen, beschädigten Schmutzfänger aus Metall D = 625 entsorgen.
Menge: 1,000 St

**3.1.3.20 Schmutzfänger liefern und einbauen**
*** gemäß Ausführungsbeschreibung 90
Menge: 1,000 St

##### 3.1.4 Schacht TE2170

*Hinweis: Bauwerksdaten*
Bauwerk TE2170
Deckelhöhe: 87,68
Sohlhöhe: 85,76
Schachttiefe: 1,92
Einstiegsöffnung: 625 mm
Abmessungen: DN 1000
Material: Mauerwerk

**3.1.4.10 Schacht reinigen MW-Schacht**
*** gemäß Ausführungsbeschreibung 85
Menge: 1,000 St

**3.1.4.20 Reparatur Schachtkopf**
*** gemäß Ausführungsbeschreibung 95
Menge: 1,000 St

**3.1.4.30 Beschichtung Schachtsohle und Gerinne**
*** gemäß Ausführungsbeschreibung 115
Menge: 1,000 m2

#### Abschnitt 3.2 Schachtsanierung Waldstraße

##### 3.2.1 Schacht GR0030

*Hinweis: Bauwerksdaten*
Bauwerk GR0030
Deckelhöhe: 104,68
Sohlhöhe: 100,71
Schachttiefe: 3,97
Einstiegsöffnung: 625 mm
Abmessungen: DN 1000
Material Oberteil: Beton
Material Unterteil: Mauerwerk

**3.2.1.10 Schacht reinigen MW-Schacht**
*** gemäß Ausführungsbeschreibung 85
Menge: 1,000 St

**3.2.1.20 Abwasserhaltung MW-Schacht 20 l/s**
*** gemäß Ausführungsbeschreibung 80
Menge: 1,000 St

**3.2.1.30 Einragende Anschlüsse, DN 150 bis DN 300, beseitigen**
*** gemäß Ausführungsbeschreibung 105
Menge: 1,000 St

**3.2.1.40 Zuläufe DN 150 bis DN 300, dicht anbinden**
*** gemäß Ausführungsbeschreibung 105
Menge: 3,000 St

**3.2.1.50 Beschichtung von Schachtwandung**
*** gemäß Ausführungsbeschreibung 110
Menge: 2,000 m2

##### 3.2.2 Schacht GR0040

*Hinweis: Bauwerksdaten*
Bauwerk GR0040
Deckelhöhe: 104,85
Sohlhöhe: 100,63
Schachttiefe: 4,22
Einstiegsöffnung: 625 mm
Abmessungen: DN 1000
Material Oberteil: Beton
Material Unterteil: Mauerwerk

**3.2.2.10 Schacht reinigen MW-Schacht**
*** gemäß Ausführungsbeschreibung 85
Menge: 1,000 St

**3.2.2.20 Abwasserhaltung MW-Schacht 20 l/s**
*** gemäß Ausführungsbeschreibung 80
Menge: 1,000 St

**3.2.2.30 Einragende Anschlüsse, DN 150 bis DN 300, beseitigen**
*** gemäß Ausführungsbeschreibung 105
Menge: 2,000 St

**3.2.2.40 Zuläufe DN 150 bis DN 300, dicht anbinden**
*** gemäß Ausführungsbeschreibung 105
Menge: 2,000 St

**3.2.2.50 Beschichtung von Schachtwandung**
*** gemäß Ausführungsbeschreibung 110
Menge: 1,000 m2

**3.2.2.60 Steigeisen entfernen**
*** gemäß Ausführungsbeschreibung 100
Menge: 1,000 St

**3.2.2.70 Steigeisen liefern und einbauen**
*** gemäß Ausführungsbeschreibung 100
Menge: 1,000 St

**3.2.2.80 Vorhandenen Schmutzfänger entsorgen**
*** gemäß Ausführungsbeschreibung 85
Vorhandenen, beschädigten Schmutzfänger aus Metall D = 625 entsorgen.
Menge: 1,000 St

**3.2.2.90 Schmutzfänger liefern und einbauen**
*** gemäß Ausführungsbeschreibung 115
Menge: 1,000 St

##### 3.2.3 Schacht GR0050

*Hinweis: Bauwerksdaten*
Bauwerk GR0050
Deckelhöhe: 104,68
Sohlhöhe: 100,53
Schachttiefe: 4,15
Einstiegsöffnung: 625 mm
Abmessungen: DN 1000
Material Oberteil: Beton
Material Unterteil: Mauerwerk

**3.2.3.10 Schacht reinigen MW-Schacht**
*** gemäß Ausführungsbeschreibung 85
Menge: 1,000 St

**3.2.3.20 Abwasserhaltung MW-Schacht 20 l/s**
*** gemäß Ausführungsbeschreibung 80
Menge: 1,000 St

**3.2.3.30 Einragende Anschlüsse, DN 150 bis DN 250, beseitigen**
*** gemäß Ausführungsbeschreibung 105
Menge: 1,000 St

**3.2.3.40 Zuläufe DN 150 bis DN 250, dicht anbinden**
*** gemäß Ausführungsbeschreibung 105
Menge: 1,000 St

##### 3.2.4 Schacht GR0060

*Hinweis: Bauwerksdaten*
Bauwerk GR0060
Deckelhöhe: 104,55
Sohlhöhe: 100,50
Schachttiefe: 4,05
Einstiegsöffnung: 625 mm
Abmessungen: DN 1000
Material Oberteil: Beton
Material Unterteil: Mauerwerk

**3.2.4.10 Vorhandenen Schmutzfänger entsorgen**
*** gemäß Ausführungsbeschreibung 90
Vorhandenen, beschädigten Schmutzfänger aus Metall D = 625 entsorgen.
Menge: 1,000 St

**3.2.4.20 Schmutzfänger liefern und einbauen**
*** gemäß Ausführungsbeschreibung 90
Menge: 1,000 St

##### 3.2.5 Schacht GR0080

*Hinweis: Bauwerksdaten*
Bauwerk GR0080
Deckelhöhe: 104,48
Sohlhöhe: 100,31
Schachttiefe: 4,17
Einstiegsöffnung: 625 mm
Abmessungen: DN 1000
Material Oberteil: Beton
Material Unterteil: Mauerwerk

**3.2.5.10 Schacht reinigen MW-Schacht**
*** gemäß Ausführungsbeschreibung 85
Menge: 1,000 St

**3.2.5.20 Abwasserhaltung MW-Schacht 20 l/s**
*** gemäß Ausführungsbeschreibung 80
Menge: 1,000 St

**3.2.5.30 Reparatur Schachtkopf**
*** gemäß Ausführungsbeschreibung 95
Menge: 1,000 St

**3.2.5.40 Einragende Anschlüsse, DN 150 bis DN 300, beseitigen**
*** gemäß Ausführungsbeschreibung 105
Menge: 3,000 St

**3.2.5.50 Zuläufe DN 150 bis DN 300, dicht anbinden**
*** gemäß Ausführungsbeschreibung 105
Menge: 3,000 St

##### 3.2.6 Schacht GR0090

*Hinweis: Bauwerksdaten*
Bauwerk GR0090
Deckelhöhe: 104,81
Sohlhöhe: 100,18
Schachttiefe: 4,63
Einstiegsöffnung: 625 mm
Abmessungen: DN 1000
Material Oberteil: Beton
Material Unterteil: Mauerwerk

**3.2.6.10 Schacht reinigen MW-Schacht**
*** gemäß Ausführungsbeschreibung 85
Menge: 1,000 St

**3.2.6.20 Abwasserhaltung MW-Schacht 20 l/s**
*** gemäß Ausführungsbeschreibung 80
Menge: 1,000 St

**3.2.6.30 Steigeisen entfernen**
*** gemäß Ausführungsbeschreibung 100
Menge: 12,000 St

**3.2.6.40 Steigbügel liefern und einbauen**
*** gemäß Ausführungsbeschreibung 100
Menge: 6,000 St

**3.2.6.50 Beschichtung von Schachtwandung**
*** gemäß Ausführungsbeschreibung 110
Menge: 5,000 m2

**3.2.6.60 Einragende Anschlüsse, DN 150 bis DN 300, beseitigen**
*** gemäß Ausführungsbeschreibung 105
Menge: 3,000 St

**3.2.6.70 Zuläufe DN 150 bis DN 300, dicht anbinden**
*** gemäß Ausführungsbeschreibung 105
Menge: 3,000 St

##### 3.2.7 Schacht GR0030.1

*Hinweis: Bauwerksdaten*
Bauwerk GR0030.1
Deckelhöhe: 104,72
Sohlhöhe: 100,70
Schachttiefe: 4,02
Einstiegsöffnung: 625 mm
Abmessungen: DN 1000
Material Oberteil: Beton
Material Unterteil: Mauerwerk

**3.2.7.10 Schacht reinigen MW-Schacht**
*** gemäß Ausführungsbeschreibung 85
Menge: 1,000 St

**3.2.7.20 Abwasserhaltung MW-Schacht 20 l/s**
*** gemäß Ausführungsbeschreibung 80
Menge: 1,000 St

**3.2.7.30 Schachtsohlen zurückbauen**
*** gemäß Ausführungsbeschreibung 115
Menge: 1,000 St

**3.2.7.40 Schachtsohlen aus Mörtel herstellen**
*** gemäß Ausführungsbeschreibung 115
Menge: 1,000 St

##### 3.2.8 Schacht GR0100

*Hinweis: Bauwerksdaten*
Bauwerk GR0100
Deckelhöhe: 104,77
Sohlhöhe: 100,07
Schachttiefe: 4,70
Einstiegsöffnung: 625 mm
Abmessungen: DN 1000
Material Oberteil: Beton
Material Unterteil: Mauerwerk

**3.2.8.10 Schacht reinigen MW-Schacht**
*** gemäß Ausführungsbeschreibung 85
Menge: 1,000 St

**3.2.8.20 Abwasserhaltung MW-Schacht 20 l/s**
*** gemäß Ausführungsbeschreibung 80
Menge: 1,000 St

**3.2.8.30 Steigeisen entfernen**
*** gemäß Ausführungsbeschreibung 100
Menge: 14,000 St

**3.2.8.40 Steigbügel liefern und einbauen**
*** gemäß Ausführungsbeschreibung 100
Menge: 7,000 St

**3.2.8.50 Beschichtung von Schachtwandung**
*** gemäß Ausführungsbeschreibung 110
Menge: 5,000 m2

**3.2.8.60 Zuläufe DN 150 bis DN 300, dicht anbinden**
*** gemäß Ausführungsbeschreibung 105
Menge: 1,000 St

##### 3.2.9 Schacht GR0120

*Hinweis: Bauwerksdaten*
Bauwerk GR0120
Deckelhöhe: 104,77
Sohlhöhe: 99,92
Schachttiefe: 4,85
Einstiegsöffnung: 625 mm
Abmessungen: DN 1000
Material Oberteil: Beton
Material Unterteil: Mauerwerk

**3.2.9.10 Schacht reinigen MW-Schacht**
*** gemäß Ausführungsbeschreibung 85
Menge: 1,000 St

**3.2.9.20 Abwasserhaltung MW-Schacht 20 l/s**
*** gemäß Ausführungsbeschreibung 80
Menge: 1,000 St

**3.2.9.30 Steigeisen entfernen**
*** gemäß Ausführungsbeschreibung 100
Menge: 14,000 St

**3.2.9.40 Steigbügel liefern und einbauen**
*** gemäß Ausführungsbeschreibung 100
Menge: 7,000 St

**3.2.9.50 Beschichtung von Schachtwandung**
*** gemäß Ausführungsbeschreibung 110
Menge: 5,000 m2

**3.2.9.60 Zuläufe DN 150 bis DN 300, dicht anbinden**
*** gemäß Ausführungsbeschreibung 105
Menge: 1,000 St

**3.2.9.70 Beschichtung Schachtsohle und Gerinne**
*** gemäß Ausführungsbeschreibung 115
Menge: 1,000 m2

#### Abschnitt 3.3 Schachtsanierung Tannenweg

##### 3.3.1 Schacht N2320

*Hinweis: Bauwerksdaten*
Bauwerk N2320
Deckelhöhe: 93,77
Sohlhöhe: 92,38
Schachttiefe: 1,39
Einstiegsöffnung: 625 mm
Abmessungen: DN 1000
Material Oberteil: Beton
Material Unterteil: Mauerwerk

**3.3.1.10 Schacht reinigen MW-Schacht**
*** gemäß Ausführungsbeschreibung 85
Menge: 1,000 St

**3.3.1.20 Abwasserhaltung MW-Schacht 10 l/s**
*** gemäß Ausführungsbeschreibung 80
Menge: 1,000 St

**3.3.1.30 Steigeisen entfernen**
*** gemäß Ausführungsbeschreibung 100
Menge: 1,000 St

**3.3.1.40 Steigbügel liefern und einbauen**
*** gemäß Ausführungsbeschreibung 100
Menge: 2,000 St

**3.3.1.50 Einragende Anschlüsse, DN 150 bis DN 300, beseitigen**
*** gemäß Ausführungsbeschreibung 105
Menge: 2,000 St

**3.3.1.60 Zuläufe DN 150 bis DN 300, dicht anbinden**
*** gemäß Ausführungsbeschreibung 105
Menge: 2,000 St

**3.3.1.70 Beschichtung von Schachtwandung**
*** gemäß Ausführungsbeschreibung 110
Menge: 1,500 m2

**3.3.1.80 Beschichtung Schachtsohle und Gerinne**
*** gemäß Ausführungsbeschreibung 115
Menge: 1,000 m2

##### 3.3.2 Schacht N2310

*Hinweis: Bauwerksdaten*
Bauwerk N2310
Deckelhöhe: 94,32
Sohlhöhe: 92,24
Schachttiefe: 2,08
Einstiegsöffnung: 625 mm
Abmessungen: DN 1000
Material Oberteil: Beton
Material Unterteil: Mauerwerk

**3.3.2.10 Schacht reinigen MW-Schacht**
*** gemäß Ausführungsbeschreibung 85
Menge: 1,000 St

**3.3.2.20 Abwasserhaltung MW-Schacht 10 l/s**
*** gemäß Ausführungsbeschreibung 80
Menge: 1,000 St

**3.3.2.30 Vorhandenen Schmutzfänger entsorgen**
*** gemäß Ausführungsbeschreibung 90
Vorhandenen, beschädigten Schmutzfänger aus Metall D = 625 entsorgen.
Menge: 1,000 St

**3.3.2.40 Schmutzfänger liefern und einbauen**
*** gemäß Ausführungsbeschreibung 90
Menge: 1,000 St

**3.3.2.50 Beschichtung von Schachtwandung**
*** gemäß Ausführungsbeschreibung 110
Menge: 2,500 m2

**3.3.2.60 Schachtsohlen aus Mörtel herstellen**
*** gemäß Ausführungsbeschreibung 115
Menge: 1,000 St

**3.3.2.70 Zulage für gekrümmte Schachtgerinne mit weiteren Zuläufen**
*** Pauschalposition
Erschwerniszulage für die Herstellung von gekrümmten Schachtgerinnen sowie für die Berücksichtigung weiterer Zuläufe in der Schachtsohle bei der Gerinneherstellung.

Die Abrechnung erfolgt je Stück gekrümmten Schachtgerinne.
Menge: 1,000 psch

#### Abschnitt 3.4 Schachtsanierung Akazienweg

##### 3.4.1 Schacht N3320

*Hinweis: Bauwerksdaten*
Bauwerk N3320
Deckelhöhe: 94,25
Sohlhöhe: 91,59
Schachttiefe: 2,66
Einstiegsöffnung: 625 mm
Abmessungen: DN 1000
Material: Mauerwerk

**3.4.1.10 Schacht reinigen MW-Schacht**
*** gemäß Ausführungsbeschreibung 85
Menge: 1,000 St

**3.4.1.20 Abwasserhaltung MW-Schacht 10 l/s**
*** gemäß Ausführungsbeschreibung 80
Menge: 1,000 St

**3.4.1.30 Vorhandenen Schmutzfänger entsorgen**
*** gemäß Ausführungsbeschreibung 90
Vorhandenen, beschädigten Schmutzfänger aus Metall D = 625 entsorgen.
Menge: 1,000 St

**3.4.1.40 Schmutzfänger liefern und einbauen**
*** gemäß Ausführungsbeschreibung 90
Menge: 1,000 St

**3.4.1.50 Einragende Anschlüsse, DN 150 bis DN 300, beseitigen**
*** gemäß Ausführungsbeschreibung 105
Menge: 1,000 St

**3.4.1.60 Zuläufe DN 150 bis DN 300, dicht anbinden**
*** gemäß Ausführungsbeschreibung 105
Menge: 1,000 St

**3.4.1.70 Schachtsohlen aus Mörtel herstellen**
*** gemäß Ausführungsbeschreibung 115
Menge: 1,000 St

##### 3.4.2 Schacht N3310

*Hinweis: Bauwerksdaten*
Bauwerk N3310
Deckelhöhe: 93,82
Sohlhöhe: 91,42
Schachttiefe: 2,40
Einstiegsöffnung: 625 mm
Abmessungen: DN 1000
Material: Mauerwerk

**3.4.2.10 Schacht reinigen MW-Schacht**
*** gemäß Ausführungsbeschreibung 85
Menge: 1,000 St

**3.4.2.20 Abwasserhaltung MW-Schacht 10 l/s**
*** gemäß Ausführungsbeschreibung 80
Menge: 1,000 St

**3.4.2.30 Steigeisen entfernen**
*** gemäß Ausführungsbeschreibung 100
Menge: 4,000 St

**3.4.2.40 Steigbügel liefern und einbauen**
*** gemäß Ausführungsbeschreibung 100
Menge: 4,000 St

**3.4.2.50 Einragende Anschlüsse, DN 150 bis DN 300, beseitigen**
*** gemäß Ausführungsbeschreibung 105
Menge: 1,000 St

**3.4.2.60 Zuläufe DN 150 bis DN 300, dicht anbinden**
*** gemäß Ausführungsbeschreibung 105
Menge: 1,000 St

**3.4.2.70 Beschichtung von Schachtwandung**
*** gemäß Ausführungsbeschreibung 110
Menge: 2,500 m2

**3.4.2.80 Schachtsohlen aus Mörtel herstellen**
*** gemäß Ausführungsbeschreibung 115
Menge: 1,000 St

**3.4.2.90 Zulage für gekrümmte Schachtgerinne mit weiteren Zuläufen**
*** Pauschalposition
Erschwerniszulage für die Herstellung von gekrümmten Schachtgerinnen sowie für die Berücksichtigung weiterer Zuläufe in der Schachtsohle bei der Gerinneherstellung.

Die Abrechnung erfolgt je Stück gekrümmten Schachtgerinne.
Menge: 1,000 psch
